# Feuerwehr Möglingen
Angebotsaufforderung (GAEB 90, DA83)
Währung: EUR
Auftraggeber: Gemeinde Möglingen

## Erd- und Rohbauarbeiten
Datum: 14.01.26

*Hinweis*

*Hinweis*
AV - Allgemeine Vorbemerkungen

1. BAUSTELLE (siehe Lageplan)
Die Gemeinde Möglingen plant außerhalb der Ortslage
einen Neubau für ein Feuerwehrhaus. Das Baugrundstück
liegt südlich von Möglingen an der Landesstraße 1110.
Nördlich des Grundstücks befindet sich ein kleineres
Scheunengebäude, die Grundstücksbegrenzung erfolgt über
einen kleinen Feldweg.
Westlich des Grundstücks grenzen Grünflächen bzw.
landwirtschaftlich genutzte Flächen mit einem Feldweg
an das Grundstück.

2. BAUKÖRPER + BAUWEISE
Das zweigeschossige Gebäude mit Fahrzeughalle hat einen
weitestgehend kompakten Grundriss und Außenabmessungen
von ca. 50 x  25m.
 Im Erdgeschoss befinden sich alle Nutzflächen, die im
direkten Zusammenhang mit dem Einsatz stehen.
Werkstätten und Lager sind unmittelbar an die
Fahrzeughalle angebunden und können zusätzlich direkt
vom Außenbereich angedient werden. Der Abholraum liegt
als Schleuse zw. Außenbereich und dem Lager und
ermöglicht eine autarke, unabhängige Andienung.

Die Übungsfläche am Übungsturm liegt ungestört vom
Alarmverkehr. Sie wird ergänzt durch das angrenzende
Palettenlager, den Waschplatz und die freistehende
Entsorgungsstation.

Der Übungsturm ist an das Gebäude direkt angefügt, um
dort auch die Funktion des 2. Fluchtweges zu erfüllen.
Außerdem sorgt er für eine zusätzliche, separate
Erschließung des Jugendbereichs im Obergeschoss.

Im Obergeschoss ist der Jugend- und Schulungsbereich
Technik- und der Bürobereich verortet. Diese Räume
stehen nicht im direkten Zusammenhang mit dem Einsatz.
Sie werden über einen Personenaufzug barrierefrei
angebunden und über eine Treppe neben dem Haupteingang
erschlossen, die auch als erster Fluchtweg dient. Eine
nutzbare Dachterrasse orientiert sich zum
Schulungsbereich, welcher durch eine mobile
Raumtrennwand die Abtrennung unterschiedlicher
Raumgrößen ermöglicht.
Die Verwaltungsräume sitzen in dem auskragenden
Gebäudeteil und verfügen über einen sehr guten
Überblick über den Eingangsbereich und z.T. über den
Alarmhof.

Die Gründung des Gebäudes wird mit Stahlbeton Streifen-
und Einzelfundamenten hergestellt. Gegen Erdreich
erhält das Gebäude eine Stahlbeton-Bodenplatte.
Zwischen Fahrzeughalle und den  Nutz- und Lagerräumen
die mit dem Feuerwehreinsatz in Verbindung stehen
trennt eine Sichtbetonwand die Nutzungseinheiten. Die
übrige Feuerwache wird in  Holzrahmenbauweise bzw. mit
Holmassivwänden erstellt mit einem wirtschaftlichen
Konstruktionsraster. Dieses stellt ein wirtschaftliches
und leistungsfähiges wie nachhaltiges
Konstruktionsprinzip dar. Der weitestgehende Verzicht
auf tragende Innenwände gewährleistet die gewünschte
Flexibilität in der Grundrissgestaltung. Während im
Erdgeschoss eine mittige Stützenreihe zur Ableitung der
Verkehrslasten der Brettstapeldecke über EG angeordnet
ist, wird das Obergeschoss mit Rippenmodulen
stützenfrei überdacht, sodass der Schulungsraum frei
möbliert werden kann.  Die extensiv begrünten
Flachdächer werden ebenfalls in
Brettsperrholzkonstruktion erstellt.
Damit wird die Grundlage für ein nachhaltiges und
modernes Gebäudekonzept gelegt und eine sehr angenehme
Einbettung in die grüne Landschaft erreicht. Kräftig
strukturierte Holzlamellenfassaden überspielen
untergeordnete Öffnungen und vermitteln den homogenen
Eindruck der Gebäudehülle, was die prägnante Wirkung
der kompakten Gebäudeform verstärkt. Im Erdgeschoss
enger und im Obergeschoss etwas gröber gerastert
strukturiert die Lamellenfassade die Gebäudehülle und
stellt einen angenehmen, menschlichen Maßstab her.

Im Blick von der Straße nimmt die Fahrzeughalle, die
sich mit verglasten Falttoren zum Alarmhof öffnet -
ihrer Bedeutung entsprechend- eine zentrale Stellung
ein. Sie wird flankiert vom Feuerwehrübungsturm im
Süden und dem deutlich ausformulierten Eingang im
Norden.

Auf eine Länge von ca. 100m fällt das Grundstück um ca.
2,5m nach Süden ab. Das neue Gebäude wird durch eine
kleine Zufahrtsrampe und die Schleppstufenanlage zum
Haupteingang behutsam in das Gelände eingebettet.
Im Norden ist die Zufahrt und Ausfahrt für die 40
Alarmstellplätze und die 14 Besucherstellplätze, davon
2 Behindertenstellplätze. 20 Stellplätze sind mit einer
Solaranlage überdacht.
Die Ein- und Ausfahrt des Alarmhofs befindet sich im
Süden. Sie ist Einsatzfahrzeugen vorbehalten.
Alle Parkplätze sowie die Zufahrtsstraße von Norden
nach Süden bis zum Übungshof sind mit
wasserdurchlässigen Sickerfugen vorgesehen.
Wasserundurchlässige Großformatplatten im Übungshof und
Sickerfugenpflaster in den weiteren Belagsflächen
runden die Belagsflächen ab.
Das Oberflächenwasser wird bis auf den Bereich der
Übungsfläche einer Versickerungsmulde in der südlichen
Grünfläche zugeführt. Das Oberflächenwasser aus dem
Bereich der Übungsfläche wird über eine
Entwässerungsrinne und einem Fettabscheider der
Übungswasserzisterne zugeleitet.

Die landschaftliche Bepflanzung ist mit heimischen
Bäumen und Sträuchern sowie Wiesenflächen vorgesehen.
Eine Einfriedung mit einem 1,60m hohen Stahlmattenzaun
und elektrischen Schiebetoren sichern das Areal.

Im nördlichen Bereich nahe des Schiebetores wird ein
nicht überdachter Standort für den Hausmüll mit einer
Hecke umpflanzt.

TECHNIK

Die Lösch- und Frischwasserversorgung erfolgt  über
eine neue Wasserleitung auf der Westseite des
Grundstücks.

Die Wasserleitung versorgt hier die Übungshydranten
westlich neben der Entsorgungsstation und tritt dann
von Süden her in das Gebäude beim Palettenlager ein.
Mit einer vertikalen Steigtrasse tritt die
Kaltwasserleitung in die Technikzentrale 01.21 ein, um
von dort über eine Druckerhöhungsanlage verteilt zu
werden.

Übungswasser wird über eine 50m³-Zisterne zur Verfügung
gestellt, die möglichst mit Niederschlagswasser
gespeist werden soll. Im Bedarfsfall wird
Leitungswasser ergänzt.

Die Versorgung mit Elektrizität wird über einen
Trafostation aus der nord-westlichen Grundstücksecke
gewähleistet.

Auf dem begrünten Flachdach des Feuerwehrgerätehauses
ist eine PV-Anlage mit einer Leistung von ca. 90 kWp
geplant . Die PV-Module werden auf eine
Unterkonstruktion aufgeständert und vom Gewerk
Dachabdichtung montiert .
Zusätzlich wird auf den  Parkplatzüberdachungen eine PV
-
Leistung von ca. 85 kWp vorgesehen..
Für die Speicherung der PV-Energie und die
Notstromversorgung des Gebäudes ist ein
Batteriespeicher mit einer Leistung von 86 kW und einer
Batteriekapazität von 198 kWh geplant. Dieser erhält
separate Wechselrichter und wird somit
wechselstromseitig angebunden.

Die Wärmeerzeugung wird mittels einer Luft-Wasser-
Wärmepumpe hergestellt.

Die Wärmeverteilung erfolgt in der Fahrzeughalle über
Lufterhitzer, die restlichen  Räume erhalten eine
Fußbodenheizung.

Die Wasserversorgung erfolgt zentral über eine separate
Wärmepumpe.

Die mechanische Be- und Entlüftung erfolgt teils
zentral über ein Lüftungsgerät in der Technikzentrale
im OG und teils dezentral.

3. VORGESEHENE ARBEITEN usw.
Im Rahmen der ausgeschriebenen Leistungen sind
auszuführen: Rohbauarbeiten, insbesondere Beton- und
Stahlbetonarbeiten für die Gründung des neuen
Feuerwehrgebäudes, welches vorwiegend als
Holzkonstruktion erstellt wird; einschließlich
zugehörigen Erdarbeiten und die Einbringung der
Kanalisation. Sowie zum Gewerk gehörenden Arbeiten und
Leistungen.

4.  ARBEITSBEGINN - TERMINE
vorgesehene Ausführungstermine siehe "KEV 116.1"
(voraussichtliche Ausführungsfristen )

5. STUNDENLOHNARBEITEN
siehe KEV 117

6. NEBENKOSTEN
siehe KEV 116.1

7. ABRECHNUNG
siehe "KEV 117"

8. VERANTWORTLICHER FACHBAULEITER (VOR- ARBEITER)
Nach Auftragserteilung - auf jeden Fall vor Beginn der
Arbeiten - hat der Auftragnehmer der Bauleitung
schriftlich den vorgesehenen Baustellenleiter
(Vorarbeiter) zu benennen. Diese Führungskraft muss für
die durchzuführenden Arbeiten die erforderliche
Ausbildung und Qualifikation besitzen und fließend
deutsch sprechen können, sie muss für den AN die
Einhaltung der Baustellenverordnung übernehmen und ist
damit für die Sicherheit und den Gesundheitsschutz auf
der Baustelle mit verantwortlich. Die genannte
Führungskraft muss berechtigt sein, Anordnungen der
Bauleitung entgegenzunehmen bzw. im Namen des
Auftragnehmers zu handeln. Sofern die Person der
Bauüberwachungsbehörde als verantwortlicher
Fachbauleiter im Sinne der Landesbauordnung genannt
wird, ist eine entsprechende "Fachbauleitererklärung"
zu unterschreiben.

9. EINSATZ VON SUBUNTERNEHMEN O:Ä:
siehe KEV 176

10. BAUTAGESBERICHTE
siehe KEV 116.1

11. -BAUSTELLENWERBUNG
Baustellenwerbung ist untersagt

12. ANGABEN ZUM PROJEKT

12.1
Die Baustelle befindet sich in Möglingen, außerhalb der
Ortslage und liegt südlich von Möglingen an der
Landesstraße 1110. Öffentliche Zuwegungen und
öffentliche Verkehrsflächen sind sauber zu halten,
insbesondere während der Erdarbeiten.

12.2. RAUCHVERBOT
Im neuen Gebäude besteht Rauchverbot . Missachtung
führt zum Baustellenverweis.
Die Mitarbeiter sind entsprechend einzuweisen.

13. SONSTIGE HINWEISE
Als BE-Fläche kann durch den Bauherrn lediglich die
vorhandene Grundstücksfläche (spätere Hof-
Parkplatzbereiche)  zur Verfügung gestellt werden.
Darüber hinaus gehende Flächen können nicht zur
Verfügung gestellt werden. Die Fläche wird parallel
durch alle am Bau Beteiligten Firmen genutzt. Die
Inanspruchnahme von Teilflächen ist zwingend mit der
örtlichen Bauleitung abzustimmen.

Ferner wird das Planungsgebiet eingeschränkt, weil es
teilweise von Hochspannungsleitungen gekreuzt wird,
einer Hochspannungsleitung der Netze BW und einer
Hochspannungsleitung von Amprion. Im Bereich der
Hochspannungsleitung der Netze BW ist dabei eine
Bebauung bis maximal 12,2 Metern über Geländeniveau
möglich, im Bereich der Hochspannungsleitung von
Amprion ist eine Bebauung bis maximal 8,0 Metern über
Geländeniveau möglich. Zudem muss der Mast der Amprion-
Leitung in einem Umkreis von 20 Metern Radius um die
Eckpunkte von jeglicher Bebauung freigehalten werden.
Teile des Grundstücks weisen im südlichen Bereich
aufgrund ihrer geringen Geländehöhe eine erhöhte
Überflutungsgefährdung im Falle eines
Starkregenereignisses auf. Die betroffenen Bereiche
sind als Retentionsmulde in die Außenanlagenplanung
integriert.

Es wird ausdrücklich empfohlen die Örtlichkeiten vor
der Angebotsabgabe in Augenschein zu nehmen. Eventuelle
Nachforderungen wegen nicht erkannter Schwierigkeiten
werden keinesfalls vergütet.

Schlafunterkünfte dürfen im gesamten Baustellenbereich
ausdrücklich nicht gestellt werden.

*Hinweis*
TV-A Technische Vorbemerkungen Allgemein

1. TECHNISCHE U. A. UNTERLAGEN/ZEICHNUNGEN
Für die Erbringung der Leistungen werden dem
Auftragnehmer Ausführungs- und - zugehörige
Detailzeichnungen übergeben. Sofern Widersprüche
zwischen den Ausführungsunterlagen und der
Ausschreibung bestehen, sind diese mit der Bauleitung
vor Beginn der Ausführung zu klären.
Das Führungspersonal auf der Baustelle ist entsprechend
zu informieren. Führen Nichtbeachtung von Planangaben
zu Stemm- und anderen Zusatzarbeiten oder
Mehraufwendungen, gehen diese zu Lasten des AN.
Der Auftragnehmer erhält die Planunterlagen digital als
PDF bzw. DXF/DWG-Datei über den
Projektraum/Projektserver.

2. VERBOTENE BAUSTOFFE
Es dürfen keine Baustoffe mit Asbest, PCP, PCB, PAK,
DDT, HBCD, FCKW, DEHP oder andere, nicht mehr
zugelassene bzw. gesundheitsschädlichen Baustoffe
verwendet werden! Diese Forderung ist bei der Auswahl
der Materialien, Halbfertigprodukte und Baustoffe zu
beachten! Weiterhin wird auf das Formblatt 9 NBBW
verwiesen, welches die Nachhaltigkeitskriterien und
Anforderungen an die Baustoffe definiert.

3. SCHUTZ VOR BAULÄRM
Gemäß dem Gesetz zum Schutz vor Baulärm wird vom
Auftraggeber eine geräuscharme, maschinelle
Baustelleneinrichtung gefordert, die den Anforderungen
des erhöhten Schallschutzes entspricht. Belästigungen
durch Feuer jeder Art, Rauch, Ruß, unnötigen Lärm und
Staub sonstige Beeinträchtigungen für die Umgebung sind
nicht erlaubt. Die Bauleitung ist berechtigt, vom
Auftragnehmer die Entfernung zu lauter bzw.
vorschriftswidriger Geräte zu verlangen.
Es sind alle geeigneten Maßnahmen zu treffen um die
Vorgaben für eine lärmarme Baustelle gemäß WBV214 und
der AVV-Baulärm einzuhalten.

4. LAGERRÄUME - BAUSTELLENEINRICHTUNG
Lagerräume können nicht zur Verfügung gestellt werden.

5. BESONDERHEITEN
5.1 Lage der Baustelle
Im Zuge der Baumaßnahme ist insbesondere zu beachten,
das der sensible Betrieb der umliegenden und
angrenzenden Gebäude und Verkehrsflächen nicht oder nur
im absolut unvermeidbaren Maße gestört wird.
Insbesondere die Baustelleneinrichtung, Schutzmaßnahmen
gegen Verschmutzung, Staubentwicklung und Lärm sind
sorgfältig und rechtzeitig in Abstimmung mit dem
Bauherr/der Bauleitung auszuführen.

5.2 NACHHALTIGES BAUEN NBBW
Neben den üblichen Anforderungen an ein Feuerwehrhaus,
unter denen insbesondere die Funktionalität und die
Wirtschaftlichkeit hervorzuheben sind, wurde in der
Auslobung des Wettbewerbs eine CO2-Neutralität
gewünscht. Auch wenn die Anforderung inzwischen
relativiert wurde, war damit die Grundlage für ein
nachhaltiges Gebäude gesetzt worden. Es gelten
prinzipiell die Bestimmungen der NBBW.

6.Elektrische Freileitungen
Über dem zu errichtenden Gebäude befinden sich
Hochspannungsleitungen.
Eigner der H110kV Leitung ist die Netze BW. und die 380
kV Leitung nördlich davon ist von dem Betreiber Ampiron
GmbH. (Siehe Lageplan)

Über die Im Bereich der 110-kV-Leitung ist darauf zu
achten, dass mit Personen, Baugeräten, Drehleiter oder
anderen Gegenständen stets ein Abstand von mindestens
3 m von den Leiterseilen eingehalten wird. Dabei ist
ein seitliches Ausschwingen der Leiterseile zu
berücksichtigen. Alle Beteiligten sind von dieser
Notwendigkeit zu unterrichten (vgl. DIN VDE 0105 und
DIN EN 50341).
Im Spannfeld zwischen Mast Nr. 248 und Mast Nr. 249
dürfen auf Flurstück Nr. 1893 Personen, Baugeräte,
Drehleiter oder anderen Gegenstände eine Höhe von
320,2 m NHN (entspricht ca. 14,2 m über Geländeniveau
von ca. 306,0 m NHN) nicht überschreiten. Dies ist bei
der Bauausführung zu berücksichtigen. Baucontainer
dürfen eine Höhe von 318,2 m NHN nicht überschreiten.

Das Aufstellen von Baukränen im Bereich der 110-kV-
Leitung ist vorher mit der Netze BW GmbH abzustimmen.

Für eine detaillierte Beurteilung eines stationären
Kraneinsatzes sind der Netze BW GmbH ein Lageplan mit
Darstellung des Vorhabens und mit Darstellung des
Kranstandortes im Maßstab 1 : 500, Angaben zum Kran
(Schwenkkreis, Ausladung, (Gesamtlänge des Auslegers
sowie die Länge des Kranhakens von der Drehachse des
Krans), Gesamthöhe, Höhe des Auslegers) und eine
Kranansicht zur Prüfung vorzulegen.Für den Einsatz
mobiler Baugeräte, wie mobile Kräne (Autokräne), Bagger
usw. wenden Sie sich bitte direkt an unser
Auftragszentrum-Mitte-HS (Tel.: 07141-79632-144, E-
Mail: Auftragszentrum-Mitte-HS@netze-bw.de).
Können beim Baugeräte-/Kraneinsatz die erforderlichen
Sicherheitsabstände nicht eingehalten werden, so kann
geprüft werden, ob eine arbeitstägliche Abschaltung der
110-kV-Leitung oder einzelner Stromkreise möglich ist.
Eine solche Abschaltung kann nicht oder nur bedingt
unter Berücksichtigung betrieblicher Belange und nur
zeitweise vorgenommen werden. Aufgrund
nichtbeeinflussbarer Faktoren muss berücksichtigt
werden, dass geplante Abschaltungen kurzfristig
abgesagt oder verschoben werden müssen.
Die Machbarkeit etwaiger Abschaltungen für einen
Kraneinsatz sind mindestens 8 Wochen vor Beginn der
Arbeiten mit der Netze BW GmbH abzustimmen. Hierfür ist
unser unten genanntes Auftragszentrum zu kontaktieren.
Zur Prüfung der Machbarkeit sind die
Bauantragsunterlagen, ein Bauzeitenplan und Angaben zum
geplanten Baugeräteeinsatz im Schutzstreifen
einzureichen. Die Kosten etwaiger Abschaltungen und
möglicher Provisorien (Personal, Fahrzeuge) sind vom
Bauherrn zu tragen. Wir weisen darauf hin, dass je
Baumaßnahme für Prüfung und Umsetzung möglicher
Provisorien auch Kosten von mehreren zehntausend Euro
entstehenden können.
Etwaige Abschaltungen für Baugeräte, wie mobile Kräne
(Autokräne), Bagger usw. sind mindestens 4 Wochen vor
Beginn der Arbeiten mit unserer Betriebsstelle
abzustimmen. Hierfür ist unser unten genanntes
Auftragszentrum zu kontaktieren. Die Kosten etwaiger
Abschaltungen (Personal, Fahrzeuge) sind vom Bauherrn
zu tragen.
Der Beginn der Bauarbeiten sowie der verantwortliche
Bauleiter ist unserem Auftragszentrum-Mitte-HS (Tel.:
07141-79632-144, E-Mail: Auftragszentrum-Mitte-HS@netze
-
bw.de) mindestens drei Wochen vor Baubeginn
mitzuteilen. Unsere Betriebsstelle wird dann den
verantwortlichen Bauleiter vor Ort unterweisen. Die
angehängte Information für Bauunternehmen - Schutz von
Kabeln, Rohr- und elektrischen Freileitungen ist zu
beachten (Information_für_Bauunternehmen.pdf
(ctfassets.net)

Ein Kraneinsatz zur Errichtung des Gebäudes ist nur
eingeschränkt möglich. Lage der Leitung verweisen wir
auf den Lageplan.

Die nördlich parallel verlaufende Leitungsanlage ist
nicht im Eigentum der Netze BW GmbH.
Es handelt sich hier um die 380-kV-Leitung der Amprion
GmbH. Bitte wenden Sie sich mit Ihrer Anfrage ebenfalls
an die dortigen Sachbearbeiter/innen unter
info@amprion.net.

### 12 Leistungsverzeichnis Rohbauarbeiten

#### 12.01 T 01 - Baustelleneinrichtung

*Hinweis*
ETV Baustelleneinrichtung

1. BAUSTELLENEINRICHTUNGSPLAN
Nach Auftragserteilung hat der AN innerhalb von 15-
Arbeitstagen, mindestens jedoch vor Beginn der
Baustelleneinrichtung, einen Baustelleneinrichtungsplan
zur Genehmigung vorzulegen.
Der Baustelleneinrichtungsplan muss insbesondere
folgende Angaben enthalten:
- Baustellenunterkünfte in der nach
Arbeitsstättenverordnung ausreichenden Größe und
Ausführung.
- Anzahl, Lage und Größe der Magazine und Lagerplätze
- Standorte der Krane mit Angaben des Schwenkbereich
unter Berücksichtigung von Hindernissen, z.B.
öffentliche Verkehrsflächen, Bäume, Freileitungen,
Gebäude etc.
- Standorte von sonstigen Baumaschinen und Anlagen
einschließlich der Ver- und Entsorgungswege.
- Baustraßen
- Versorgungseinrichtungen für Strom und Wasser
- Entsorgungseinrichtungen
Schutzeinrichtungen für Nachbargrundstücke und -häuser.

Vom Auftraggeber bzw. der Bauleitung gewünschte
Änderungen müssen berücksichtigt werden!

2. BAUZÄUNE
Die Ausführung der erforderlichen Bauzäune muss in
Absprache mit dem Amt für Öffentliche Ordnung,
eventuellen sonstigen betroffenen Dienststellen und der
Bauleitung erfolgen.

3. SICHERUNGSMASSNAHMEN
Der verantwortliche Bauleiter - LBO-Bauleiter
(Fachbauleiter Rohbau) - und der Sicherheitsbeauftragte
des AN für eigene und Subunternehmerleistungen- sind
für die Sicherheit bei der Durchführung der Arbeiten
auf der Baustelle zuständig und verantwortlich!
Es wird auf die Pflichten zur Eigenüberwachung des
Auftragnehmers hingewiesen.
Unter Beachtung der geltenden Vorschriften ist die
Baustelle während der gesamten Rohbauzeit und in allen
"Bauzuständen" ordentlich gegen Unfälle zu sichern.
Hierzu gehören: alle Arten von Abschrankungen,
Beleuchtungen, Absprießungen, Nottreppen, Stege und
Übergänge, unverschiebbares Schließen von
Deckendurchbrüchen/-aussparungen, alle Gerüste, wie in
den LV-Positionen beschrieben, sowie sonstige
Sicherungsmaßnahmen, die während der und für die
Rohbauarbeiten erforderlich werden, auch wenn sie nicht
ausdrücklich beschrieben sind.

4. SONSTIGES
Für alle Vorhalte- und Zählerablesepositionen für Strom
-
und Wasser sind spätestens 3 Tage nach Fertig- bzw.
Aufstellung "Aufmaßblätter" zu schreiben und der
Bauleitung vorzulegen..

5. FASSADENGERÜSTE
Alle für die Rohbauarbeiten erforderlichen Gerüste bis
2 - m Areitshöhe sind in der Gerüstpauschale
einzurechnen/anzubieten.

6. BESONDERHEITEN
Gemäß dem beigefügten Baustelleneinrichtungskonzept des
Architekten wird auf die beigefügten Planunterlagen
verwiesen.
Sofern öffentlichen Verkehrsflächen als
Baustelleneinrichtungsflächen genutzt werden sind die
hierfür erforderlichen Genehmigungen und
verkehrsrechtlichen Anordnungen vom AN bei den
zuständigen Stellen zu beantragen und einzuholen.

Wie der AN sein Konzept zur Baustelleneinrichtung
umsetzt bleibt jeweils dem AN überlassen. Die
entstehenden Kosten sind in die vorgesehenen Positionen
einzurechnen.

Das Überheben von Lasten mittels Baustellenkran über
die Verkehrsflächen und die Nachbargrundstücke ist
nicht zulässig.

**12.01.0010 Bestandsaufnahme der örtlichen Verhältnisse**
Vor Beginn der Baustelleneinrichtung und der
Bauarbeiten muß gemäß den Forderungen der Bauherrschaft
zusammen mit allen relevanten Verantwortlichen
(Auftraggeber, Bauleiter, LRA - Straßenverkehrsbehörde)
eine ausführliche Bestandsaufnahme mit
Fotodokumentation und/oder Videodokumentation der
örtlichen Verhältnisse im Außen- und Innenbereich
durchgeführt werden.

Neben den an die Baustelle angrenzenden Gebäude, müssen
die vorhandenen Gebäudeteile, an die angebaut wird,
sowie der Zustand der Außenanlagen, Gehwege, Straßen
usw. erfasst, protokolliert und fotografiert bzw.
gefilmt werden. Von dem Protokoll, das vom AN zu
erstellen ist, und der Fotoserie bzw. dem Film, erhält
die Bauherrschaft/ Bauleitung eine Kopie für Ihre
Akten.

Leistung komplett wie beschrieben.
Menge: 1,000 psch

**12.01.0020 Baustelleneinrichtung f. Neubaumaßnahme**
Einrichten sowie Räumen der Baustelle für das gesamte
Neubauvorhaben, incl. 4 Wochen Grundstandzeit
einschließlich aller erforderlichen Gewerke (Bau,
Haustechnik und Landschaftsbau)  mit folgenden in den
Pauschalpreis einzurechnenden Mindestleistungen:

\# Herrichten von erforderlichen Baustraßen
\# Herrichten aller erforderlichen Lager- und
Arbeitsplätze,
\# notwendige Geräte, Krane bzw. Aufzüge, Werkzeuge und
sonstige Hilfsmittel
\# Lohn- und Transportkosten für alle Auf- +
Abbauleistungen
\# Personalkosten wie vor
\# alle sonstigen Kosten, die für die
Baustelleneinrichtung anfallen
\# Verkehrssicherungsmaßnahmen, auf und vor dem
Baugrundstück
\# etwaige Beschädigungen an Nachbar- oder öffentlichen
Flächen unverzüglich beseitigen
\# Zubehör für die Baustelle
\# Absprießungen, Abschrankungen, Sicherungsmaßnahmen
\# Sicherungsmaßnahmen  Ziffer 5, ETV.
\# Stellen des Fachbauleiters (LBO) und SiGeKo für
eigene Leistungen
\# Absicherung aller Baufeld- bzw. Grundstücksgrenzen
unfallsicher, gemaß der gesetzlichen Unfallverhütungsvorschriften

Verkehrliche Pflichten sind zusammen mit der
Straßenverkehrsbehörde aufzustellen und umzusetzen
Menge: 1,000 psch

**12.01.0030 Vorhalten der vorg. Baustelleneinrichtung - Rohbauphase**
Vorhaltung der vorbeschriebenen Baustelleneinrichtung
für die Durchführung der Haupt-Rohbauarbeiten, jedoch
nicht für den Zeitraum an dem noch Rest- und/oder
Nacharbeiten für die Ausbauhandwerker ausgeführt
werden.

Die Laufzeit beginnt ab der Komplettaufstellung der
vorgenannten Einrichtungsgegenstände, soweit sie
benötigt werden.
Menge: 7,000 Mt

**12.01.0040 Vorhalten reduzierte Baustelleneinrichtung - Ausbauphase**
Einschließlich eventuell durch den Auftragnehmer
angemieteter Abstell- und Straßenflächen für die
Rohbauarbeiten zur Durchführung der Rest- und/oder
Nacharbeiten für Ausbau- handwerker. z.B. Leichte
Trennwände, Installationsschachtwände, Vormauerungen
herstellen, Wand- und Deckendurchbrüche oder -Schlitze
schließen u.ä. arbeiten.

Vorzuhalten ist nur noch ein Magazin in Verbindung mit
einem Personal-/Aufenthaltsraum o.ä. Die Laufzeit der
reduzierten Baustelleneinrichtung beginnt ab Ende der
Vorhaltung der Hauptbaustelleneinrichtung.
Menge: 10,000 Mt

**12.01.0050 Stahlrahmenzaun (mobil), h=2,00m**
Bauzaun aus mobilen Stahlrahmenelementen mit
Rundstahlfüllstäben, Stützenfüße aus Beton einschl.
sämtlicher Schraub- und sonstiger Verbindungen,
Kupplungen, Aushebesicherungen, Grundstandzeit von 4-
Wochen etc. liefern, aufstellen und vorhalten und nach
Abschluss der Bauarbeiten wieder abbauen.

Zaunhöhe ca. 2,00m. Die Bauzaunelemente müssen so
miteinander verschraubt werden, dass diese nicht von
Hand (ohne Werkzeuge) geöffnet werden können.
Menge: 375,000 m

**12.01.0060 Zulage - Sichtschutznetze an Bauzaun**
Zulage Sichtschutz
Zulage zur vorbeschriebenen Bauzaunanlage  aus
Stahlrahmenelementen, von winddurchlässigen
Sichtschutznetzen über die gesamte Bauzaunelementhöhe
und Breite, sofern diese ggf. auch in Teilbereichen mit
einem Sichtschutznetz bespannt werden müssen.

Abrechnung nach lfm Bauzaun, einschließlich Vorhaltung.
Menge: 100,000 m

**12.01.0070 Zulage - Bodenverankerung Bauzaunsockel**
Zulage - Bodenverankerung Bauzaunsockel
Zulage zur vorbeschriebener Bauzaunanlage für die
zusätzliche Verankerung des vor beschriebenen Bauzaun
zur besseren Windsicherung, Ausführung durch
Verankerung der Betonfüsse mit geeigneten
Befestigungsmitteln wie Erdspriesen bzw. Schraubanker
welche im Boden/Belagsaufbau verankert werden. Das
Ausbauen/Entfernen der Verankerungen bei Abbau des
Bauzaun ist mit einzurechnen, einschließlich
Vorhaltung.
Menge: 375,000 m

**12.01.0080 Zulage für Tore (4,00m breit)**
Zulage Bauzauntor 2-Flügelig
Zulage zum Bauzaun, für das Erstellen eines
Bauzauntores,
2-flüglig, zusätzlicher Bodenverankerung der beiden
seitlichen Betonstellfüsse, lichte Durchfahrtsweite:
mind. 5,00 m, mit stabilem Laufrad pro Flügel,  Bauzaun
Drehgelenken, Riegelschloß (gleichschließend pro
Toranlage) mit mind. 5 Schlüsseln  einschließlich
Vorhaltung.
Menge: 2,000 St

**12.01.0090 Vorhalten Stahlrahmenzaun - Roh- und Ausbauphase**
Vorhaltung Bauzaun Rohbauzeit
Vorhaltung der vorbeschriebenen Bauzaunanlage
und deren zugehörigen Tore während der Rohbauarbeiten
vorhalten. Der Bauzaun ist regelmäßig auf
Standfestigkeit und auf den ordentlichen Verschluß der
Elemente zu prüfen. Insbesondere nach ungewöhnlichen
Wetterereignissen.

Abgerechnet wird nach Woche und Meter
Menge: 13500,000 mWo

**12.01.0100 Vorhaltung Bauzaun Ausbauzeit**
Vorhaltung der vorbeschriebenen Bauzaunanlage
und deren zugehörigen Tore während der Ausbauarbeiten
vorhalten. Der Bauzaun ist wöchentlich auf
Standfestigkeit und auf den ordentlichen Verschluß der
Elemente zu prüfen. Insbesondere nach ungewöhnlichen
Wetterereignissen.

Abgerechnet wird nach Woche und Meter
Menge: 15000,000 mWo

**12.01.0110 Bauzaun nach Erfordernis umsetzen**
Bauzaun innerhalb des Baustellenbereiches nach
Erfordernis,  umsetzen.
Menge: 375,000 m

**12.01.0120 Bauwasseranschlus in frostsicherer Ausführung**
Bauwasseranschluss
Bauwasseranschluss mit Wasseruhr, ausreichend
dimensioniert und mit entsprechenden Zapfstellen mind.
2 Stück für die Versorgung des gesamten
Baustellenbetriebes zur Durchführung der im
Leistungsverzeichnis beschriebenen Arbeiten sowie die
im Anschluss folgenden Ausbauarbeiten herstellen und
nach Aufforderung Abschluss der Arbeiten später wieder
rückbauen. Gesamte Anlage in frostsicherer Ausführung.
Der Auftragnehmer hat die behördlichen Anträge für die
Einrichtung und Beseitigung der Anlage ohne Mitwirkung
des Auftraggebers zu stellen. Gebühren und Nebenkosten
sind in den Pauschalpreis einzurechnen. Die
Verbrauchskosten werden dem Auftragnehmer auf Nachweise
1:1 erstattet, jedoch ohne weitere Zulagen.

Im Zuge der Kalkulation sind die örtlichen
Anschlussmöglichkeiten durch den Auftragnehmer bei den
Versorgern abzufragen und deren Ergebnisse bei der
Preisbildung zu berücksichtigen.
Menge: 1,000 St

**12.01.0130 Vorhalten Bauwasseranschluss**
Bauwasseranschluss vorhalten
Vorbeschriebenen Bauwasseranschluss über die Dauer der
Roh- und Ausbauarbeiten vorhalten und betreiben. Die
Verbrauchskosten sind bei der Preisbildung
einzurechnen.
Menge: 20,000 Mt

**12.01.0140 Baustromversorgung**
Baustromversorgung
Baustromversorgung für die Durchführung der im
Leistungsumfang enthaltenen Arbeiten in der Rohbauzeit,
ausreichend dimensioniert und abgesichert einrichten
und nach Gesamtfertigstellung auf Anordnung der
Bauleitung abbauen.
Der Auftragnehmer hat die behördlichen Anträge für die
Einrichtung und Beseitigung der Anlage ohne Mitwirkung
des Auftraggebers zu stellen. Gebühren und Nebenkosten
sind in den Pauschalpreis einzurechnen. Die
Verbrauchskosten werden dem Auftragnehmer auf Nachweise
1:1 erstattet, jedoch ohne weitere Zulagen.

Im Zuge der Kalkulation sind die örtlichen
Anschlussmöglichkeiten durch den Auftragnehmer bei den
Versorgern abzufragen und deren Ergebnisse bei der
Preisbildung zu berücksichtigen.
Menge: 1,000 psch

**12.01.0150 Baustromanschluá mit 2 Baustromverteilern**
Sicherungs und Baustromverteilerkasten
Sicherungs- und Verteilerkasten für die Ausführung
und/oder Baustromverteilern innerhalb des Baufeldes wie
im Text angegeben, ausreichend dimensioniert und
abgesichert, auch als Anschluß für spätere Nutzung
durch Fremdfirmen nutzbar, einrichten, und nach
Gesamtfertigstellung auf Anordnung der Bauleitung
abbauen.

> Baustromverteiler mit Sicherheitseinrichtungen, mit
mind. 3x400 Volt 32 Ah, 3x400 Volt 16 Ah + 20 Schuco-
Steckdosen ausgerüstet, an zentral liegenden Stellen +
einschl. sämtlicher Zuleitungen. Standort mit
Bauleitung absprechen.
Vorhaltezeit jeweils 4 Wochen
Menge: 2,000 St

**12.01.0160 Vorhaltung Baustromanschluss und der 2 Baustromverteiler**
Vorhaltung Baustromverteiler
Vorhaltung des vorbeschriebenen der zugehörigen
Verteiler, Leitungen und dergleichen, einschließlich
Wartung und Betreuung während der Rohbau- und
Ausbauarbeiten, einschließlich der gesetzlichen
Überprüfungen mit "Buchführung", jeweils entsprechend
den Forderungen der Berufsgenossenschaft.
Menge: 36,000 Mt

**12.01.0170 Zusätzliche Baustromverteiler nach Bedarf**
Baustromverteiler wie vor beschrieben, jedoch mit
mindestens 3x380 Volt 32 Ah,  3x380 Volt 16 Ah und 10
Schuco-Steckdosen ausgerüstet, für die
Ausbauhandwerker, vom zentralen Baustromverteiler
abgehend, aufstellen, installieren und wieder abbauen.
Je Baustromverteiler sind mindestens 40m
Zuleitungskabel zu kalkulieren!

Es handelt sich hierbei um eine Eventualposition,
sofern die in der Grundposition enthaltenen Verteiler
nicht ausreichen. Aufstellung erfolgt erst nach
Abstimmung mit der örtlichen Bauleitung.

Abrechnung nach Anzahl zusätzlicher Baustromverteiler.
Menge: 2,000 St

**12.01.0180 Vorhaltung der zusätzlicher Baustromverteiler**
Vorhaltung Zusätzliche Baustromverteiler
Vorhaltung der zusätzlicher Baustromverteiler,
Leitungen und dergleichen, einschließlich Wartung und
Betreuung während der Roh- und Ausbauarbeiten,
einschließlich der gesetzlichen Überprüfungen mit
"Buchführung", jeweils entsprechend den Forderungen der
Berufsgenossenschaft.

Abrechnung erfolgt nach Anzahl zusätzlicher Verteiler
und Monat.
Menge: 20,000 Mt

**12.01.0190 Baustellentoilette Typ Dixi o. ä.**
Mobile Baustellentoilette
Zusätzliche Baustellentoilette, für Zeitfenster in
denen kein nutzbarer Sanitärcontainer zur Verfügung
steht. Beispielsweise zu Projektbeginn und/oder während
der Ausführung von Außenanlagen- und/oder Restarbeiten.

Mobile Baustellentoilette mit Handwaschbecken, ohne
Wasser-, Abwasser und Elektroanschluß aufstellen,
reinigen, mit Verbrauchsgütern versehen und nach
Abschluß der Arbeiten wieder entfernen. Einmal die
Woche ist der Fäkalienbehälter zu leeren.

REINIGUNG mind. jeden zweiten Tag!

Anfahrt und Aufstellung erst nach Abstimmung mit der
örtlichen Bauleitung. Abbau nach Angabe Bauleitung.
Menge: 1,000 St

**12.01.0200 Vorhalten Baustellentoilette Typ Dixi o.ä.**
einschl. täglicher Reinigung +
Verbrauchsgüterausstattung.

Achtung, hier ist nur der Zeitraum bis Ende der eigenen
Arbeiten zu kalkulieren. Nicht die Zeit für den finalen
Endausbau durch den Bauherrn bzw. Nachfolgeunternehmer.
Menge: 12,000 Wo

**12.01.0210 Sanitär Container ca. 15m² - winterfest**
Sanitärcontainer ca. 15 m² für die Nutzung von eigenem
Personal während der Rohbauarbeiten sowie für die
Ausbauhandwerker während der Ausbauarbeiten anfahren,
aufstellen, installieren sowie an die Wasser- und
Abwasserleitungen winterfest anschließen und nach
Fertigstellung des Bauwerks auf Anordnung der
Bauleitung wieder entfernen.

Ausstattung mit Beleuchtung, 2 WC-Anlagen, 2 Urinale, 4
Waschbecken und 2 Duschen, Seifen- und Handtuchspender
elektrischer Beheizung und Warmwassererzeugung.

Zustand neuwertig!

Abrechnung pauschal für gesamten Sanitärcontainer
einschließlich betriebsfertigem Anschluss.
Menge: 1,000 St

**12.01.0220 Vorhaltung Sanitärcontainer - Rohbauzeit**
Vorbeschriebene Sanitärcontainer während der Rohbauzeit
vorhalten, regelmäßig reinigen 2 x  pro Woche und mit
Betriebs- und Verbrauchsgütern versorgen,
einschließlich Beleuchtung und Beheizung.

Abrechnung nach Anzahl vorgehaltener Monate während der
Rohbauarbeiten.
Menge: 8,000 Mt

**12.01.0230 Vorhaltung Sanitärcontainer - Ausbauzeit**
Vorbeschriebene Sanitärcontainer während der Ausbauzeit
vorhalten, mindestens 2 mal wöchentlich reinigen und
mit Betriebs- und Verbrauchsgütern versorgen,
einschließlich Beleuchtung und Beheizung.

Abrechnung nach Anzahl vorgehaltener Monate während der
Ausbauarbeiten.
Menge: 9,000 Mt

**12.01.0240 Fäkalientank für Sanitär-Container inklusive Entleerung/Entsorgung;**
Fäkalientank incl. Entleerung/ Entsorgung
für den Betrieb des zuvor beschriebenen
Sanitärcontainer.
Da zum Zeitpunkt die Erschließung des Baugrundstück mit
Schmutzwasserentwässerung nicht sichergestellt ist,
muss der vor beschriebene Sanitärcontainer mit einem
eigenen Fäkalientank versehen werden.

Fäkalientank + Zubehör anfahren, installieren,
winterfest anschließen und nach Fertigstellung des
Bauwerks wieder entfernen.

Ausführung passend zum Sanitärcontainer mit mindestens
5.000-Liter Fassungsvermögen.
Bestehend aus Stahlkonstruktion inklusive Container-
Corner Ecken und Lastabtragung inklusive statischem
Nachweis/Systemstatik.

Saugstutzen für die Entsorgung/Reinigung u.ä.
Tankvolumen mindestens 5.000-Liter

Regelmäßige Entleerung + Entsorgung der Fäkalien und
Reinigung der Tankanlage mindestens wöchentlich bzw.
nach Erfordernis

Um den Sanitärcontainer sicher betreten zu können muss
eine Treppenanlage zur Überbrückung der Höhendifferenz
mit 4-Steigungen + Treppenpodest geliefert und montiert
werden. Ausführung aus Stahlkonstruktion mit
Gitterosttreppenstufen für Baubetrieb geeignet
inklusive beidseitiger Geländerkonstruktion.

Alle durch den Fäkalientank erforderlichen Aufwendungen
sind einzurechnen.
Menge: 1,000 St

**12.01.0250 Vorhaltung Fäkalientank für Sanitär-Container Rohbauzeit;**
Vorhaltung Fäkalientank für Sanitär Container
Rohbauzeit
zu vor beschriebenen Fäkalientank vorhalten inklusive
wöchentlicher Entleerung und Reinigung.
Vorhaltung während der Rohbauzeit.
Angeboten/Abrechnung je Fäkalientank und Woche!
Menge: 40,000 Wo

**12.01.0260 Vorhaltung Fäkalientank für Sanitär-Container nach Abschluss Rohbauarbeiten;**
Vorhaltung Fäkalientank für Sanitär Container nach
Abschluß Rohbauarbeiten

zu vor beschriebenen Fäkalientank vorhalten inklusive
wöchentlicher Entleerung und Reinigung.
Vorhaltung nach Abschluß der Rohbauarbeiten.
Angeboten/Abrechnung je Fäkalientank und Woche!
Menge: 40,000 Wo

**12.01.0270 Besprechungscontainer f. Bauherr inkl. Ausstattung; ca. 30m²**
Büro- und Besprechungscontainer: 30 m²
Büro- und Besprechungscontainer in wärmegedämmter
Ausführung und in absolut neuwertigem Zustand liefern,
benutzerfertig über Sanitärcontainer aufstellen und
nach Beendigung der Baumaßnahme abbauen und Grundstück
in den ursprünglichen Zustand wieder herstellen.

Zugangstür mit schwerem Sicherheitsschloss,
Sicherheitsbeschlag + Knauf-Profilzylinder mit  5
Schlüsseln. Fenstersicherung durch zusätzliche
Vergitterungen befestigt am Containerrahmen. Ausführung
an allen Fenstern. Türblatt mit verstärkten, von außen
nicht abschraubbaren Bändern. Alle Fenster ausgestattet
mit verstärkten Rollläden mit automatisch
funktionierenden Rolladen-Aufschiebesicherungen.
Fenster einbruchhemmend, innen mit kräftigen Verschluss
ausgestattet. Sicherheits-Ausstattung gemäß den
Vorgaben der Sachversicherungsverbänden (z.B.
Elektronikversicherung).

Ausstattung mit Elektroheizung, hellen Langfeldleuchten
über den Schreib-, Arbeits- und Ablagetischen,
Beleuchtungsstärke für Büroräume 500 Lux (entspricht
ca. 25 W/m² Grundfläche).
Planhalteleisten an allen Wandflächen ohne Möblierung
umlaufend mit ausreichender Anzahl von starken
Planhalte-Magneten gem. Absprache mit der Bauleitung.
Wand- und Bodenflächen hell und leicht reinigbar.

Alle Außenzugänge müssen so erstellt werden, dass die
Container ganzjährig verkehrssicher zu begehen sind.
(Treppen/Rampen). Einschließlich einläufiger
Treppenanlage in das 1. OG, weil die Container
übereinander gestapelt werden.

Zur alleinigen Nutzung durch den Bauherrn, die
Bauleitung und die Fachingenieure. Aufstellen,
einschließlich herstellen der erforderlichen
Unterkonstruktionen, Anschlussleitungen (Wasser,
Abwasser, Strom und Telefon).

Einrichtung bestehend aus:
1 Schreibtisch b/l=  80/180cm,
2 Ablage- bzw. Besprechungstische b/l= je 80/180cm,
1 Aktenschränken b/h/t= je 1,0/2,0/0,6-m abschließbar,
12 Stühle gemäß Arbeitsstättenrichtlinien
(Stapelrohrstühle mit Holzsitz)
1 x klappbare Sanitätsliege
Verbandskasten
Waschbecken mit Warm- und Kaltwasser

alle vorbeschriebenen Einrichtungsgegenstände neuwertig
,

Besprechungscontainer weiterhin ausgestattet mit Kühl-
bzw. Klimageräten, welche im Hochsommer die maximale
Temperatur im Container auf 26°C absenken lassen.
(Empfehlung Arbeitsstättenrichtlinie)

Grundstandzeit 4 Wochen
Energie für  Beleuchtung, Beheizen sowie die
wöchentliche Reinigung wird über die Vorhalteposition
vergütet.
Menge: 1,000 St

**12.01.0280 Vorhalten Büroconatiner - Rohbauzeit**
Vorhaltung des vorbeschriebenen Büro- und
Besprechungscontainer, einschließlich der Reinigung
inkl. Müllentsorgung (2x wöchentlich), Heizungs- und
Stromkosten während der Haupt-Rohbauarbeiten.

Abrechnung nach Anzahl vorgehaltener Monate während der
Rohbauarbeiten.
Menge: 9,000 Mt

**12.01.0290 Vorhalten Bürocontainer - Ausbauzeit**
einschließlich der Reinigung (2x wöchentlich), Heizungs
-
und Stromkosten nach Abschluß der Hauptrohbauarbeiten
bzw. während der Ausbauarbeiten.
Menge: 10,000 Mt

**12.01.0300 Verkehrzeichen StVO + Pfosten + Fußplatte**
Verkehrszeichen StVO + Pfosten + Fußplatte
Gefahren- und Vorschriftzeichen nach Angabe und nach
verkehrsrechtlicher Anordnung des Ordnungsamtes
liefern, aufstellen und nach Abschluß der Arbeiten
wieder entfernen.

Grundstandzeit 4 Wochen
Menge: 20,000 St

**12.01.0310 Vorhaltung Verkehrszeichen**
Vorhaltung Verkehrszeichen

wie vor beschrieben incl. Pfosten und Fußplatte,
Vorhaltung je Woche, mindestens wöchentliche Kontrolle
und Instandhaltung.
Menge: 800,000 Wo

**12.01.0320 Ausschilderung Baustellenzufahrt**
Ausschilderung der Baustellenzufahrt
mit Verkehrszeichen Z 250 + Zusatz "ausgenommen
Baufahrzeuge" und Z 283-50, fachgerecht aufstellen
inkl. Pfosten und Stellfuß, vorhalten und nach
Abschluss der Gesamtbaumaßnahme wieder entfernen.

Die Erfordernis ist mit dem Ordnungsamt und/oder sonst
zuständigen Stellen abzustimmen.
Menge: 1,000 psch

**12.01.0330 Vorhaltung Ausschilderung Baustellenzufahrt**
Vorhaltung Ausschilderung Baustellenzufahrt

wie vor beschrieben incl. Pfosten und Fußplatte,
Vorhaltung je Woche, mindestens wöchentliche Kontrolle
und Instandhaltung.
Menge: 80,000 Wo

**12.01.0340 Durchgangs- + Sicherheitsbeleuchtung innen**
(Leitungsnetz, Leuchten, Sicherungs- und
Verteilerkästen bzw. -Dosen, 2 zentrale Ein- und
Ausschalter) in Fluren, Treppenhäusern, Tiefgarage bzw.
in Räumen/Bereiche die während der üblichen
Arbeitszeiten nicht ohne Licht begangen werden können.
Die Ausleuchtung zur gefahrlosen Begehung der
vorgenannten Bereiche muss gegeben sein. Keine
Arbeitsplatzbeleuchtung.

> Flure, Treppenhäuser EG und OG
> nicht natürlich belichtete Bereiche EG und OG

Anlage wie beschrieben aufbauen, unterhalten und nach
Abschluss der Bauarbeiten bzw. Aufforderung durch die
Bauleitung wieder abbauen.
Menge: 1,000 psch

**12.01.0350 Vorhalten Durchgangs- + Sicherheitsbel. - Rohbauzeit**
während der Rohbauzeit einschließlich Wartung und
Instandsetzung, soweit erforderlich.
Menge: 10,000 Mt

**12.01.0360 Vorhalten Durchgangs- + Sicherheitsbel. - Ausbauzeit**
während der Ausbauzeit einschließlich Wartung und
Instandsetzung, soweit erforderlich.
Menge: 10,000 Mt

**12.01.0370 Umbauarbeiten an vorgenannte Beleuchtung**
im Zuge der und nach Erfordernis durch die
Ausbauarbeiten, werden auf Nachweis vergütet.
Geschätzte Elektrikerstunden! Es gelten die Regelungen
der Stundenlohnarbeiten.
Menge: 20,000 h

**12.01.0380 Schotterung für Lagerplätze d=25cm liefern und einbauen**
Schotterfläche für Lagerplätze und/oder anderweitige
Baustelleneinrichtungsflächen, aus Schotter 0/45, auf
einer Polyester-Geotextilunterlage mit einem
Flächengewicht von ca.  300g/m² liefern, einbauen,
verdichten und im Zuge der Baustellenberäumung bzw.
Freianlagengestaltung rückbauen und entsorgen. Das
Erdplanum ist vor der Geotextilverlegung mit der
Rüttelwalze ausreichend zu verdichten.
Menge: 3200,000 m2

**12.01.0390 Schotterung aufnehmen + entsorgen**
vorbeschriebene Schotterung + Geotextil aufnehmen und
fachgerecht entsorgen inkl. aller Deponiekosten.
Auszuführen nach Abschluß der Baumaßnahme und zeitlich
getrennt von den Rohbauarbeiten.
Menge: 400,000 m3

**12.01.0400 Schuttcontainer/Schuttmulden - Inhalt ca. 7m³**
Abschließbarer Schuttcontainer für unsortierten bzw.
gemischten Schutt und Materialreste, die nicht aus
eigener Arbeit stammen, an einem von der Bauleitung zu
bestimmenden Platz aufstellen, nach Bedarf bis 30
Kalendertage stehen lassen, abfahren und wieder
aufstellen.

Müll-Auffüllgebühren werden auf Nachweis bzw. der
Vorlage der angefallenen Kosten vergütet. Gesonderte
Abrechnung, da eventuell ohne Mehrwertsteuer! Container
für die Ausbauhandwerker bzw. Arbeiten auf Nachweis!
Container-Inhalt bis ca. 7 m³.
Menge: 2,000 St

**12.01.0410 Deponiegebühren - gemischter Bauschutt**
Menge: 16,000 t

**12.01.0420 Meterriss-Höhenbolzen setzen auf +1,0-m über FFB;**
Meterris Höhenbolzen setzen auf +1,0 m ü FFB
durch einen vom Rohbauer zu beauftragenden Vermesser.
je Stockwerk mindestens 1-Stück, bzw. in maximalem
Abstand von 25-m zum nächsten Höhenbolzen bzw. den
Bauwerksenden in Absprache mit der Bauleitung,
unverrückbar setzen und "fälschungssicher" markieren.
Bolzen als Messingbolzen für Vermessungspunkte
geeignet.
Bolzen jeweils setzen, wenn die Stahlbeton-
Geschosswände + Stützen eines Gebäudeteiles
fertiggestellt sind.

Leistung Pauschal für das gesamte Objekt.

Die Bolzen gelten später auch als verbindliche
Höhenangabe für
die Ausbaugewerke!!!
Die Lage der Höhenbolzen inklusive der Höhenangaben
sind in Übersichtsplänen zu dokumentieren und diese der
Bauleitung zu übergeben.

Angeboten/Abgerechnet wird je Höhenbolzen!
Menge: 6,000 St

**12.01.0430 Schnurgerüst für Gesamtprojekt;**
Schnurgerüst für Gesamtprojekt
Abpflockung für den Baugrubenaushub,
Aufstellen des Schnurgerüstes für alle durchzuführenden
Rohbauarbeiten, wo erforderlich mit Laufsteg,
rund um den Baugrund/-gruben, solide verstrebt und
entsprechend baurechtlicher Vorschriften.

Die durchgehend angeordneten Horizontaldielen
zumEinschneiden für den Geometer müssen absolut
waagrecht und mindestens 1,00-m über Gelände angebracht
werden.

Die Abschnittsweise und ggf. mehrfache Erstellung von
Schnurgerüsten wegen der Gründungs- und Aushubarbeiten
mit allen daraus entstehenden Mehraufwendungen ist
einzurechnen, ebenso eventuell erforderliche
Umbauarbeiten im Zuge der Rohbauabwicklung.

Leistung komplett wie beschrieben.
Menge: 1,000 psch

**12.01.0440 Planung + Projektierung der Rohbauarbeiten;**
Planung und Projektierung Rohbauarbeiten
vom AN sind im Rahmen der Arbeitsvorbereitung folgende
besondere Planungsleistungen und statische Nachweise zu
erbringen:

- Die gesamte Betontechnologie wie Betonrezeptur, Art
und Lage der Arbeitsfugen, Nachbehandlungsmaßnahmen,
Ausschalfristen etc.
- Statische Berechnung der Baustelleneinrichtung wie
Gründung der Krane oder anderen Baustellen-
Einrichtungen u.ä.
- Planung und statischer Nachweis der Schalungs- und
Rohbaugerüste (nicht Fassadengerüst!).
- Sämtliche Bauzustände sind vom AN zu planen und
statisch nachzuweisen. Zulässige Nutzlasten für den
Endzustand werden vom AG zur Verfügung gestellt.
- Statische Berechnungen, Elementpläne und
Bewehrungspläne für Stahlbetonhalbfertigteile und
Stahlbetonfertigteile, z.B. Treppen, Fundamente,
Elementwände und -decken (inklusive Heißbemessung)
(einschließlich der Abstimmung und Einreichung beim
Prüfingenieur und ggf. erforderliche Anpassung der
Bewehrungspläne angrenzender Bauteile), soweit diese
besondere Leistungen nicht durch den AG zur Verfügung
gestellt werden bzw. in anderen Positionen einzurechnen
sind.
- Koordinationsgespräche mit dem bauseitigen BBQ-
Koordinator, dem Betonhersteller sowie der zuständigen
Betonprüfstelle inklusive Dokumentation
- Die Bestandssituation ist vom AN vor Ort
eigenverantwortlich und frühzeitig vor Baubeginn
aufzumessen.
- Genehmigungs- und Ausführungsplanung von
nichttragenden Bauteilen und dazugehöriger
Befestigungselemente inklusive statischer Nachweise

Der AN hat bei Planung und Bauausführung alle
relevanten DIN-und EC-Normen als Stand der Technik in
der jeweils gültigen Fassung verbindlich zu beachten.
Für alle Regelungen, Bestimmungen und Normen gilt im
Zweifelsfall die jeweils zum Zeitpunkt der
Baugenehmigung gültige Fassung. Auf folgende
zusätzliche Literatur wird besonders hingewiesen:

- Hefte Deutscher Ausschuss für Stahlbeton Heft 220,
240, 300, 525 und Richtlinie zur Nachbehandlung von
Beton
- DBV-Merkblätter
Merkblätter des Bundesverbandes der Deutschen
Zementindustrie e.V., insbesondere die Merkblätter, die
sich auf die Herstellung von Sichtbeton beziehen:
- Nr. H8 "Sichtbeton - Gestaltung von Betonoberflächen
- Nr. H9 "Schalung für Beton"

Alle hieraus entstehenden Aufwendungen sind in diese
Position einzurechnen.
Menge: 1,000 psch

**12.01.0450 Dokumentation eingebauter Materialien;**
Dokumentation eingebauter Materialien
vom AG wird gefordert, dass alle vom AN zum Einbau
vorgesehenen Materialien in Form einer technischen
Dokumentation aufgelistet werden. Diese Dokumentation
der eingebauten Materialien ist mit EU Datenblättern zu
belegen.
Diese technische Dokumentation ist rechtzeitig vor
Einbau des Materials der Bauleitung vorzulegen damit
ggf. über die Verwendung entschieden werden kann.
Nach Abschluß aller Arbeiten erhält der AG einen
vollständigen Satz aller technischen Unterlagen über
die zum Einbau gekommenen Materialien in einem DIN-A4
Ordner mit Inhaltsverzeichnis sauber und übersichtlich
sortiert und zusätzlich digital über den
Projektraum/Projektserver.
Menge: 1,000 psch

**12.01.0460 Strassensperrung inklusive verkehrsrechtlicher Anordnung für Kanalanschluss Neuenstädter-Strasse;**
Strassensperrung Anbindung an die Entwässerungsleitung
für die Anbindung der Entwässerungsleitung an den
Strassenkanal in der L1110 in Abstimmung mit den
zuständigen Ämtern/Stellen beantragen. Lieferung und
Aufstellung aller für die Absperrmaßnahmen
erforderlichen Verkehrszeichen, Ampeln und
Absperreinrichtungen.
Kosten für Gebühren, Miete für Sondernutzung u.ä sind
einzurechnen.
Vorhaltung der Absperreinrichtungen
Entfernen der Absperreinrichtungen nach Abschluss der
Arbeiten.
Alle Materialien bleiben im Eigentum des AN.

Strassensperrung komplett wie beschrieben
Menge: 1,000 psch

**12.01.0470 Einholung einer Genehmigung und sämtliche Abstimmungen mit dem Vers...**
Einholung einer Genehmigung und sämtliche Abstimmungen
mit dem Versorger Netze BW + Ampirion für das
Aufstellen von Baukränen im Bereich der 110 kV/380 kV
Leitung.

Diese Position beinhaltet die

Vorlage eines Lageplans mit Darstellung des Vorhabens
und mit Darstellung des Kranstandortes im Maßstab
1 : 500, Angaben zum Kran (Schwenkkreis, Ausladung,
(Gesamtlänge des Auslegers sowie die Länge des
Kranhakens von der Drehachse des Krans), Gesamthöhe,
Höhe des Auslegers) und eine Kranansicht zur Prüfung
durch den Versorger.

Sämtliche Abstimmungen, Einholung von Genehmigungen und
Unterweisungen  für das Aufstellen von Kränen im
Bereich der 110 kV Leitung  mit dem zuständigen
Versorger.

Lieferung und Aufstellung aller für die Maßnahme
erforderlichen Schutzmaßnahmen, Verkehrszeichen und
Warnhinweise.
Kosten für Gebühren, Miete für Sondernutzung u.ä sind
einzurechnen.

Mindestens 3 Wochen vor Beginn der Bauarbeiten ist der
verantwortliche Bauleiter  dem Auftragszentrum-Mitte-HS
(Tel.: 07141-79632-144, E-Mail: Auftragszentrum-Mitte-
HS@netze-bw.de)  mitzuteilen.

Vorhaltung der Absperr- und Sicherungseinrichtungen
Entfernen der Absperr- und Sicherungseinrichtungen nach
Abschluss der Arbeiten.
Menge: 1,000 psch

#### 12.02 T 02 - Erdarbeiten, Herstellung Baugrube

*Hinweis*
ETV ERDARBEITEN

1. GEOLOGISCHES GUTACHTEN
Der Bauherr hat im Zuge der Entwurfs- und
Bauantragsplanung den anstehenden Baugrund im Bereich
des geplanten Bauvorhabens durch einen Geologen, hier:
Geotechnik Südwest
 Frey Marx GbR Im Weilerlen 10 74321 Bietigheim-
Bissingen
Tel. 071429023-0 info geo-sw.de  untersuchen lassen. Es
wird in diesem Zusammenhang auf das Geologische
Baugrundgutachten vom 25.6.2025 verwiesen. Das Dokument
ist im Zuge der Kalkulation und späteren Ausführung
durch den Bieter/Auftragnehmer zu berücksichtigen.

Das geplante Baufenster liegt südlich von Möglingen
außerhalb der Bebauung im Gewann Zwerwegle. Die L 1110
verläuft östlich des GrundstücksWestlich befindet sich
ein Landwirtschaftsweg und nördlich und südlich grenzen
landwirtschaftlich genutzte Flächen an.
Das Gelände fällt von Nordwesten nach Südosten um etwa
2,60m .

Gemäß der geolog. Karte BW Blatt 7120 Stuttgart
Nordwest, sind im Untergrund qurtäre Lösse und Lößlehme
über den Schichten der Erfurt Formation (unterer
Keuper; ku) zu erwarten, die als Lettenkeuper
bezeichnet werden und in Form von verwitterten Tonen
Tonsteinen und Kalksteinen anstehen.

Hinsichtlich des anstehenden Baugrundes ist von
folgendem geologischen Aufbau auszugehen. Es wurden
folgende, vereinfachte Schichtenfolge im Rahmen der
Erkundung angetroffen:
Ortsübliche Bezeichnung Oberboden
Aushub nach DIN 18300-2012-09 BKL 1 + 4 ca. 0,4-0,7 m
mächtiger Oberboden mit dunkelbrauner Färbung. Für den
humosen Boden wird kein Homogenbereich angegeben.
Der Humose Oberboden und teilweise auch der Unterboden
wird im Vorfeld der Baumaßnahme durch  ein
Bodenmanagement in einer Mächtigkeit von 0,65 m
abgetragen, so daß lediglich das bindige Material des
Homogenbereichs A gelöst und abgefahren werden muss.
- Homogenbereich A Quartäre Deckschicht BKL 4  6,7-8 m
ockerfarbener, mittelbrauner, feinsandiger, toniger
bis schwach toniger Schluffen Dabei handelt es sich um
Löss mit weißen Kalschlieren und schwarzen
mangankonkretionen. Zur Tiefe folgen braune umgelagerte
Tone. Die Zustandsformen der Anstehenden Lehme sind
nach DIN ISO 14688-2:2013-12 sind bis in 2,0-2,8 m
Tiefe mit halbfest und zur Tiefe überwiegend mit
steifplastisch und steifplastisch bis halbfest zu
beurteilen. Nur in RKS /4,8-7,2 m und RKS 5/6,5-6,7 m
ist der bindige Boden weich bis steifplastich
ausgebildet. Nach Din 18196 sind die feinsandigen
tonigen Schluffe den Bodengruppen TL und TM (leicht
mittelplastische Tone ) zuzuordnen
 Erfurt Formation (Lettenkeuper ku)
Der grünbraunlich, schwach schluffige Lettenkeuperton
konnte nur in RKS 7 in ca. 6,7 m und in RKS 10 in ca.
7,3 m Tiefe aufgeschlossen werden. In den Tonen sind
kleine Tonsteinbröckchen zu erkennen. Die Zustandsform
des vor konsilidierten Tons ist mit halbfest zu
beurteilen. Da der Lettenkeuper sehr Tief ansteht  und
nicht bauwerksrelevant ist, wird kein Homogenbereich
zum Lösen des Bodens nach DIN 18300:2015-08 angegeben.

Die genauen Abfolgen und Lagen der Schichten unter
Geländeoberkante in den jeweiligen Bohrungen sind im
beiliegenden geologischen Schnitt sowie den einzelnen
Bohrprofilen im Anhang zu entnehmen.

Ein geologischer Schnitt mit Informationen zur
Schichtenfolge im Bereich der Baumaßnahme finden sich
im Anhang. Zwischen den einzelnen Bohrungen liegende
Punkte im Untergrund können für Planungszwecke
interpoliert werden, sind aber entsprechend beim Aushub
mit den Prognosen zu vergleichen.

Aushubmaterial, das nicht für den Wiedereinbau
vorgesehen ist, ist entsprechend den Angaben der
Ersatzbaustoffverordnung gemäß seiner jeweiligen
Qualitätsstufe zu verwerten bzw. zu entsorgen.

In den Bohrungen wurde  kein Grund und Schichtwasser
gemessen.
Wenn das Gebäude mit seiner Bodenplatte in bindige,
gering durchlässige Böden einbindet sind Drainage
anlagen nach DIN 4095 und Abdichtungsmaßnahmen nach DIN
18533-1:2017-07 Klasse W 1.2 E zu planen.

Eine Versickerung von z.B. oberflächen und Dachwasser
ist in erbohrten, tonigen Böden nur über große
Retetionsflächen möglich. Bindige Böden können nur
wenig Wasser aufnehmen und geben dies nur über einen
längeren Zeitraum wieder ab

2. AUFMASSERSTELLUNGEN/ABRECHNUNG
Bei Übernahme der Geländeflächen ist durch ein durch
den AN zu beauftragendes, zugelassenes Vermessungsbüro
ein Flächennivellement  (Raster mind. 10x10m und
einzutragende Besonderheiten) des Geländes
herzustellen, das als Grundlage für die
Aushubmassenermittlung bzw. die Auffüllarbeiten dient.
Auch diese ist durch das Vermessungsbüro auf der
Grundlage der tatsächlich vorgenommenen Abträge
und/oder Auffüllungen zu erstellen. Für die Ermittlung
der Aushubmassen der Auffüllung sind jeweils gesonderte
Maßaufnahmen (Zwischenaufmasse) durch den Vermesser
durchzuführen. Wegen der Nicht-Nachvollziehbarkeit sind
die Aufmasse für die Erdarbeiten laufend zu erstellen
und durch die Bauleitung gegenzeichnen zu lassen. Die
für die Abrechnung zugrunde zu legenden Längen,
Flächen, Raummaße sowie Stückzahlen sind vom
Auftragnehmer bzw. dem Vermessungsbüro übersichtlich
und prüffähig aufzustellen. Die in der Abrechnung
erscheinenden Maße sind zeichnerisch zu belegen, d.h.
sie sind durch Zeichnungen, örtliche Aufmasse, sowie
weitere durch den AN zu erstellende Skizzen
nachzuweisen. Die beschriebenen Nivellements,
Höhenaufnahmen + Aufmasse usw. sowie erforderlichen
Unterlagen für die Abrechnung sind durch den AN zu
beschaffen bzw. aufzustellen und in die Einheitspreise
der Aushub- bzw. Auffüllpositionen einzurechnen.
Gleiches gilt für eventuelle  Bodenaustauschmaßnahmen,
sofern erforderlich, und Verfüllungen. Die Prüfung der
Abrechnung erfolgt gemeinsam mit der Bauleitung. Die
Unterlagen sind nach Abschluss beiderseits
anzuerkennen.

3. ENTSORGUNG  -  ZU FÜHRENDE NACHWEISE
Die in den LV-Positionen aufgeführte Entsorgung
beinhaltet das Fortfahren des anfallenden Materials und
Deponieren auf eine durch den Bieter/Auftragnehmer zu
bestimmende gültige bzw. zugelassene Kippe/Deponie,
einschl. aller anfallenden Gebühren. Der Auftragnehmer
hat sich frühzeitig darum zu kümmern, wohin das
ausgebaute Material abgefahren wird und dass der
Nachweis der Entsorgung gleich zu Beginn der Arbeiten
funktioniert, ohne dass es zu Wartezeiten kommt. .

4. EINBRINGUNG DES BODENAUSTAUSCHES (sofern
erforderlich)
Es wird darauf verwiesen, dass die Einbringung des
Bodenaustausches und Auffüllmateriales unterhalb der
Bodenplatte und/oder Fundamente auf ungestörten Boden
erfolgen" muss und somit als "Kopf-Einbringung"
vorzunehmen und lagenweise zu verdichten ist. Diese
Schwierigkeit ist in die Preise einzurechnen.

5. BAUGRUBENAUSBILDUNG
Die im Rohplanum anstehenden Böden können bei
Niederschlägen und dynamischen Belastungen leicht
aufweichen und durchwalken. Das freigelegte Rohplanum
darf nicht mit schweren Geräten oder Radfahrzeugen
befahren werden.Der Gründungsboden im Bereich der
Fundamentgräben und der Bodenplatten
darf weder aufgeweicht noch durchwalkt vorliegen.
Insbesondere Fundamentgräben dürfen wegen der Gefahr
des Zutritts von Oberflächenwasser bzw. Niederschlägen
nicht über längere Zeiträume (über Nacht) offenstehen.
Werden in der Gründungstiefe aufgeweichte Böden
angetroffen, sind ist das Planum entsprechend tiefer
auszuheben.

Im Zuge der Baugrunderkundung wurden keine
Grundwasserzutritte bis zu den jeweiligen Endteufen
festgestellt. Obgleich keine Gefahr durch
Grundwasserzutritte besteht, wurde empfohlen, während
der gesamten Bauphase eine offene Wasserhaltung mit
ausreichend dimensionierten Pumpensümpfen zur Abführung
von Tagwasser vorzuhalten

6. BODENMANAGEMENT
Der Bewuchs, der Oberboden und ein Teil des Unterbodens
wird bereits im Vorfeld durch einen externen Bieter
abgetragen und im Sinne einer Bodenauffüllung einer
Naturschutzrechtlichen Ausgleichsmaßnahme an einer
Auffüllfläche aufgetragen.Ein Teil des Bodenabtrags
wird auf dem Baugrundstück in Form von Oberbodenmieten
zum Wiedereinbau gelagert.

7. ERSCHÜTTERUNG- UND LÄRMSCHUTZ
Bei den Arbeiten sind die geltenden Vorschriften über
Lärmschutz und insbesondere die DIN 4150
(Erschütterungsschutz im Bauwesen) zu Berücksichtigen
und die Grenzwert einzuhalten. Sollte bei Durchführung
der Arbeiten festgestellt werden, dass vom AN die
Grenzwerte nicht eingehalten werden so sind die
Verfahren entsprechend zu modifizieren oder
umzustellen. Alle Kosten die sich hieraus ergeben sind
einzurechnen.

8. SICHERUNGEN + SCHUTZMAßNAHMEN
Schutzmaßnahmen gegen Beschädigung oder Verschmutzung
an angrenzenden Verkehrsflächen sind rechtzeitig und
eigenverantwortlich vor Aufnahme der Arbeiten
vorzunehmen. Hierzu gehören auch die entsprechenden
Bausicherungsmaßnahmen.

Der AN hat sich vor Arbeitsausführung über Hindernisse
wie Leitungen, Kabel, Drainagen, Vermarkungen und dgl.
zu informieren. Die für den Schutz und die Sicherung
der vorgenannten Hindernisse bestehenden Vorschriften
und Anordnungen der zuständigen Stellen sind zu
beachten; hieraus entstehende Kosten sind bei den
Einheitspreisen des LVs zu berücksichtigen.

9. VERKEHRSSICHERUNG/STRASSENREINIGUNG
Die Verkehrssicherung und die laufende Reinigung der
durch Baufahrzeuge verschmutzten öffentlichen Straßen
und Wege, gegebenenfalls auch mehrmals täglich sowie
die Abstimmung mit den zuständigen Behörden obliegt
allein dem Auftragnehmer für die Gesamtdauer seiner
Leistungen, insbesondere bei Ausführung der Erdarbeiten
und/oder Baugrundverbesserungen.

**12.02.0010 Baugrubenaushub, Bkl. 3-5 (inkl. Abfuhr und Entsorgung)**
Baugrubenaushub und profilgerechtes Herstellen des
Planums der Baugrube als Maschinenaushub  ist daher
abschnittsweise rückschreitend unter Beachtung der
Vorgaben aus dem vorliegenden Baugrundgutachten
herzustellen. Weiterhin Aushub von lokalen
Bodenplattenvertiefungen, für Fundamente und/oder
Fundamentverstärkungen sowie für Pump- und
Kontrollschächte oder dergleichen.

Konsistenz: halbfest steifplastisch, steifplastisch bis
halbfest

Aushubtiefe bis ca. 1,5 m

Homogenbereiche gemäß Ingenieurgeologischem Gutachten
Homogenbereich A (Quartäre Deckschicht), informativ:
Bodenklasse nach DIN 18300: Bodenklasse 4
Bodengruppe nach DIN 18196: TL + TM

Die in der Baugrubensohle anstehenden Böden sind
witterungs- empfindlich. Die im Rohplanung anstehenden
Böden können bei Niederschlägen und dynamischen
Belastungen leicht aufweichen und durchwalken und es
ist mit einer starken Zerwühlung zu rechnen. Für die
Befahrbarkeit der Baugrubensohle mit schwerem Gerät
muss zuvor eine 0,25-0,3 m starke Grobschotterlage
eingebaut werden.

Frostempfindlichkeit Baugrund: F3

Abgrabungen bis max. 1,25 m senkrecht (DIN 4124),
Abgrabungen mit Gesamthöhen > 1,25 m mit 60° frei
geböscht.

Durch einen vom Auftragnehmer zu beauftragenden
Vermesser und/oder Abrechner ist vor und nach den
Aushubarbeiten eine Höhenaufnahme durchzuführen.

Abrechnung erfolgt nach ungestörtem Aushubvolumen.
Menge: 500,000 m3

**12.02.0020 Baugrubenaushub < 4,0 m**
Baugrubenaushub < 4,0 m
wie vorherige Position jedoch:
Konsistenz halbfest

Aushubtiefe bis 4,00-m

Bodenklasse: 4-5

Homogenbereiche gemäß Ingenieurgeologischem Gutachten
Homogenbereich A (Terrassenlehm, Verwitterungslehm),
informativ:
Bodenklasse nach DIN 18300: Bodenklasse 4-5
Bodengruppe nach DIN 18196: TM,TL
Menge: 200,000 m3

**12.02.0030 Bodenverbesserung mit Mischbindemittel zur Wiederverfüllung, Boden Homogenbereich C;**
Auffüllungen Bodenverbesserungen mit Mischbindemittel
seitliche gelagertes Bodenmaterial aufnehmen, verteilen
und für die Wiederverfüllung in Belagsflächen,
Baugruben /Arbeitsräumen usw. verbessern.
Verbesserung des vorhandenen bindigen Bodenmaterial
durch lageweisen Einbau (ca. 0,4 m) und einfäsen von
einem Gemisch aus Weißfeinkalk und Zement und
anschließender Verdichtung.

Reduzierung des Wassergehalt und Zugabemenge 10-15
kg/m²
Frästiefe 0,4 m Auffüllungen Bodenverbesserungen durch
bindiges lagenweise verdichtetes (ca. 0,4 m )
hydraulisch stabilisiertes Bodenmaterial,  geeignetem
staubarmen Mischbindemittel aus 30-% Baukalk und 70-%
hydraulisches Bindemittel bzw. nach Wahl des AN.
Verbrauch ca. 10-15-kg/m²
(Mischbindemittel siehe gesonderte Position)

Vorhandenes Bodenmaterial Auffüllung aus Terrassenlehm
/Decklehm
Homogenbereich A:
Bodenklasse nach DIN 18300: Bodenklasse 3-4
Bodengruppe nach DIN 18196: TL +TM

Ausführung in Abstimmung mit dem Bodengutachter nach
ZTV E-StB sowie Merkblatt über Bodenverfestigungen und
Bodenverbesserungen mit Bindemitteln
Einzustellender Wassergehalt ca. 12,5-17,5-%
Einstellung für Verdichtung > 97-% Proctor-Dichte
Luftporengehalt na < 8-%

Mindestanforderung an Auffüllung Ev2 >45-MN/m2 (2-Tage
nach Einbau)

Die Kosten der Eignungsprüfung, das Herstellen von
Probeflächen sowie das Wässern des Bodens zur Erzielung
des optimalen Wassergehaltes ist/sind in den
Einheitspreis einzurechnen. Wasser ist zu liefern.

Ausführung mit Anbaufräse bzw. an Bagger angebautem
Separator o.ä. auf dem Baufeld .
Menge: 350,000 m3

**12.02.0040 Mischbindemittel für Bodenverbesserung liefern;**
Staubarmes Mischbindemittel zur Bodenverbesserung / -
verfestigung liefern
Lagenweise einarbeiten in vor beschriebenen
Positionen.Auf die Baustelle bezogene Lieferscheine
über die Verbrauchsmengen sind der Abrechnung
beizufügen.

Zusammensetzung: 30% Baukalk und 70% genormtes
hydraulisches Bindemittel,Menge in kg/m2 ca. 10-15
Frästiefe ca. 0,40 m.
Menge: 14,000 t

**12.02.0050 Verdichtungskontrolle durch statischen Lastplattendruckversuch;**
Verdichtungskontrolle durch statischen
Lastplattendruckversuch ;
Nachweis mittels Durchführung von statischen
Lastplattendruckversuchen durch einen unabhängigen und
vom AG genehmigten Institut/Ingenieurbüro.
Ausführung gemäß DIN 18134 und geologischem Gutachten.

Inklusive aller erforderlichen
Messeinrichtungen/Gegengewichte und Dokumentation.
Anzubieten/abgerechnet wird je Messstelle.
Menge: 10,000 St

**12.02.0060 Untersuchung Bodenmischprobe nach VwV Boden und DepV**
Sofern Auffälligkeiten im Zuge des Baugrubenaushub
festgestellt werden und zur Entsorgung des
Baugrubenaushubs entsprechende Nachweise über die
Belastung des Aushubmaterials erforderlich werden, muß
vom AN in Abstimmung mit dem AG ein geeigneter und
zugelassener Gutachter beauftragt und die
Untersuchungen rechtzeitig durchgeführt werden.

Die Bodenmaterialien sind in einer Mischprobe zu
entnehmen und laboranalystisch zu untersuchen. Der
Untersuchungsumfang erfolgt nach der VwV-Boden zur
Verwendung des Erdaushubmaterials in technischen
Bauwerken und zusätzlich nach der gültigen
Deponieverordnung zur Entsorgung des Baugrubenaushub
auf einer hierfür vorgesehenen Deponie. Die
Untersuchungen sind zu dokumentieren und die Unterlagen
dem AG 3-fach zu übergeben.

Alle Untersuchungen sind so rechtzeitig auszuführen,
dass der Aushub nicht behindert wird.

Anzubieten ist die Untersuchung je Bodenmischprobe wie
vor beschrieben.
Menge: 3,000 St

**12.02.0070 Böschungssicherungen mit reißfester Gitterfolie;**
Böschungssicherungen mit reisfester Folie
Sämtliche Baugrubenböschungen sind - sukzessive und
dem Aushubstand angepasst - mit reißfester,
gitterverstärkter, UV-beständiger Folie zu sichern und
mit Erdnägeln rückverhängten Lattengerüst zu
befestigen.
Auf den Böschungsrändern ist die Folie oben mindestens
auf eine Breite von 1,0-m auszulegen und gegen
Unterspülungen zu sichern! Regelmäßiges überprüfen der
Folieauf Dichtigkeit und Ausbessern ist in diese
Position einzukalkulieren.
Menge: 40,000 m2

**12.02.0080 Streifen-/Einzelfundamentaushub+Entsorgung Homogenbereich C ab Baugrubensohle;**
Aushub der Fundamente ab Baugrubensohle als Einzel- +
Streifenfundamentaushübe, auch als
Einzelfundamentaushub für Teile außerhalb der
Hauptbauwerke und für Gruben einschließlich der
vereinzelt erforderlichen
Abtreppungen/Abschrägungen/Höhenversätze etc.
Bodenklasse: 4

Homogenbereiche gemäß Ingenieurgeologischem Gutachten
Homogenbereich A (Quartäre Deckschicht), informativ:
Bodenklasse nach DIN 18300: Bodenklasse 4
Bodengruppe nach DIN 18196: TL + TM

Das Aushubmaterial ist aufzunehmen und zur Verbesserung
und Wiederverfüllung auf einen Lagerplatz ca. 250-m ab
zu fahren und zu lagern.
Menge: 65,000 m3

**12.02.0090 Entsorgung Boden, ohne Fremdbestandteile BM-0;**
Entsorgung Boden, ohne Fremdbestandteile BM-0
Entsorgung der seitlich gelagerten und nicht zur
Wiederverfüllung vorgesehenen Aushubmassen aus den vor
beschriebenen Erdaushub Positionen aus unbelastetem
Aushubmaterial gemäß den Einstufungen nach
Ersatzbaustoffverordnung.

Die Zuordnung bzw. Klassifizierung der
Böden/Materialien erfolgt durch den
Baugrundgutachter/Geologen auf Grund der vorgenommen
Untersuchungen.

Bodenmaterial - für die Wiederverwendung in technischen
Bauwerken, die Beschaffung der erforderlichen
Entsorgungsnachweise sowie alle sonstigen Aufwendungen
sind in die Position einzurechnen.
Verwertung nach BBodSchV ist möglich

Die angegebenen Massen sind Schätzmassen.

Leistung komplett wie beschrieben.

Aushubmaterial = Boden, ohne Fremdbestandteile gemäß
Ersatzbaustoffverordnung BM-0.
Menge: 300,000 t

**12.02.0100 Entsorgung Boden, ohne Fremdbestandteile BM-0*;**
*** wie Position 12.02.0090
Entsorgung Boden, ohne Fremdbestandteile BM-0*;
Wie Pos 12 02.100, jedoch
Gehalt an Blei, Chrom, Kupfer, Nickel und Zink
geringfügig erhöht
Menge: 600,000 t

**12.02.0110 Entsorgung verunreinigtes Aushubmaterial Boden BM-F1;**
*** wie Position 12.02.0090
Entsorgung verunreinigtes Aushubmaterial Boden BM-F1;
Wie Pos 12 02.100, jedoch
Aushubmaterial = Boden, BM-F1 nach
Ersatzbaustoffverordnung und mit < 50-Volumenprozent
mineralischer Fremdbestandteile
Menge: 100,000 t

**12.02.0120 Entsorgung verunreinigtes Aushubmaterial Boden BM-F2;**
*** wie Position 12.02.0090
Entsorgung verunreinigtes Aushubmaterial Boden BM-F2;
Wie Pos 12 02.100, jedoch
Aushubmaterial = Boden, BM-F2 nach
Ersatzbaustoffverordnung und mit < 50-Volumenprozent
mineralischer Fremdbestandteile
Menge: 25,000 t

**12.02.0130 Entsorgung verunreinigtes Aushubmaterial Boden BM-F3;**
*** wie Position 12.02.0090
Entsorgung verunreinigtes Aushubmaterial Boden BM-F3;
Wie Pos 12 02.100, jedoch
Aushubmaterial = Boden, BM-F3 nach
Ersatzbaustoffverordnung und mit < 50-Volumenprozent
mineralischer Fremdbestandteile
Menge: 60,000 t

**12.02.0140 Entsorgung, Aushubmaterial Boden (DK 0)**
Aushubmaterial Boden als unbelastetes Material zur
Entsorgung auf einer Bodenaushubdeponie der Klasse DK
0.

Die Position versteht sich als Zulage für sämtliche
Mehraufwendungen, die aus der Entsorgung auf der
Deponie entstehen.

Abrechnung erfolgt nach vom AN zu liefernden
Wiegeschein.
Menge: 1,000 t

**12.02.0150 Entsorgung, Aushubmaterial Boden (DK 1)**
*** wie Position 12.02.0140
Aushubmaterial Boden als belastetes Material zur
Entsorgung auf einer Bodenaushubdeponie der Klasse DK
I.

Die Position versteht sich als Zulage für sämtliche
Mehraufwendungen, die aus der Entsorgung auf der
Deponie entstehen.

Abrechnung erfolgt nach vom AN zu liefernden
Wiegeschein.
Menge: 1,000 t

**12.02.0160 Entsorgung, Aushubmaterial Boden (DK 2)**
*** wie Position 12.02.0140
Aushubmaterial Boden als belastetes Material zur
Entsorgung auf einer Bodenaushubdeponie der Klasse DK
II.

Die Position versteht sich als Zulage für sämtliche
Mehraufwendungen, die aus der Entsorgung auf der
Deponie entstehen.

Abrechnung erfolgt nach vom AN zu liefernden
Wiegeschein.
Menge: 1,000 t

**12.02.0170 Straßenaufbrüche, d = 35-cm, als Zuschlag;**
Straßenaufbrüche, d = 35-cm, als Zuschlag;
zum Aushub, in Bereichen, wo die Kanaltrassen in
Strassen-/Gehwegflächen verlaufen. einschliesslich der
erforderlichen Schnitte im Belag.
Das Aufbruchmaterial ist bis und für die
Wiederverfüllung seitlich zu lagern, bzw. was nicht
mehr benötigt wird ist zu entsorgen. Straßenbelagsdicke
einschließlich Unterbau ca. d= 35-cm. Belag aus
Asphaltdeckschicht, Asphalttragschicht
Menge: 18,000 m2

**12.02.0180 Wiederherstellung der Belagsflächen;**
Wiederherstellung der Belagsflächen
Der ursprüngliche Zustand der aufgebrochenen
Belagsflächen
ist in der gleichen Form wie vorgefunden wieder
herzustellen, einschließlich Lieferung der zusätzlich
erforderlichen Materialien sowie das fachgerechte
Anarbeiten der Beläge an die Schächte u.a. Einbauteile
sowie die vorhandenen Straßenflächen.Straßenbelagsdicke
einschließlich Unterbau ca. d= 35-cm. Belag aus
Asphaltdeckschicht, Asphalttragschicht und
Asphaltunterbau
Menge: 18,000 m2

**12.02.0190 Anschlußfuge herstellen**
Anschlußfuge herstellen
Fugenspalttiefe = 40 mm. Fugenspaltbreite = 15 mm. Mit
heiß verarbeitbarer Fugenmasse Typ N 2. Anschluss als
Fuge mit Fugenmasse herstellen. Längs- und Querfuge. In
der Asphaltdeckschicht ausbilden. Ausführung an
Anschlussbereichen und entlang von Borden.
Menge: 28,000 m

**12.02.0200 Suchgräben in Auffüllungen u. Böden, Bkl. 2-5**
Suchgräben für Leitungs- und/oder Kanalsuche nach
Angabe der Bauleitung als Kopflöcher ausheben um
vorhandene Leitungen bzw. andere Einbauten zu suchen.

Das anfallende Aushubmaterial ist seitlich zu lagern
und später im Rahmen des Baugrubenaushubes mit
abzufahren oder bei Wiederverfüllung von Gräben
fachgerecht + lagenweise mit einzubauen.

Grabenbreite nach Erfordernis, Grabentiefe bis ca.
2,00m.
Die Fachgerechte Sicherung mittels Grabenverbau ist in
diese Position einzukalkulieren
Abrechnung erfolgt nach ungestörtem Aushubvolumen.
Menge: 14,000 m3

**12.02.0210 Zulage - Handschachtung bei Kabeln, Leitungen o.ä.**
Zulage zu vorbeschriebenen Suchgräben für sämtliche
Mehraufwendungen die durch erforderliche
Handschachtungen im Bereich vorhandener Kabel,
Leitungen, Schächte o.ä. entstehen.
Menge: 5,000 m3

**12.02.0220 Polyester-Geotextil > 250-g/m² auf Feinplanum inklusive Verdichtung;**
Geotextil >250 g/m²
Vor Verlegung des Geotextil ist der Untergrund mit
einem geeignetem Verdichtungsgerät zu verdichten. Eine
zu große Durchschlagskraft, welche zur Verwalkung der
Gründungssohle führt, ist hierbei zu vermeiden.

Nach der Verdichtung wird ein Geotextilvlies auf das
Feinplanum der Baugrube, in Schrägbereichen und wo
sonst gefordert, faltenlos, an Stößen mindestens 10-cm
überlappend zu verlegen und zu fixieren, sowie nach
Erfordernis zuschneiden.

Das Ausschneiden von Durchdringungen aller Art
(Kanalrohre, Gründungsbauteile etc.) ist einzurechnen.
Abgerechnet wird nach tatsächlich ausgelegter Fläche
ohne Überlappungen und Verschnitt. Öffnungen > 2,5-m²
werden abgezogen.

Leistung komplett wie beschrieben
Menge: 1300,000 m2

**12.02.0230 Kapillarbrechende Schottertragschicht, Schichtdicke >=30cm**
Kapillarbrechende Schottertragschicht Schichtdicke
mind. 30 cm bzw. Unterbau für die Bodenplatte aus
Schotter der Körnung 0/45 unmittelbar nach Herstellung
des Feinplanums liefern, auf vorhandenem Geotextil
fachgerecht und nach Vorgabe des Baugrundgutachters
einbauen und lagenweise verdichten. Es muss
gewährleitet werden, dass der Schotterunterbau sofort
nach dem Freilegen des Rohplanums eingebracht und das
Planum somit beschwert wird.

Die Ausführung erfolgt nach Angabe des vorliegenden
Baugrundgutachtens mit einem drainfähigen und ideal
verdichtbarem, nach Sieblinie abgestuften
Schottermaterial  mit der Körnung STS/FSS NGK 0/45-mm

Der Einbau erfolgt in Lagen von max. 20cm und auf
mindestens 100% der Proctordichte, bzw. einem
Verformungsmodul Ev2 e 120 MN/m² zu verdichten.

Abgerechnet wird nach aufgefülltem Volumen. Die
Verwendung von RC-Material ist ausdrücklich nicht
gestattet.
Menge: 376,500 m3

**12.02.0240 Nachweis der Verdichtung - Lastplattendruckversuche**
Nachweis der Verdichtung - Lastplattendruckversuche
Die Verdichtung der eingebauten Trag- und Schottertragschichten sowie ggf. auch der Bodenaustausch ist
jeweils vor Einbau / Ausfuhrung der nächsten Schicht
mittels Lastplattendruckversuchen in direkter
Abstimmung mit dem Baugrundgutachter nachzuweisen.
Abgerechnet wird nach durchgeführtem Lastplattendruckversuch. Die Ergebnisse sind zu protokollieren und
mit dem Baugrundgutachter zu erörtern.
Menge: 5,000 St

**12.02.0250 Kapillarbrechende Schottertragschicht, Schichtdicke >=30cm**
Kapillarbrechende Schottertragschicht Schichtdicke
mind. 40 cm bzw. Unterbau für Überfahr und
Andienungsflächen aus Schotter der Körnung 0/45
unmittelbar nach Herstellung des Feinplanums liefern,
auf vorhandenem Geotextil fachgerecht und nach Vorgabe
des Baugrundgutachters einbauen und lagenweise
verdichten. Es muss gewährleitet werden, dass der
Schotterunterbau sofort nach dem Freilegen des
Rohplanums eingebracht und das Planum somit beschwert
wird.

Die Ausführung erfolgt nach Angabe des vorliegenden
Baugrundgutachtens mit einem drainfähigen und ideal
verdichtbarem, nach Sieblinie abgestuften
Schottermaterial mit der Körnung STS/FSS NGK 0/45-mm.

Der Einbau erfolgt in Lagen von max. 20cm und auf
mindestens 100% der Proctordichte, bzw. einem
Verformungsmodul Ev2 e 150 MN/m² zu verdichten.

Abgerechnet wird nach aufgefülltem Volumen. Die
Verwendung von RC-Material ist ausdrücklich nicht
gestattet.
Menge: 295,500 m3

**12.02.0260 Bodenaustausch und Entsorgung, partiell**
Weiche, durchnässte und/oder anderweitig gestörte Böden
sind auszuräumen und durch das Material der
Geländeauffüllung bzw. anderes körniges, gut
verdichtbares Fremdmaterial (vorzugsweise
Schottertragschichtmaterial) zu ersetzen. Alles
anfallende Aushubmaterial ist fachgerecht zu entsorgen
und die Entsorgungskosten einzurechnen. Neues
Schottermaterial liefern, lagenweise einbauen und
verdichten.

Bodenklasse nach DIN 18300: Bodenklasse 4-5
Bodengruppe nach DIN 18196: TM,TL

Aushubmaterial Boden als unbelastetes Material zur
Entsorgung auf einer Bodenaushubdeponie der Klasse DK
0.

Ausführung nur in Abstimmung mit dem Baugrundgutachter
bzw. der örtlichen Bauleitung.
Menge: 50,000 m3

**12.02.0270 Verf?llung von ArbeitsrÞumen, FundamantarbeitsrÞumen und dergleichen**
Verfüllung von Arbeitsräumen, Fundamentarbeitsräumen
und dergleichen gemäß den Vorgaben der DIN 4095 und
ZTVE-StB 17, liefern und lagen- sowie abschnittsweise
einbauen und setzungsfrei gemäß DIN 18300 und ZTVE-StB
17 verdichten.

Ausführung mit Schottertragschichtgemischen STS/FSS.
NGK 0/45, Einbau und Verdichtung des Schottermaterials
in Lagen von max. 30cm Dicke, mit geeignetem
Verdichtungsgerät, Proctordichte D Pr > 100MN/m²  und
einem Verdichtungsverhältnis Ev2/Ev1 < 2,3. Die
Verwendung von Recyclingmaterial ist nicht gestattet.

Es wird darauf hingewiesen, dass die Einbaubereiche
nicht durchgängig direkt angefahren werden kann. Im
Zuge der Kalkulation ist dies zu beachten und ggf.
abhängig vom eigengewählten Verfahren preislich zu
bewerten.

Abrechnung erfolgt nach m³ verdichtetem Einbauvolumen.
Menge: 42,000 m3

**12.02.0280 Rohr- und Fundamentgräben in Baugrube Bkl. 3-5, t bis ca. 1,50m**
Fundament-, Rohrgraben-, Rohrleitungs- und/oder
Schachtaushub einschließlich späterer Wiederverfüllung
im Baugrubenbereich und/oder im Bereich der
Freianlagen, jeweils unter Beachtung der Vorgaben aus
der Haustechnikplanung. Im Einheitspreis sind alle
Nebenarbeiten wie zusätzliche Vertiefungen, sowie die
Abfuhr des überschüssigen Aushubmaterials enthalten.

Homogenbereiche gemäß Ingenieurgeologischem Gutachten
Homogenbereich A (Quartäre Deckschicht), informativ:
Bodenklasse nach DIN 18300: Bodenklasse 4
Bodengruppe nach DIN 18196: TL + TM

Grabentiefe bis ca 1,5m
Grabenbreite nach Erfordernis

Abgerechnet wird nach m³ Grabenaushub.
Menge: 500,000 m3

**12.02.0290 Rohrgrabenverbau nach DIN 18.303**
Rohrgrabenverbau für die Herstellung der Anschlüsse an
das städtische Entwässerungsnetz nach den Vorgaben der
DIN 18303 sowie den gesetzlichen
Unfallverhütungsvorschriften; Aufmaß nach tatsächlich
verbauten Grabenfläche abgerechnet. Die Art des
Verbaues bleibt dem AN überlassen.

Bodenklasse: 3 - 5

Aufmaß Verbauter Bereich: Grabensohle bis OK-Gelände.
Menge: 20,000 m2

**12.02.0300 Sand-Rohrbettung für Entwässerungsrohre, DN100**
Sand oder geeignetes steinfreies Material für die
Einbettung und Überdeckung (ca. 30-cm) von Kanalrohren
DN100 liefern, einbringen in Schichten von < 15-cm, auf
beiden Rohrseiten gleichzeitig, seitlich gut verdichten
und hinterstanzen ohne die Rohre zu beschädigen.

Abrechnung nach lfm gebettetem Entwässerungsrohr.
Menge: 280,000 m

**12.02.0310 Sand-Rohrbettung für Entwässerungsrohre, DN125**
Sand oder geeignetes steinfreies Material für die
Einbettung und Überdeckung (ca. 30-cm) von Kanalrohren
DN125 liefern, einbringen in Schichten von < 15-cm, auf
beiden Rohrseiten gleichzeitig, seitlich gut verdichten
und hinterstanzen ohne die Rohre zu beschädigen.

Abrechnung nach lfm gebettetem Entwässerungsrohr.
Menge: 95,000 m

**12.02.0320 Sand-Rohrbettung für Entwässerungsrohre, DN150**
Sand oder geeignetes steinfreies Material für die
Einbettung und Überdeckung (ca. 30-cm) von Kanalrohren
DN150 liefern, einbringen in Schichten von < 15-cm, auf
beiden Rohrseiten gleichzeitig, seitlich gut verdichten
und hinterstanzen ohne die Rohre zu beschädigen.

Abrechnung nach lfm gebettetem Entwässerungsrohr.
Menge: 120,000 m

**12.02.0330 Sand-Rohrbettung für Kanalrohre, DN 200**
Sand oder geeignetes steinfreies Material für die
Einbettung und Überdeckung (ca. 30-cm) von Kanalrohren
DN200 liefern, einbringen in Schichten von < 15-cm, auf
beiden Rohrseiten gleichzeitig, seitlich gut verdichten
und hinterstanzen ohne die Rohre zu beschädigen.

Abrechnung nach lfm gebettetem Entwässerungsrohr.
Menge: 40,000 m

**12.02.0340 Rohrgräben mit Schotter, Mineralbeton o.ä. verfüllen;**
Rohrgräben mit Schotter Mineralbeton o.ä. verfüllen
Auffüllen von Rohrgräben mit Schotter, Mineralbeton o.
ä., lagenweise in Lagen d< 30-cm, verdichten auf
Proctordichte von 100%,
Ausführung unter Pflasterflächen, Straßen- und
Gehwegbereichen sowie unter Gebäudeteilen.
Menge: 350,000 m3

**12.02.0350 Rohrgräben mit verbessertem Bodenmaterial verfüllen;**
Rohrgräben mit verbesserten Bodenmaterial verfüllen;
auf dem Zwischenlager zum Baufeld gelagertes
verbessertes Bodenmaterial aufnehmen, auf das Baufeld
transportieren (ca.250-m) und im Bereich der Rohrgräben
nach Planangabe in Lagen von 30-cm bzw. verfüllen und
standfest bis zur Proctordichte von > 97-% verdichten.

Material: Verbessertes Bodenmaterial

Abrechnung nach eingebauter Kubatur.
Menge: 150,000 m3

**12.02.0360 Baugrubenaushub Löschwasserbehälter**
Baugrubenaushub Löschwasserbehälter
Baugrubenaushub und profilgerechtes Herstellen des
Planums der Baugrube als Maschinenaushub  ist daher
abschnittsweise rückschreitend unter Beachtung der
Vorgaben aus dem vorliegenden Baugrundgutachten
herzustellen. Weiterhin Aushub von lokalen
Bodenplattenvertiefungen, für Fundamente und/oder
Fundamentverstärkungen sowie für Pump- und
Kontrollschächte oder dergleichen.

Konsistenz: halbfest steifplastisch, steifplastisch bis
halbfest
Homogenbereiche gemäß Ingenieurgeologischem Gutachten
Homogenbereich A (Quartäre Deckschicht), informativ:
Bodenklasse nach DIN 18300: Bodenklasse 4
Bodengruppe nach DIN 18196: TL + TM

Aushubtiefetiefe bis ca 4,0m
Aushubbreite nach Erfordernis

Abgerechnet wird nach m³ Aushub
Menge: 200,000 m3

**12.02.0370 Kapillarbrechende Schottertragschicht Schichtdicke mind. 25 cm bzw....**
Kapillarbrechende Schottertragschicht Schichtdicke
mind. 25 cm bzw. Unterbau für die Löschwasserbehälter
aus Schotter der Körnung 0/45 unmittelbar nach
Herstellung des Feinplanums liefern, auf vorhandenem
Geotextil fachgerecht und nach Vorgabe des
Baugrundgutachters einbauen und lagenweise verdichten.
Es muss gewährleitet werden, dass der Schotterunterbau
sofort nach dem Freilegen des Rohplanums eingebracht
und das Planum somit beschwert wird.

Die Ausführung erfolgt nach Angabe des vorliegenden
Baugrundgutachtens mit einem drainfähigen und ideal
verdichtbarem, nach Sieblinie abgestuften
Schottermaterial  mit der Körnung STS/FSS NGK 0/45-mm

Der Einbau erfolgt in Lagen von max. 20cm und auf
mindestens 100% der Proctordichte, bzw. einem
Verformungsmodul Ev2 e 120 MN/m² zu verdichten.

Abgerechnet wird nach aufgefülltem Volumen. Die
Verwendung von RC-Material ist ausdrücklich nicht
gestattet.
Menge: 25,000 m3

#### 12.03 T 03 Grundleitungen

*Hinweis*
ERGÄNZENDE TECHNISCHE VORSCHRIFTEN

1. ERGÄNZENDE VORSCHRIFTEN
zu Ziffer 1 der TV-A, sonst wie dort beschrieben:
- DIN 18.306 - Entwässerungskanalarbeiten + zug. ATV;
- DIN 18.303 - Verbauarbeiten + zug. ATV;
- DIN 18.300 - Erdarbeiten + zug. ATV;
- DIN 1986 - Entwässerungsanlagen für Gebäude und
Grundstücke mit  den beschriebenen Abweichungen;
- DIN 1230 Steinzeug für Kanalisation + EN 295
- DIN 1986 Grundstücksentwässerung
- DIN 4032 Verlegen von Rohrleitungen
- DIN 4033 Entwässerungskanäle + Leitungen (Richtlinien
für die  Ausführung)
- Arbeitsblatt -ATV A 139 des Regelwerkes "Abwasser";
- Auflagen der Tiefbauämter, sowie sonstiger örtlicher,
betroffener
- Behörden;
- Auflagen aus der Baugenehmigung.

2. ABNAHME DER  LEISTUNGEN
Druckprobe/Sichtung und Freigabe durch Bauleitung:
Im Anschluss an die Verlegung, vor dem Hinterfüllen der
Rohrgräben, vor den Betonierarbeiten der Fundamente,
ist eine normgerechte Druckprobe durchzuführen und in
Protokollen zu dokumentieren. Erst nach positiver
Druckprobe sowie Sichtung und Freigabe durch die
Bauleitung dürfen die Rohrgräben verschlossen und
Betonierarbeiten durchgeführt werden.
Druckproben, Sichtungen und Freigaben durch die
Bauleitung, haben dem Baufortschritt folgend in
Teilabschnitten zu erfolgen.

Anmelden zur Sichtung und Freigabe:
Erforderliche Sichtungen und Freigaben sind mindestens
5 Werktage vor der terminlich erforderlichen Sichtung
nachweislich der Bauleitung anzumelden. Daraufhin folgt
eine Terminvereinbarung.

Aufmaßfeststellung:
Bei den Sichtungen und Freigaben sind die Aufmaße des
jeweiligen Teilabschnittes zur Kontrolle vorzulegen,
oder ist das Aufmaß spätestens bei dieser Prüfung
gemeinsam festzustellen.  Es müssen Abnahmeprotokolle
gefertigt werden, die der Bauleitung einfach
auszuhändigen und mit den Revisionsplänen nochmals
abzugeben sind.

3. GRABENSOHLE + ROHRVERBINDUNGEN + ROHRTRASSEN.
Die Grabensohle muss die Festigkeit eines mittleren
Baugrundes aufweisen, andernfalls ist der Boden
hinreichend zu verdichten ggf. unter Zugabe von
geeignetem Material oder durch Herstellung von
Magerbeton-"Unterbauten". Die Grabensohle muss tadellos
eben sein, damit die Rohre auf der ganzen Länge
gleichmäßig in Sandbett aufliegen. Es sind Rohre mit
Gummiringen oder Steckmuffendichtungen mit
eingearbeiteten  Gummidichtungsringen zu verwenden.
Paßstücke sind mit Trennscheibe zu schneiden.
Ausgebrochene Rohrenden dürfen nicht verwendet werden.

4. VERLEGUNG DER ROHRE + ZUBEHÖR
Alle Entwässerungsleitungen/-kanäle müssen leer laufen
können. "Wassersäcke"  sind nicht zulässig! Für größere
Höhenunterschiede sind Abstürze auszuführen. Das
Rohrbett und Umhüllung, ca. 20cm über Rohrscheitel,
muss aus Sand bzw. gesteinslosem Material erfolgen!
Bögen u.ä. für den Anschluß von senkrechten
Fallleitungen müssen so gesetzt werden, daß sie in der
Höhe mit Ihrer Muffe bzw. der Rohrachse in der Mitte
der anzuschließenden Rohrachsen enden. Die genannten
Anschlüsse in Sohlplatten müssen in Aussparungen ca.
50/50cm enden. Alle Rohrstrangenden, Abschlußorgane
oder Endteile sind bei Arbeitsunterbrechungen und nach
Abschluß der Arbeiten mit Deckeln o. glw. so zu
verschließen, daß keine Erde, Beton o.a. eindringen
kann. Muß der Wasserablauf während der Bauzeit bzw. bis
zur Endabnahme gewährleistet sein, die Rohrenden oder
Ablauforgane also offen bleiben, sind sie durch Gitter,
Maschendraht o.ä. gegen das Eindringen von Erde, Beton,
Bauschutt o.a. entsprechend zu sichern. Schachtdeckel
und Ablauforgane innerhalb der Bauwerke sind entweder
beim Einbau sofort auf die Höhe des späteren
Fertigfußbodens zu setzen oder müssen später dem Belag
angepasst bzw. justiert werden.

5. KANALDURCHFÜHRUNGEN DURCH FUNDAMENTE
sind so auszubilden, daß keine kraftschlüssigen
Verbindungen mit dem Beton entstehen können. Zwischen
Rohren und Betonteilen muß jeweils ein ausreichender
Hohlraum belassen werden. Im genannten Bereich sind die
Rohre sind mit Mineralwolle, nicht verrottbarem
Schaumstoff o.ä. abzudecken bzw. zu umwickeln.

6. KANALROHRFÜHRUNGEN DURCH AUFGEFÜLLTE BEREICHE
Schmutzwasser-Ableitungen in aufgefüllten Bereichen
müssen mit einem Magerbeton-Fundament versehen werden,
das bis auf den tragfähigen Boden führt. Die
erforderlichen Fundamente werden gesondert vergütet.
Regenwasserableitungen seitlich der Außen-Fundamente im
Baugrubenbereich können - um die Fundamente nicht
untergraben zu müssen - auf aufgefüllten Boden verlegt
werden, dieser muß jedoch lagenweise eingebracht und
standfest verdichtet werden. - Maximale
Einbringschichtdicke 30-cm!.

7. EINMESSEN DER LEITUNGEN  - REVISIONSPLÄNE
Die Rohrleitungen, zugehörigen Schächte + Einbauteile
müssen - bevor die Rohrgräben zugeschüttet werden! -
eingemessen werden. Es müssen Revisionsunterlagen
abgegeben werden.

8. AUFMASS UND ABRECHNUNG
Die Rohrstränge werden jeweils durchgemessen. Für die
Formstücke und Einbauteile werden Zuschläge vergütet.
Die Paßstücke werden nicht als Zuschlag vergütet,
sondern sind bei der Preisbildung zu berücksichtigen.
Ergänzend zu den örtlichen Aufmaßen sind
Abrechnungszeichnungen zu liefern, in denen beizufügen.
Es werden nur die tatsächlich hergestellten
Grabenbreiten + -tiefen vergütet!

9. IN DIE EINHEITSPREISE EINZURECHNEN SIND:

1.- Alle in den technischen Vorschriften aufgeführten
Maßnahmen, für die es keine LV-Positionen gilbt.

2.- Das begeh- und befahrbare Abdecken von Gräben,
Gruben und Leitungen einschließlich dazu notwendiger
Absprießungen, soweit es für den Baustellenbetrieb -
auch für die anderen Handwerker! - erforderlich wird;

3.- Nebenleistungen, die eventuell für den Einbau von
Reinigungs- o.a. Stücken erforderlich werden
(Unterfütterungsbeton wird vergütet!).

*Hinweis*
Bestandteil dieses Leitungsverzeichnisses sind die
folgenden Titel, aufgegliedert nach VOB/C:

1.Entwässerungskanalarbeiten nach DIN 18306, die die
durch den Rohbauer zu verlegenden Grundleitungen
beinhalten
2. Druckrohrleitungen außerhalb von Gebäuden nach DIN
18307, die die durch den Rohbauer zu verlegenden
Trinkwasserleitungen zur Erschließung der
Trinkwasserversorgung des gebäudes beinhalten
3. Kabelleitungstiefbauarbeiten nach DIN 18322, die die
durch den Rohbauer zu verlegenden Leerohre für die
Erschließung der Strom- und Multimediaversorgung des
Gebäudes beinhalten

Die Ausschreibung der aufgeführten Titel erfolgt im
Zuge des Rohbau-LVs des Architekten. Die Planung und
Bauüberwachung erfolgt durch den beauftragten TGA-
Planer.Technische Baubeschreibung: Das zweistöckige
Gebäude bestehend aus Erdgeschoss und Obergeschoss soll
als Feuerwehrgebäude genutzt werden.Da das Gebäude über
keinen Keller verfügt, wird das Erdgeschoss über
Grundleitungen unterhalb der Bodenplatte entwässert.
Das Regenwasser und das im oberen Geschoss anfallende
Regenwasser wird punktuell durch die Bodenplatte
geführt und über Grundleitungen entwässert.Es ist zu
beachten, dass unterhalb der Bodenplatte und der
Isolierung teilweise unter den Fundamenten Auffüllungen
mit einer Magerbetonschicht  von ca. 40 cm verlegt
wird. Die Grundleitunganschlüsse sind senkrecht durch
die Bodenplatte zu führen und ausreichend zu
befesitgen.Installationstechnisch ergeben sich aufgrund
der Bauablaufs vorrausssichtlich folgende
Arbeitspakete:

1. Verlegen der Schmutzwassergrundleitungen
2. Verlegen der Regenwassergrundleitungen
3. Verlegen der Leerrohre für die spätere
Hauseinführung, sowie der Trinkwasserleitung für die
Außenanlagen
4. Verlegen der Flächendrainage unter der Bodenplatte
Es folgt die Betonage der Sauberkeitsschicht.
.
Anschließend wird die Isolierung unterhalb der
Bodenplatte verlegt.
Es beginnt der nun übliche Ablauf der Ausbildung der
Armierung der Bodenplatte.

5. Installation der Abdichtungen der Durchdringungen
der Bodenplatte sowie das Setzen der Bodenabläufe und
sonstiger Durchdringsungskörper.

Unabhängig der Betonagearbeiten der Bodenplatte
erfolgen folgenden Arbeiten:

6. Verlegen der Schmutzwassergrundleitungen außerhalb
des Gebäudes und Herstellen des öffentlichen
Kanalanschlusses.
7. Verlegen der Regenwassergrundleitungen außerhalb des
Gebäudes
8. Verlegen der Trinkwasserleitungen außerhalb des
Gebäudes und das Setzen des Wasserzählerschachtes.
9. Verlegen der Elektro-Leerrohre außerhalb des
Gebäudes
10. Verlegen der Gebäuderingdrainage
11. Dichtigkeitsprüfungen vor und nach Betonage der
Bodenplatte

*Hinweis*
Die Verlegung der Grundleitungen erfolgt als:

Vollwandabwasserrohre und Formstücke aus Polypropylen
mit mineralischen Additiven veredelt (PP-MD) gemäß DIN
EN 14758-1 mit werksseitig eingelegter patentierter
Lippendichtung.
Die Rohrleitungen sind unter Beachtung der DIN EN 1610
und der Herstellerverlegeanleitung zu verlegen.

Die vorgegebenen Leistungsdaten müssen eingehalten,
Abmessungen dürfen nicht überschritten werden.

Die Rohre sind nach den Verarbeitungs- und
Montagevorschriften des Herstellerwerkes sowie unter
Einhaltung einschlägiger Normen zu montieren. Die Form-
und Verbindungsstücke sind als Zulage zu rechnen und
werden beim Aufmaß übermessen. Die erforderlichen
Rohrbefestigungen sind in die Einheitspreise mit
einzurechnen, ebenso der Verschnitt und Kleinmaterial
zur Verlegung.

Einbetonierung:
Rohre und Formstücke aus Polypropylen dürfen
unmittelbar einbetoniert werden. Dabei sind jedoch
folgende Hinweise zu beachten:
- Muffenspalt mit Klebeband abkleben, damit keine
Zementmilch eindringen kann, die die spätere Funktion
der Steckmuffe behindert
- Rohre gegen Auftrieb sichern. Dabei sind die
Befestigungsabstände so zu wählen, dass keine
unzulässig hohen Durchbiegungen auftreten
(Wassersackbildung).
- Thermisch bedingte Längenänderung sowohl für den
Einbau als auch für den Praxisbetrieb berücksichtigen
Die Rohre sind vor Verschmutzungen zu schützen.
Insbesondere im Zuge der Betonagearbeiten ist darauf zu
achten, dass die Rohrenden mit Muffenstopfen
verschlossen sind.

**12.03.0010 Abwasserkanal PP Schmutzwasser Steckverbindung ID DN100**
Abwasserkanal aus PP ID DN 100
Abwasserkanal aus PP (Polypropylen)-Rohren, mit
allgemeiner bauaufsichtlicher Zulassung, für
Schmutzwasser, mit Steckverbindung, DN/ID 100, Bettung
wird gesondert vergütet.
Menge: 280,000 m

**12.03.0020 Abwasserkanal PP Schmutzwasser Steckverbindung ID DN125**
Abwasserkanal aus PP ID DN 125..
Abwasserkanal aus PP (Polypropylen)-Rohren, mit
allgemeiner bauaufsichtlicher Zulassung, für
Schmutzwasser, mit Steckverbindung, DN/ID 125, Bettung
wird gesondert vergütet.
Menge: 95,000 m

**12.03.0030 Abwasserkanal PP Schmutzwasser Steckverbindung ID DN150**
Abwasserkanal aus PP ID DN 150.
Abwasserkanal aus PP (Polypropylen)-Rohren, mit
allgemeiner bauaufsichtlicher Zulassung, für
Schmutzwasser, mit Steckverbindung, DN/ID 150, Bettung
wird gesondert vergütet.
Menge: 120,000 m

**12.03.0040 Abwasserkanal PP Schmutzwasser Steckverbindung ID DN200**
Abwasserkanal aus PP ID DN 200.
Abwasserkanal aus PP (Polypropylen)-Rohren, mit
allgemeiner bauaufsichtlicher Zulassung, für
Schmutzwasser, mit Steckverbindung, DN/ID 200, Bettung
wird gesondert vergütet.
Menge: 40,000 m

**12.03.0050 Bogen PP Abwasserkanal Steckverbindung ID DN100**
Bogen, Formstück aus PP ID DN 100
Bogen, Formstück aus PP (Polypropylen), mit allgemeiner
bauaufsichtlicher Zulassung, für Abwasserkanal, für
Schmutzwasser, Steckverbindung, Rohrende mit Muffe,
DN/ID 100.
Menge: 75,000 St

**12.03.0060 Bogen PP Abwasserkanal Steckverbindung ID DN125**
Bogen, Formstück aus PP ID DN 125
Bogen, Formstück aus PP (Polypropylen), mit allgemeiner
bauaufsichtlicher Zulassung, für Abwasserkanal, für
Schmutzwasser, Steckverbindung, Rohrende mit Muffe,
DN/ID 125.
Menge: 5,000 St

**12.03.0070 Bogen PP Abwasserkanal Steckverbindung ID DN150**
Bogen, Formstück aus PP ID DN 150
Bogen, Formstück aus PP (Polypropylen), mit allgemeiner
bauaufsichtlicher Zulassung, für Abwasserkanal, für
Schmutzwasser, Steckverbindung, Rohrende mit Muffe,
DN/ID 150.
Menge: 5,000 St

**12.03.0080 Bogen PP Abwasserkanal Steckverbindung ID DN200**
Bogen, Formstück aus PP ID DN 200
Bogen, Formstück aus PP (Polypropylen), mit allgemeiner
bauaufsichtlicher Zulassung, für Abwasserkanal, für
Schmutzwasser, Steckverbindung, Rohrende mit Muffe,
DN/ID 200.
Menge: 5,000 St

**12.03.0090 Abzweig PP Abwasserkanal Steckverbindung ID DN100**
Abzweig, Formstück aus PP ID DN 100
Abzweig, Formstück aus PP (Polypropylen), mit
allgemeiner bauaufsichtlicher Zulassung, für
Abwasserkanal, für Schmutzwasser, Steckverbindung,
Rohrende mit Muffe, DN/ID 100.
Menge: 25,000 St

**12.03.0100 Abzweig PP Abwasserkanal Steckverbindung ID DN125**
Abzweig, Formstück aus PP ID DN 125
Abzweig, Formstück aus PP (Polypropylen), mit
allgemeiner bauaufsichtlicher Zulassung, für
Abwasserkanal, für Schmutzwasser, Steckverbindung,
Rohrende mit Muffe, DN/ID 125.
Menge: 2,000 St

**12.03.0110 Abzweig PP Abwasserkanal Steckverbindung ID DN200**
Abzweig, Formstück aus PP ID DN 200
Abzweig, Formstück aus PP (Polypropylen), mit
allgemeiner bauaufsichtlicher Zulassung, für
Abwasserkanal, für Schmutzwasser, Steckverbindung,
Rohrende mit Muffe, DN/ID 200.
Menge: 5,000 St

**12.03.0120 Reduzierstück PP Abwasserkanal Steckverbindung ID DN125 DN100**
Reduzierstück aus PP,  ID DN 125 DN 100
Reduzierstück, Formstück aus PP (Polypropylen), mit
allgemeiner bauaufsichtlicher Zulassung, für
Abwasserkanal, für Schmutzwasser, Steckverbindung,
Rohrende mit Muffe, DN/ID 125, 2. DN 100.
Menge: 2,000 St

**12.03.0130 Reduzierstück PP Abwasserkanal Steckverbindung ID DN150 DN125**
Reduzierstück, aus PP, ID DN 150 - DN 125
Reduzierstück, Formstück aus PP (Polypropylen), mit
allgemeiner bauaufsichtlicher Zulassung, für
Abwasserkanal, für Schmutzwasser, Steckverbindung,
Rohrende mit Muffe, DN/ID 150, 2. DN 125.
Menge: 4,000 St

**12.03.0140 Reduzierstück PP Abwasserkanal Steckverbindung ID DN200 DN150**
Reduzierstück, aus PP, ID DN 200 - DN 150
Reduzierstück, Formstück aus PP (Polypropylen), mit
allgemeiner bauaufsichtlicher Zulassung, für
Abwasserkanal, für Schmutzwasser, Steckverbindung,
Rohrende mit Muffe, DN/ID 200, 2. DN 150.
Menge: 4,000 St

**12.03.0150 Verschluss herstellen Abwasser-Grundltg DN100**
Verschluss herstellen, an vorh. Abwasser-Grundleitung,
DN 100.
Menge: 35,000 St

**12.03.0160 Verschluss herstellen Abwasser-Grundltg DN125**
Verschluss herstellen, an vorh. Abwasser-Grundleitung,
DN 125.
Menge: 1,000 St

#### 12.04 T 04 Koaleszenzabscheider

**12.04.0010 ABKW-Abscheider System A+B NEUTRAPRO NS 20-5000**
ABKW-Abscheider mit Sedimentationseinrichtung

Herstellen und liefern einer ABKW-Abscheider Anlage
System A+B NEUTRAPRO NS 20-5000  mit
Sedimentationseinrichtung, oder gleichwertig mit
folgenden Eigenschaften:

Zulassung/Bauartgenehmigung Z-83.8-45
Gütezeichen RAL GZ 693
Nenngröße 20
Inhalt Sedimentationseinr. 5000 l
LF-Speichermenge 2276 l
Expositionsklasse XC4,(XA2),XF3;WF;WU
Werkstoffgüte Behälter C35/45
Lastbild SLW60/EC2 (Schwerlastwagen)
Lastklasse Abdeckung Kl. D  400 kN
Gesamttiefe 2.925 mm
Zulauftiefe 1.035 mm
Ablauftiefe 1.055 mm
schwerstes Einzelgewicht 7.450,00 KG
Gesamtgewicht 11.197,24 KG

Rundbehälter (monolithisch)
Fügetechnik Neutra (verschraubt)
mit Rundschnurdichtung
Innendurchmesser 2.500 mm
Außendurchmesser 2.740 mm
Außenhöhe 2.250 mm
Wandstärke 120 mm
Bodenstärke des Behälters 150 mm
Transport-/Versetzanker 3x Stabanker RD30
Art der Trennwand Edelstahltrennwand VA
Innenbeschichtung Leichtflüssigkeitsbeständig
(Himmelblau)
Wanddurchführung (Behälter) Kabeldurchführung DN100x4
Ablauföffnung Kernbohrung inkl. Mehrlippendichtung
Mehrlippendichtung NBR für Rohre
da200 (DN200 PVC/PP/PE) 1 ST
Zulauföffnung Kernbohrung inkl. Mehrlippendichtung
Mehrlippendichtung NBR für Rohre
da200 (DN200 PVC/PP/PE) 1 ST
Öffnung für Kabeldurchführung NBR DA110/138 DN100
PVC/PE/SML
Anzahl Wanddurchführungen 1 ST

Übergangsplatte
Fügetechnik verschraubt mit Rundschnurdichtung
Innendurchmesser 2.500 mm
Nennhöhe 285 mm
Lochlage 2x1000-U03
Anzahl Einstiege 2
Fügetechnik oben Muffe

Aufbau Schachteinstieg
Anzahl folgender Schachtteile 2
Abdeckplatte D1000 mm 200 mm
Öffnung: 1x625
Typ: A01
Ausstattung: integrierte Dichtung
Schachtabdeckung Klasse D 400 kN
Nennweite Ø 600 mm; Betonguss
Beschriftung (Deckel): Abscheideranlage feuergefährlich
Beschriftung (Rahmen):  Abscheidetechnik ohne Lüftung,
Sandverschluss
ABKW liefern vor Ort fachgerecht als Erdeinbau
versetzen, an das Grundleitungssystem anschließen und
technisch in Betrieb nehmen.
Menge: 1,000 St

**12.04.0020 Probenahmeschacht NEUTRACHECK 200**
Probenahmeschacht ABSTURZ 160 MM

Lieferung und betriebsfertige Montage des vorgenannten
Probeentnahmeschachts nach Herstellerangaben, mit
nachfolgenden Eigenschaften

- zur Entnahme von Wasserproben aus dem fließenden
Abwasserstrom
- Belüftung bei vollgefülltem Leitungsquerschnitt
- zum Setzen der Absperrelemente bei der
Dichtheitsprüfung
- als normgerechtes Bauwerk für den Einstieg, zur
Kontrolle und Inspektion
- geeignet zur Inspektion der nachfolgenden
Kanalisation

Gütezeichen RAL GZ 693 Regelwerk DIN 1999-100
Anschlussnennweite DN200
Expositionsklasse XC4,(XA2),XF3,XM1;WF;WU
Werkstoffgüte Behälter C35/45 LVB
Lastbild SLW60/EC2 (Schwerlastwagen)
Lastklasse Abdeckung Kl. D  400 kN
Gesamttiefe 1.370 mm
Zulauftiefe 1.060 mm
Ablauftiefe 1.220 mm
schwerstes Einzelgewicht 1.280,00 KG
Gesamtgewicht 1.922,60 KG

Rundbehälter (monolithisch)
Fügetechnik Muffe nach DIN 4034-1 mit Keilgleitdichtung
Innendurchmesser 1.000 mm
Außendurchmesser 1.300 mm
Außenhöhe 730 mm
Wandstärke 150 mm
Bodenstärke des Behälters 150 mm
Sohlprofilierung Gerinnenausbildung  nach Zeichnung

Behälterabschluss
Konus 1000/625x300mm
Ausführung: exzentrisch;
integrierte Dichtung

Aufbau Schachteinstieg
Anzahl folgender Schachtteile 1
Ausgleichsring D625mm H60 verschiebsicher
Ausgleichsring D625mm H80 verschiebsicher
Schachtabdeckung Klasse D 400 kN
Nennweite Ø 600 mm; Betonguss mit Lüftung

HINWEIS Standardmäßig wird der Anschluss der Zu- und
Ablaufrohre mit gängigen Kunststoffrohren in Verbindung
mit Mehrlippendichtungen realisiert. Unterschiedliche
Belastungsklassen bzw. Druckstufen bei gleichen
Nennweiten der Kunststoffrohre führen dazu, dass sich
bei konstantem Aussendurchmesser die Wandstärke nach
innen mit größer werdender Druckstufe aufbaut. Demnach
bleiben die Maße für Schachtöffnungen und Dichtungen
konstant, während die Rohrsohlen sich verändern mit
Variation der Druckstufen. Dies kann bei einem
Ablaufrohr dazu führen, dass sich ein ungewollter
Versatz zwischen Schachtsohle und Ablaufrohr ergibt.
Außergewöhnliche Rohrwandstärken müssen daher
frühzeitig mit dem Herstellerwerk abgestimmt werden, um
die Standardlochlage der Schachtöffnung anzupassen.

Probeentnahmeschacht liefern vor Ort fachgerecht als
Erdeinbau versetzen, an das Grundleitungssystem und den
ABKW-Abscheider anschließen und technisch in Betrieb
nehmen
Menge: 1,000 St

**12.04.0030 Dichtheitsprüfung RecaFit der vorgeschalteten Rohrleitungen der Abscheideranlage**
Dichtheitsprüfung der vorgeschalteten Rohrleitungen der
Abscheideranlage

- bis DN250, Länge der zu prüfenden Rohrleitung bis  20
m einschl. bis max. drei Hofeinläufe
- Prüfverfahren gemäß DIN EN 1610, einschl. erstellen
des Mess- und Prüfprotokolls.

Zur Sicherung, beim Einstieg in die Behälter, ist eine
geeignete Person bereitzustellen.
Menge: 1,000 St

#### 12.05 T 05 Zisterne

**12.05.0010 Löschwasserbehälter LW 50 mit Ausstattung**
Löschwasserbehälter LW 50 mit Ausstattung

- Herstellen und liefern einer Anlage zur dezentralen
Bevorratung von Löschwasser nach gängigen Regelwerken
(z. B. DIN 14230) oder  behördlichen Vorgaben inkl.
erf. Luftpolster;
- Großbehälteranlage zur Endmontage vor Ort, mit
Saugrohr, Leiter, Hinweisschild, Einstieg,
Lüftungsrohr,  inkl. Öffnung für Zu-/Ablauf inkl.
Dichtung, im Grundriss:  rechteckig, rund bzw. oval.

Löschwasserbehälten mit nachfolgenden Eigenschaften:

Sonder-/Projektzeichnung RW-P-LW-11596
Expositionsklasse XC4,(XA2),XF3,XM1;WF;WU
Werkstoffgüte Behälter C45/55 LVB
Lastbild SLW60/EC2 (Schwerlastwagen)
Gesamttiefe der Anlage 3.275 mm
Gesamtvolumen der Anlage 49.000 l
Anzahl Saugrohre 1
Wassertiefe 2000 mm
Volumen RW-Rückhaltung 16 m³
Volumen Löschwasserbevorratung 33 m³
Pumpensumpf 750/1150/250 mm
schwerstes Einzelgewicht 18.250,00 KG
Gesamtgewicht 59.026,44 KG

Anfangs-Set
Anzahl des Bauteils pro Anlage 1

Halbschale
Werkstoffgüte Behälter C45/55 LVB
Fügetechnik verschraubt mit Rundschnurdichtung

Innendurchmesser 5.600 mm
Außendurchmesser 6.000 mm
Außenhöhe 2.500 mm
Wandstärke 200 mm
Bodenstärke des Behälters 200 mm
Transport-/Versetzanker 4x Stabanker RD42
Öffnung Boden/Wand lt.Zeichn. eckig lt. Zeichnung
Ablauföffnung Kernbohrung inkl. Mehrlippendichtung
Mehrlippendichtung SBR für Rohre da250mm (DN250
PVC/PP/PE)
1 ST Zulauföffnung Kernbohrung inkl. Mehrlippendichtung
SBR für Rohre da200mm (DN200 PVC/PP/PE)
1 ST Zulauf Kernbohrung inkl. Mehrlippendichtung SBR
für Rohre da160mm (DN150 PVC/ PE/SML)
1 ST Lüftung Kernbohrung inkl. Mehrlippendichtung  SBR
für Rohre da110mm (DN100 PVC/ PE/SML)
1 ST Öffnung Kernbohrung inkl. Gliederkettendichtung
passend für VA DN125 (5") DA 139,7mm, Kernbohrung Ø 186
mm
1 ST Weiteres Einbauteil Ablaufgarnitur DN 250, PP mit
T-Stück und Drosselblende. Abfluss 5 l/s
1,0 ST

Abdeckplatte
Fügetechnik Neutra (verschraubt) mit Rundschnurdichtung
Innendurchmesser 5.600 mm
Nennhöhe 300 mm Lochlage geschlossen

Zwischen-Set
Anzahl des Bauteils pro Anlage 1

Halbschale
Fügetechnik verschraubt mit Rundschnurdichtung
Innendurchmesser 5.600 mm
Außendurchmesser 6.000 mm
Außenhöhe 2.500 mm
Wandstärke 200 mm
Bodenstärke des Behälters 200 mm

Übergangsplatte
Fügetechnik verschraubt mit Rundschnurdichtung
Innendurchmesser 5.600 mm
Nennhöhe 365 mm
Lochlage 1x1000-U02 (exzentrisch)
Anzahl Einstiege 1
Fügetechnik oben Muffe

Aufbau Schachteinstieg
Anzahl folgender Schachtteile 1 Abdeckplatte D1000mm
220mm
Öffnung: 1x800
Typ: A02
Ausstattung: integrierte Dichtung
Schachtabdeckung Klasse D 400 kN
Nennweite Ø 800 mm; Guss
Typ: ohne Lüftung, dämpfende Einlage,
klapp- und arretierbar, verriegelbar
(Feuerwehr 3Kant)

End-Set
Anzahl des Bauteils pro Anlage 1

Rechteckbeh. (monolithisch)
Fügetechnik verschraubt mit Rundschnurdichtung
Innenlänge 1.150 mm
Innenbreite 750 mm
Außenhöhe 250 mm

 einschließlich erforderlichem Zubehör
Lüftungskamin Entlüftungsr.1,5m+Hut DN100 VA Absaugung
/ Entnahme Saugrohr Löschwasserbehälter
DN 125/100 VA
Sondermaße
Halterung für Saugrohr VA
Anzahl 1
Zubehör Antiwirbelplatte 2-teilig VA
Zubehör Ansaugstutzen Kupplung
DIN 14319
DN100 VA
Zubehör Schild Saugstelle/LW Quad.Rohr
Aushebeschlüssel Economy 3-Kant Feuerwehr Schachtleiter
Edelstahl V2A (1.4301)
separat mitgeliefert
Länge: 2800mm (10 Sprossen)
lichte Breite: 300mm - Tritthöhe: 280mm
(korrosionsbeständig)
1 ST
Einstiegshilfe versenkbar (Wandmontage) VA

HINWEISE Löschwasserbehälter aus Großbehälterelementen:
DIN 14230 ?Unterirdische Löschwasserbehälter? enthält
die maßgeblichen Vorgaben für die Planung und
Ausstattung der Anlage, insbesondere:
- Wassertiefe min. 2 m
- Behälterboden horizontal
- Pumpensumpf mit min. 150 mm Tiefe und erf.
  Grundfläche
- Belastbarkeit min. LKW 16 nach DIN 1072
- Anordnung und Querschnitt von Saug- und
  Belüftungsrohren
- Einstiegschacht mit min. lichte Weite 800 mm
- Besteigbarkeit
- Luftpolster zwischen Wasserspiegel und
  Deckelunterseite min 100 mm
- Beschilderung

Die gewählten Rohrdimensionen der Zu- und
Ablaufleitungen (soweit vorhanden) sind auf ihre
hydraulische Leistungsfähigkeit hin zu überprüfen !

- Die Anlage besteht aus monolithisch gefertigten
Behälterelementen und setzt sich aus zwei Halbschalen
(Rundbauweise) und gegebenenfalls dazwischen  liegenden
U-Profilen zusammen (Ovalbauweise).
- Die Abdeckungen bestehen aus flachen Stahlbeton-
Deckenplatten, die mit den o.g. Fertigteilen vor Ort
verschraubt werden und in denen erforderliche
Muffenausbildungen und Aufkantungen für
Schachtaufsätze werkseitig ausgebildet sind.
- Die einzelnen Elemente werden durch Hersteller-
Montage-  Kolonne vor Ort wasserdicht mittels
hochwertiger  Elastomer-Dichtungen verspannt. Auf den
Fertigteiloberseiten und -Stirnseiten befinden sich
Nutwölbungen  zur Aufnahme der Rundschnurdichtungen.
- Die Verschraubungsmaterialien bestehen aus nichtrostendem Material; es entstehen aufgrund der
monolithischen Fertigung ?über Kopf? weder
Arbeitsfugen Wand-Sohle noch Ortbetonarbeiten.
- Hohe Qualität bei witterungsunabhängiger und
schneller
  Montage innerhalb eines Arbeitstages sowie schnelle
Flächenverfügbarkeit bzw. kurze Wasserhaltungsphase
durch kurzfristig mögliche Wiederverfüllung werden so
gewährleistet.Einbauteile werkseitig vorbereitet,
Endmontage vor Ort

Folgende Leistungen sind zu berücksichtigen und
einzukalkulieren:
 Bauwerke Stahlbeton-Groß-/Sonderbehälter:
Zuwegung:
Voraussetzung für die Anlieferung zur Baustelle mit
einem Tiefbettsattelzug bzw. einem Mobil-Telekran ist
eine befestigte, ebene, ungehinderte und gefahrlose
Zufahrt. Die Entscheidung über die Befahrbarkeit liegt
im Zweifelsfall beim Fahrer.

Kranaufstellplatz:
- Ein sachgerechter Kranaufstellplatz ist herzustellen:
; Fläche ca.10x10 m zum  Abstützen der Kran-Pratzen;
- Abstand Abstützung von Baugrubenkante: ca. 2 m,  muss
berücksichtigt werden (ca. 10x10 m).
-  geeignete Bohlen/Kanthölzer sind zu diesem Zweck
ggf. mitzuliefern und  vorzuhalten.
- Die möglichen Auslegerlängen sind vor Montage mit
dem Lieferwerk abzuklären bzw. aus Kranlastdiagrammen
abzulesen.
- Das Abladen und Montieren in der Baugrube geschieht
sofern nicht anderweitig vereinbart unter Regie des
Herstellers.
- Evtl. Abschleppkosten als Folge nicht klar
erkennbarer  schlechter Zufahrtsverhältnisse gehen
ebenso zu Lasten
  des Bauherrn wie bauseits verursachte Verzögerungen
auf der Baustelle.

Erdarbeiten:
- Sämtliche Erdarbeiten inkl. Herstellung einer
tragfähigen
  Baugrubensohle sowie Baugrube nach DIN 4123 liegen
im Verantwortungsbereich des Bieters.
- Vorgaben aus der Typenstatik hinsichtlich Stärke und
Verdichtung der Gründungsschicht sind zu beachten;
- Mindestwerte: 25 cm Kiessand, Dpr >= 1,0
- Tragfähigkeitswerte sind vorab mit dem Hersteller
bzw.  dem Statiker abzustimmen.
- Baugrubensohle ist mit 5 cm Splitt 5/11 mm
auszubilden, kein Magerbeton.
- Witterungsabhängig muss bauseits Beleuchtung und/
oder Wasserhaltung vorgehalten werden.
- Die Baugrubensohle muss trocken sein.

Arbeitssicherheit:
- Unter schwebenden Lasten dürfen sich keine Personen
aufhalten (vgl. auch Sicherheitsregeln BG).
- Die vorschriftsmäßige Ausbildung der Baugrube
(Arbeitsräume, Begehbarkeit) ist zu  gewährleisten.
- Auftraggeberseitig ist während und nach der Montage
eine ordnungsgemäße Absicherung der Gefahrenstellen
vorzunehmen bzw. ein Betreten der Baustelle durch
Unbefugte zu verhindern.

Folgende Leistungen sind einzukalkulieren:
- Lieferung aller Betonbauteile, Materialien und
Einbauteile gem. Herstellervorgabe.
- Vormontage der Einbauteile in den Behältern.
- Gestellung eines TeleMobilkranes, deren max.
Auslegerlänge von Elementschwerpunkt bis
Drehkranzmitte, im Angebotstext gesondert ausgewiesen
ist,  größere Kranausladung auf Anfrage gegen Aufpreis.
- Montage der Behälteranlage mit Hersteller -
Montagekolonne  entsprechend der Angebotspositionen.
-Bereitstellung eines bauaufsichtlichen Prüfberichtes
und einer  Typenstatik unter Beachtung der dort
aufgeführten Standard-Lastfälle; .
- Erd- und Wasserhaltungsarbeiten gemäß vorgenannten
Randbedingungen.
- Feinprofilierung der Aushubsohle höhen- und
fluchtgerecht inkl. Vertiefungen für Pumpensumpf o. ä.
bei  Bedarf.
- Herstellung der Höhenanpassung mittels beigelieferter
Ausgleichsringe unter Verwendung sachgerechter
Mörtelfugen.
- Vermessungsleistungen jeglicher Art, insbesondere
Gewährleistung der vorgesehenen Aushubkote sowie
Einmessen der Bauwerksfluchten oder -achsen.
- Liefern und Verlegen von Zu-, Ab- und
Leerrohrleitungen zwischen dem Behälter und den
Versorgungseinrichtungen.
-  Dichtheitsprüfung inclusive eventueller Strom und
Wasseranschlüsse vor Ort, z. B  mittels Wasserfüllung
- eventuell anfallende Prüf- und Genehmigungsgebühren.
Menge: 1,000 St

**12.05.0020 Behältermontage vor Ort durch Mall-Montageteam**
Behältermontage vor Ort durch Hersteller Montageteam

- Montage der Behälter in vorbereitete Baugrube ohne
Telekrangestellung
- Aufsetzen des Behälterabschlusses (Platte, Konus,
Haube) ohne Höhenanpassung mit Höhenausgleichsringen
- Fachgerechte Fugenverarbeitung entsprechend der
Verbindungstechnik
- Verbrauchsmaterialien und Kleinteile- einmalige An-
und Abfahrt

Die Montage erfolgt auf Grundlage der Konstruktions-
und Bauwerkszeichnungen sowie der gesonderten Einbau-
und Versetzanleitungen des Herstellers sowie der
maßgeblichen Sicherheitsregeln!
Menge: 1,000 St

**12.05.0030 Telekrangestellung max. Auslegeweite 15,00 m**
Telekranstellung  max. Auslegerweite 16 m
Gestellung, Vorhaltung und Beräumung eines geeigneten
Autokrans für die erforderliche
Löschwasserbehältermontage  mit einer
Standardauslegerlänge von 16 m; Kranaufstellplatz 10 x
10 m
Menge: 1,000 St

#### 12.06 T 06 Pumpenschacht

**12.06.0010 KS-Fertigschacht m. Kupplungssys. SKB9-45/2 (ENS)mit Schutzrohr und Halter für ENS-Sonde**
KS-Fertigschacht m. Kupplungssysystem SKB9-45/2 (ENS)
Lieferung und Montage eines KS-Fertigschacht mit
Kupplungssystem  SKB9-45/2 (ENS) mit Schutzrohr und
Halter für ENS-Sonde, Schacht Erdeinbau, einschließlich
sämtlicher Verrohrungen  nach Herstellerangaben,
Elektroanschlüsse und technische Inbetriebnahme
erfolgen über das Gewerk Elektroarbeiten.
Menge: 1,000 St

**12.06.0020 Anschlussverschraubung für PE-HD-RohrR 1 1/2" IG/PE-HD 63 X 5,8 MM**
Anschlussverschraubung für PE-HD-Rohr R 1 1/2" IG/PE-HD
63 X 5,8 MM
Lieferung und Montage der Anschlußverschraubung für
vorgenannten Schacht.
Menge: 1,000 St

**12.06.0030 Schachtauflagering DIN 4034-2785x625x80 (Stahlbeton)**
Schachtauflagering DIN 4034-2, 785x625x80 (Stahlbeton)

Lieferung und Montage passend für vorgenanntem KS
Schacht
Menge: 1,000 St

**12.06.0040 Beton-Schachtabdeckung KL.A785x600x80 mm (ohne Lüftung)**
Beton-Schachtabdeckung KL.D400 785x600x80 mm (ohne
Lüftung)
Lieferung und Montage passend für vorgenannten KS
Schacht
Menge: 1,000 St

**12.06.0050 Kupplungsgegenflansch M1548 GG NKG R2"/DN50, 20°**
Kupplungsgegenflansch M1548 GG NKG R2"/DN50, 20° mit
Dichtung und Gewindestift
Lieferung und Montage zum Betrieb in vorgenannter
Pumpenschachtanlage.
Menge: 2,000 St

**12.06.0060 Dichtstopfen aus PE-Schaum anthr. DN100 "SCHWADENSICHER"**
Dichtstopfen aus PE-Schaum anthr. DN100
"SCHWADENSICHER"
Lieferung und Montage in vorgenanntem Schacht
einschließlich der fachgerechten Montage nach
Herstellerangabe der  Kabeldurchführung für Pumpenkabel
und Steuerleitung geeignet zur Montage oberhalb der
Rückstauebene.

2xDurchmesser 20mm für Pumpenleitungen mit ca.22-25 mm
Ø
2xDurchmesser 14mm für Pumpenleitungen mit ca.16-18 mm
Ø
5xDurchmesser 7 mm für Luftschläuche od.
Schwimmerschalter-/Sondenleitungen mit 8-10 mm Ø
Menge: 1,000 St

**12.06.0070 Be-/Entlüftungskamin (108x2 mm) V2ADN100 Länge 1000 mm mit Dunsthut**
Be-/Entlüftungskamin (108x2 mm) V2A DN100 Länge 1000 mm
mit Dunsthut,

Lieferung und Montage einschließlich aller Anschlüsse
zum fachgerechten Betrieb nach Herstellerangabe eines
Be-/ Entlüftungskamin (108x2 mm) V2A
DN100 Länge 1000 mm mit Dunsthut, Material: Edelstahl
Einschließlich aller Be-/Entlüftungsleitungen (z. B. KG
-
Rohr) zw. Schacht und Freigelände Leitungslänge ca. 3 m
Menge: 1,000 St

#### 12.07 T 07 Trinkwasserversorung

**12.07.0010 Rohr PE-Trinkwasser-Leitung Wasser AD 50 mm**
Rohr PE-Trinkwasser-Leitung Wasser AD 50 mm

Rohrleitung aus Polyethylen PE DIN EN ISO 15875-1 und
DIN EN ISO 15875-2,  für Wasser, max.
Betriebstemperatur max. 70 Grad C, Außendurchmesser 50
mm, in Ringen, einschl. Klebe- und Dichtungsmittel,
sowie Herstellen der Verbindungen, Form- und
Verbindungsstücke werden gesondert vergütet, inkl.
Rohrbefestigungen, Verlegung frostfrei im Erdreich
(Bettung, Grabarbeiten werden gesondert vergütet)
Menge: 150,000 m

**12.07.0020 Einsparten-Bauherrenpaket für Gebäude ohne Keller**
Einsparten-Bauherrenpaket für Gebäude ohne Keller

Bauherrenpaket als Einspartenhauseinführung passend für
die Sparten Gas, Wasser oder Strom.
Bestehend aus: Einbauteil inkl. Klebeflansch
Aufstellvorrichtung inkl. Wassersperrflansch
Spiralschlauch 14078 inkl. Mantelrohr und aufgezogener
3-Stegdichtung Einsparten-Abdichteinheit ESH Basic MBK
SR1 Universal-Dichtelement Trinkwasser SDW 1x32/40/50
Universal-Dichtelement Elektro SDE
1x26-29/36-39/43-46/48-51 Universal-Manschetten-stopfen
MS78U 1x24-52 Gleitmittel GMT35
Anwendungsbereich: Wassereinwirkungsklasse DIN 18533:
W1-E; WU-Richtlinie: Beanspruchungsklasse 1 und 2
Dichtheit: gas- und wasserdicht bis 1,0 bar
Prüfungen/Normen: DVGW VP 601

Eigenschaften: geeignet für den Einsatz aller gängigen
Gashauseinführungskombinationen; auf Druckdichtheit
geprüftes Leerrohrsystem; einfache Einbindung der
Dampfsperre über Klebeflansch,

komplett wie beschrieben und fachgerecht in
Schacht/Stahlbetonbodenplatte nach Herstellerangabe und
Statik einbauen.
Menge: 1,000 psch

**12.07.0030 Rohrkupplung PE AD 50 mm**
Rohrkupplung PE AD 50 mm
Rohrkupplung PE AD 50 mm wie zuvor beschrieben, jedoch
AD 50
Menge: 5,000 St

**12.07.0040 Rohrkupplung Anschlusskupplung PE AD 50 mm**
Rohrkupplung Anschlusskupplung PE AD 50 mm
Rohrkupplung Anschlusskupplung PE AD 50 mm wie zuvor
beschrieben, jedoch AD 50 mm
Menge: 6,000 St

**12.07.0050 Abwasserkanal PP Schmutzwasser Steckverbindung ID DN150**
Abwasserkanal aus PP Schmutzwasser Steckverbindung ID
DN 150
Abwasserkanal aus PP (Polypropylen)-Rohren, mit
allgemeiner bauaufsichtlicher Zulassung, für
Schmutzwasser, mit Steckverbindung, DN/ID 150, Bettung
wird gesondert vergütet.
Menge: 60,000 m

**12.07.0060 Abstimmung mit den Stadtwerken**
Abstimmung mit dem örtlichen Versorger

Hier sind sämtliche Aufwendungen abgegolten welche zur
Herstellung der Trinkwasserversorgung erforderlich
sind.
Das Einholen etwaiger notwendiger Genehmigungen obliegt
ebenso wie die Koordination dem Auftragnehmer.
Menge: 1,000 psch

#### 12.08 T 08 Schachtsysteme

*Hinweis*
Herstellen des Anschlusses an den öffentlichen Kanal
Kanalanschluss DN 100 / OD 100 an die vorh. öffentliche
Kommunale Druckleitung 3,2 / Anschlußschacht 1,2 x 1,0
m auf öffentliche Gelände aus Beton DN 1200 herstellen.
Der öffentliche Kanal ist vorsichtig freizulegen
(bauliche Tiefbauarbeiten sind sep. hierzu
ausgeschrieben) und für den Anschluss der neu zu
verlegenden Gebäudeanschlussleitung vorzubereiten.
Der Anschlag an die Zuleitung zum Kanal muss durch das
Stadtentwässerungsamtes oder eine konzesionierte
Fachfirma erfolgen.
Evtl. Wartezeiten während der Anschlußarbeiten des
Stadtentwässerungsamtes sind mit einzurechnen.
Ebenso alle erforderlichen Anschluß-, Klein- und
Dichtmaterialien für die Verbindung zwischen dem
Einlaßstück und dem Kanal mit Steckmuffen, kompl. mit
Zubehör.
Das Einholen etwaiger notwendiger Genehmigungen (nicht
die
Einleitgenehmigung) obliegt ebenso wie die Koordination
dem Auftragnehmer.

Ausgewählte Konzessionierte Firma

'...'

**12.08.0010 Anschluss Abwasserkanal PP-MD DN160 Kanal Beton DN500 Anschlussöffnung**
Anschluss von Abwasserkanal aus PP-MD DIN EN 14758-1
(Vollwandrohre mit mineralischen Additiven), DN 100, an
vorh. Kanal aus Beton, Kreisquerschnitt wandverstärkt
ohne Fuß mit Muffe, DN 500, einschl. Herstellen der
Anschlussöffnung und der Dichtungsarbeiten,
Anschlusswinkel 90 Grad, vorh. Anlage ist in
Betrieb.pauschal
Menge: 1,000 St

**12.08.0020 Schacht Beton-/Stahlbetonfertigteile DN1000 Steiggang 2-läufig Graugus**
Schacht Beton-/Stahlbetonfertigteile DN1000 Steiggang 2
-
läufig Graugus
Schacht aus Beton-/Stahlbetonfertigteilen DIN EN 1917,
DIN 4034-1, Typ 2, rund, DN 1000, mit Schachtunterteil,
Schachtringen/Schachtrohr, Auflageringen, Schachthals
DN 1000/625, Bauteilverbindung mit Dichtungen aus
Elastomeren DIN EN 681-1 und DIN 4060 als
Kompressionsdichtung, Dichtungen werkseitig fest
eingebaut, 2-läufiger Steiggang mit Steigeisen DIN
1212, aus Grauguss, Steigmaß 250 mm, mit zusätzlichem
Haltegriff, Gerinne gerade, Gerinne ausgekleidet mit
Steinzeug-Halbschalen DIN EN 295-1 und DIN EN 295-2 und
Auftritt aus Beton C 40/50, Auftritt in Scheitelhöhe,
Anschlüsse für gelenkige Einbindung der Zu- und Abläufe
mit Muffe, Zulauf für Rohre aus PP, 1 x DN 125, 1 x DN
100
Winkel '90'  Grad, Ablauf für Rohre aus PP, DN 125,
lichte Schachttiefe über 1,5 bis 2 m, ,
Belastungsklasse D 400
Menge: 1,000 St

**12.08.0030 Schachtdeckel Stahlbeton begehbar DN625**
Schachtabdeckung Klasse D 400, ohne Lüftungsöffnungen,
mit schraubl. Arretierung

Schachtabdeckung Klasse D 400, ohne Lüftungsöffnungen,
mit schraubloser ArretierungGussabdeckung Klasse D 400,
ohne Lüftungsöffnungen, mit schraubloser Arretierung,
mit Gussrahmen (H=10 cm) und Betonauflagerring
(H=10cm), passend zu allen Schachtpositionen DA 400,
liefern und einbauen.
Menge: 3,000 St

#### 12.09 T 09 Sonstiges Grundleitungen

*Hinweis*
Prüfen und Reinigen Grundleitungen: Die neu verlegten
Grundleitungen aus KG2000-Rohr bis DN 200 sind nach der
Montage der Grundleitungen und Verfüllung der Gräben
und Fertigstellung der Sauberkeitsschicht  im Gesamten
optisch zu inspizieren auf Dichtheit zu prüfen, zu
dokumentieren und bei Bedarf zu reinigen.
Sollten hiernach Reinigungsarbeiten erforderlich
werden, sind dies für den Bauherrn kostenlos
auszuführen und die betreffenden Abschnitte
anschließend nochmals mit der Kamera zu durchfahren.
Die Dokumentation ist vor den Betonierarbeiten der
Bodenplatte der Bauleitung vorzulegen.

Ausgewählte Fachfirma:
'............................................'  (vom
Bieter auszufüllen)

**12.09.0010 Profilstahl**
Profilstahl
Profilstahl bestehend aus Flach-, Winkel-, Rund- oder U
-
Stahl für Rohrhalterungen, Festpunkte und Gleitlager
als einbaufertige Einzelkonstruktionen mit statischen,
an Wänden oder Decken inkl. Bohrungen, Schrauben, Dübel
mit Körperschalldämmung, Ankerschienen Nachweis in
feuerverzinkter Ausführung einschließlich dem
erforderlichen Befestigungsmaterial, wie Schrauben und
Dübel.
Menge: 200,000 kg

**12.09.0020 Sichtung, Freigaben mit Bauleitung**
Sichtung, Freigaben mit Bauleitung
Teilnahme an den Kontrollen, Sichtung, Freigaben mit
Bauleitung, im Zuge der Druckproben, der Kontrolle der
Gefälleausbildung und Dokumentation, nach Aufforderung,
samt aller dabei anfallenden Haupt- und Nebenkosten.

Kalkulationshinweis: Durchzuführen in (max. 5)
Teilabschnitten, zeitversetzt an verschiedenen
Terminen.
Menge: 1,000 psch

**12.09.0030 Druck- und Dichtheitsprüfung Schmutzwasserleitungssysteme**
Druck- und Dichtheitsprüfung Wasserleitungssysteme

Druck- und Dichtheitsprüfung der Leitungssysteme gemäß
der gültigen DIN EN Normen, an der hergestellten
Bodenkanalisation, jedoch mit einem Prüfdruck von 0,8
bar, über einen Zeitraum von 48 h, Aufzeichnung mit
Druckschreiber, die Schreiberdaten sind Bestandteil der
Dokumentation Prüfmedium Luft, einschl.
Drucklufterzeugung, einschl. aller erforderlichen
Klein-, Neben-, Dichtungs- und Befestigungsmaterialien.
Einschl. Verschluss für Dichtheitsprüfung der
Rohrleitungen für die Druck- und Dichtheitsprüfung,
einschl. Entfernen der Verschlüsse nach der Prüfung,
für Rohrleitungen, an Fall- und Sammelleitungen,
einschl. aller erforderlichen Klein-, Neben-, Dichtungs
-
und Befestigungsmaterialien.

Kalkulationshinweis:
Vor uns nach Betonage der Bodenplatte im gesamten
durchführen.
Durchzuführen auch in Teilabschnitten dem Bauablauf
folgend, zu verschließende Aufstandbögen, Anzahl siehe
LV, geplante Teilabschnitte (ca. 5 Teilabschnitte)
Menge: 2,000 St

**12.09.0040 Kanalbefahrung der bauseits verlegten Abwassergrundleitung**
Kanalbefahrung der verlegten Grundleitungen

Kanalbefahrung der kompletten verlegten
Grundleitungsanlage DN100 bis DN200. Diese ist zum
Nachweis der Mängelfreiheit des Leitungssystems
vorzunehmen inkl. Videobefahrung einschl. Stellung
aller erforderlichen Kamerabauteile, Videoausrüstung
und den erforderlichen Nebenleistungen, inkl. An- und
Abreise und dem erforderlichen Personal.

Durchführungszeitraum: Nach erweiterter Rohbaufertigstellung, vor Beginn der Haustechnikmontagen.
Menge: 12,000 h

**12.09.0050 Aufbereitung der aufgenommenen Videodaten**
Aufbereitung aller aufgenommenen Videodaten
zu einer zusammenfassenden Dokumentation Speicherung
aller Daten in Form von Tabellen mit der Angabe von
Zeit und Ort sowie Angabe der Aufzeichnungsdatei sowie
Übertragung der Videodaten mit Ton hinterlegt mit allen
Ereignissen Aufzeichnung der Daten in Form einer
Reportage mit Ton hinterlegt für jede Teilstrecke
gesondert aufbereitet Abspielbar über ein Media Player.

Jedenfalls müssen die Daten autonom ohne Zuhilfenahme
von Zusatzprogrogrammen abspielbar sein. Übergabe auf
einem digitalen Medium an den Bauherren in 2-facher
Ausfertigung.
Menge: 1,000 psch

**12.09.0060 Dokumentation - Bestandsunterlagen Bodenkanalisation**
Dokumentation - Bestandsunterlagen Bodenkanalisation

Erstellung der Bestandsdokumentation gemäß der RBBau
Abschnitt H in einer vom Auftraggeber vorgegeben
Inhaltsstruktur.

Die Bestandsunterlagen sind mit Inhaltsverzeichnis in 3
-
facher Ausfertigung, Format A4, Zeichnungen farbig
angelegt (Maßstab 1:50), übersichtlich in beschrifteten
Ordnern, durch Register getrennt zu liefern.

Ein weiterer Satz Bestandsunterlagen ist auf einem
digitalen Datenträger CAD fähig, Zeichnungen im
Datenformat DXF, DWG und PDF und PLT, Schreiben,
Dokumente und sonstige Unterlagen im Format PDF, XLS,
DOC, zu übergeben.

Die Bestandsunterlagen müssen alle Details über die
ausgeführten Anlagen enthalten und nach Naturmass
kodiert und beschriftet sein. Die ausgeführten Gefälle
und Höhenkodierungen sind nach Naturmass einzutragen.

Einschließlich Eintragung aller bei der Montage
vorgenommenen Veränderungen, Ergänzungen, in dem zur
Abnahme anstehenden Zustand sowie alle Abnahme- und
Prüfprotokolle enthalten.

Die Dokumentation ist 1-fach vier Wochen vor der
Abnahme bei der Bauleitung vorzulegen.

Im Zuge der Druckproben und mit Vorlage bei der
Bauleitung ist die Dokumentation zu ergänzen. Erst nach
erfolgter Endkontrolle hat die Vervielfältigung in die
geforderte Papierform zu erfolgen.

Die Dokumentation ist 3-fach bei der Abnahme zu
übergeben, ohne die Unterlagen und die Datenträger
erfolgt keine Abnahme.

Die Daten sind zusätzlich bei der Abnahme 3-fach auf
digitalem Datenträger vorzulegen.

Kalkulationshinweis: Vorzulegen in Teilabschnitten, dem
Bauablauf folgend, in (max. 5) Teilabschnitten.
Menge: 1,000 psch

#### 12.10 T 10 Gebäudeeinführungen ELT

*Hinweis*
Für die Anbindung des Gebäudes sind in verschiedenen
Stellen Doppeldichtpackungen in verschiedenen
Paketaufteilungs-varianten vorgesehen.

Nach Einbau der Doppeltdichtpackungen müssen beidseitig
die Systemdeckelverschraubungen von jeglicher Art von
Verschmutzung (Beton usw.) gereinigt werden.

**12.10.0010 Doppel-Dichtpackung 90 mm**
Doppel-Dichtpackung 90 mm zum Einbetonieren

Doppel-Dichtpackung für den schalungsbündigen Einbau,
ermöglicht den beidseitigen gas- und wasserdichten
Anschluss von Systemdeckeln für Kabel und
Kabelschutzrohre, Paketbildung durch Rahmensystem, ab
Werk lieferbar.

Maße:
Rahmenmaß: 145x145 mm;
Achsabstand: 135 mm;
Mindestwandstärke: 100 mm

Werkstoff:
Dichtpackung: ABS mit 3-Stegdichtung aus TPE;
Verschlussdeckel: ABS mit Dichtung aus EPDM;
Zwischenrohr: PVC;

Lastfall:
WU-Beton Beanspruchungsklasse 1
WU-Beton Beanspruchungsklasse 2
Dichtheit: gas- und wasserdicht bis 2,0 bar

Wandstärke (mm): 250 bis 300

Eigenschaften: Druckdichtigkeit zum Beton durch
aufgespritzte 3-Stegdichtung komplett incl. Lieferung
und Montage nach Herstellervorschrift
Menge: 7,000 St

**12.10.0020 Doppel-Dichtpackung 150 mm**
Doppel-Dichtpackung 150 mm längenverstellbar, zum
Einbetonieren

Doppel-Dichtpackung für den schalungsbündigen Einbau,
ermöglicht den beidseitigen gas- und wasserdichten
Anschluss von Systemabdichtungen für Kabel und
Kabelschutzrohre. Die Paketbildung ist vor Ort möglich.
Für den Einsatz in Doppel-/Elementwänden geeignet.
Als Systembauteil zur Anreihung und waagrechter sowie
senkrechter Paketbildung (z. B. 2x2, 2x3, usw.). Inkl.
Sysemdeckel für beidseitigem Blindverschluss.
Maße:
- Rahmenmaß: 220x220 mm;
- Achsabstand: 210 mm;
- Mindestwandstärke: 200 mm

Werkstoff:
Dichtpackung: ABS mit 3-Stegdichtung aus TPE;
Verschlussdeckel: ABS mit Dichtung aus TPE;
Zwischenrohr: PVC;
Spannband: W1

Lastfall:
WU-Beton Beanspruchungsklasse 1
WU-Beton Beanspruchungsklasse 2
Dichtheit: gas- und wasserdicht bis 2,5 bar
Einzelstück
Wandstärke: 470-575 mm
Eigenschaften: Druckdichtigkeit zum Beton durch
insgesamt drei aufgespritzte 3-Stegdichtungen ;
stufenlose Anpassung auf die gewünschte Wandstärke vor
Ort; beidseitiges Qualitätssiegel: Dichtheit ab Werk.
Kontrollmöglichkeit bei versehentlichem oder unbefugtem
Öffnen des Verschlussdeckels

Komplett incl. Lieferung und Montage nach
Herstellervorschrift
Menge: 2,000 St

**12.10.0030 Systemdeckel 90 mm für Kabelschutzrohr 75 mm**
Systemdeckel 90 mm für Kabelschutzrohr 75 mm
für oben genannte Dichtpackung mit Schnappverbindung
und Spannmutter zur Anbindung von gewellten
Kabelschutzrohren Durchmesser bis 75 mm mit Dichtring,
Gleitring und Kaltschrumpfmuffe mind. 230 mm lang
Komplett incl. Lieferung und Montage nach
Herstellervorschrift
Menge: 7,000 St

**12.10.0040 Systemdeckel 150 mm für Kabelschutzrohr 125 mm**
Systemdeckel 150 mm für Kabelschutzrohr 125 mm
für oben genannte Dichtpackung mit Schnappverbindung
und Spannmutter zur Anbindung von gewellten
Kabelschutzrohren Durchmesser bis 125 mm mit Dichtring,
Gleitring und Kaltschrumpfmuffe mind. 230 mm lang

komplett incl. Lieferung und Montage nach
Herstellervorschrift
Menge: 2,000 St

**12.10.0050 Hauseinführung für Kabelschutzrohr 75 mm 4-fach**
Hauseinführung für Kabelschutzrohr 75 mm 4-fach für die
Bodeplatte

Zur Verteilung von Strom,- und Kommunikationsleitungen
aus dem Gebäude in das Grundstück. Bestehend aus:
Grundkörper zum Einbetonieren mit 4 Ausgängen und einem
Blinddeckel höhenverstellbare Aufstellvorrichtung,
Rastmanschetten für Wellrohr DN 75, Verschlusskappen
für Wellrohr, Dichteinsatz gas,- wasserdicht,
Manschettenstopfen 2x13-21+3x7-13+1x5-12 mit Rohrstück,
Manschettenstopfen 1x24-40+3x7-13 mit Rohrstück, 1
Stück Gleitmittel GMT

Anwendungsbereich: Wassereinwirkungsklasse DIN 18533:
W1-E; WU-Richtlinie: Beanspruchungsklasse 1 und 2

Dichtheit: gas- und wasserdicht

komplett incl. Lieferung und Montage nach
Herstellervorschrift
Menge: 1,000 St

**12.10.0060 Hauseinführung für Kabelschutzrohr 75 mm 2-fach**
Hauseinführung für Kabelschutzrohr 75 mm 2-fach für die
Bodeplatte

Zur Verteilung von Strom,- und Kommunikationsleitungen
aus dem Gebäude in das Grundstück. Bestehend aus:
Grundkörper zum Einbetonieren mit 2 Ausgängen und einem
Blinddeckel höhenverstellbare Aufstellvorrichtung

Werkstoff: Grundkörper: ABS; Anschlussmuffen: EPDM

komplett incl. Lieferung und Montage nach
Herstellervorschrift
Menge: 1,000 St

**12.10.0070 Kabelschutzrohr 50 mm**
Kabelschutzrohr 50 mm flexibel aus PE-HD, in Anlehnung
an VDE 0605 DIN EN 50086-1 DIN EN 50086-2-4
Mindestdruckfestigkeit: > 450 N in Verbundbauweise
schwarz, hohe Druckfestigkeit. Als Schutz- oder
Leerrohr, für große Druckbeanspruchung
Material: PE-HD
Außendurchmesser 50 mm
Innendurchmesser 40 mm
inkl. Warnband und Einzugsschnur

komplett incl. Lieferung und Montage nach
Herstellervorschrift
Menge: 30,000 m

**12.10.0080 Kabelschutzrohr 75 mm**
Kabelschutzrohr 75 mm flexibel aus PE-HD, in Anlehnung
an VDE 0605 DIN EN 50086-1 DIN EN 50086-2-4
Mindestdruckfestigkeit: > 450 N in Verbundbauweise,
schwarz, hohe Druckfestigkeit. Als Schutz- oder
Leerrohr, für große Druckbeanspruchung
Material: PE-HD
Außendurchmesser 75 mm
Innendurchmesser 62 mm
inkl. Warnband und Einzugsschnur

komplett incl. Lieferung und Montage nach
Herstellervorschrift
Menge: 140,000 m

**12.10.0090 Kabelschutzrohr 125 mm**
Kabelschutzrohr 125 mm flexibel aus PE-HD, in Anlehnung
an VDE 0605 DIN EN 50086-1 DIN EN 50086-2-4
Mindestdruckfestigkeit: > 450 N in Verbundbauweise,
schwarz, hohe Druckfestigkeit.
Als Schutz- oder Leerrohr, für große Druckbeanspruchung
Material: PE-HD
Außendurchmesser 125 mm
Innendurchmesser 106 mm
inkl. Warnband und Einzugsschnur

komplett incl. Lieferung und Montage nach
Herstellervorschrift
Menge: 65,000 m

**12.10.0100 Endkappe Kabelschutzrohr 50 mm**
Endkappe Kabelschutzrohr 50 mm
Endkappe für Kabelschutzrohr Type 50; aus PE,
halogenfrei, Farbe transparent.

komplett incl. Lieferung und Montage nach
Herstellervorschrift
Menge: 2,000 St

**12.10.0110 Endkappe Kabelschutzrohr 75 mm**
Endkappe Kabelschutzrohr 75 mm
Endkappe für Kabelschutzrohr Type 75; aus PE,
halogenfrei,Farbe transparent.

komplett incl. Lieferung und Montage nach
Herstellervorschrift
Menge: 7,000 St

**12.10.0120 Endkappe Kabelschutzrohr 125 mm**
Endkappe Kabelschutzrohr 125 mm
Endkappe für Kabelschutzrohr Type 125; aus PE,
halogenfrei, Farbe transparent.

komplett incl. Lieferung und Montage nach
Herstellervorschrift
Menge: 2,000 St

**12.10.0130 Sichern Kabelschutzrohre im Außenbereich**
Sichern Kabelschutzrohre im Außenbereich
Fachgerechtes Sichern von Kabelschutzrohren im Erdreich
gegen Verschieben und Auftrieb, inkl. Markierung durch
eingeschlagenen Pfahl und Einmessen der Rohre.
Menge: 5,000 St

#### 12.11 T 11 - Drainageanlage (nach DIN 4095)

**12.11.0010 Dränleitungen als Ringdränage, gewellt PVC-U - DN125**
PVC (U)-Stangendränrohre DN 160 (Wand), Einzellänge
2,50 m

Drän- und Sammelleitung DIN 4095 aus Dränrohren aus PVC
-
U, schlagzäh, nach DIN 1187, Form A, gewellt,
Stangenware, Stangenlänge 2,5-m, Wassereintrittfläche >
80-cm²/m, mit einseitigaufgesteckter Muffe,
einschließlich der erforderlichen Verbindungsmuffen
bzw. -teile, liefern und höhen- und fluchtgerecht
verlegen (Mindestgefälle 0,5 %) in Baugruben in
vorhandenen Gräben oder im Gelände als Ringdränage.

Bögen, Abzweige, Anschluss-Stücke, Filtermaterial wird
gesondert vergütet.
Menge: 175,000 m

**12.11.0020 Verbindungsmuffe DN 160 aus PVC-U**
Verbindungsmuffe DN 160 aus PVC-U

Verbindungsmuffe liefern und fachgerecht einbauen.
Menge: 70,000 St

**12.11.0030 Kiesummantelung Ringdränageleitung**
Ummantelung der Rinddränageleitung in Arbeitsräumen
allseitig mindestens 20cm stark, mit Kies der Körnung
8/16 nach DIN EN 1610, Kiesauffüllungshöhe > 60cm. Die
obere Kieslage ist abzuschrägen. Ausführung
einschließlich zugehöriger Trenn- und
Filtervliesummantelung.

Abgerechnet werden die Drainagerohrlängen.
Menge: 175,000 m

**12.11.0040 Dränageleitung / Formstücke wie beschrieben**
Zulage für Formstücke zur Herstellung von zugfesten
Verbindungen der Dränrohre, außer Verbindungsteile bzw.
 -
Muffen zu den vorbeschriebenen Dränageleitungen, wie
Winkelstücke, Verschlußstopfen, T-Stücke, Schrägstücke,
Reduktionsmuffen, Einlaufstücke, Bögen etc. für Rohre
aller Durchmesser im Verhältnis entsprechend den
vorbeschriebenen Dränageleitungen.
Menge: 20,000 St

**12.11.0050 PVC (U)-Stangendränrohre DN 125 (Fläche), Einzellänge 2,50 m**
PVC (U)-Stangendränrohre DN 125 (Fläche), Einzellänge
2,50 m

PVC (U)-Stangendränrohre nach DIN 4095,
Mindestwassereintrittsfläche 80 cm²/m flexibel und
gütegesichert, Farbe orange, Einzellänge 2,50 m mit
einseitig aufgesteckter Muffe, liefern und höhen- und
fluchtgerecht unterhalb der Bodenplatte im Rohrgraben
verlegen
(Mindestgefälle 0,5 %).

Anmerkung:
Die Wasseraufnahme und Abflussleistung des Rohres nach
DIN 4095 ist nachzuweisen.
Menge: 125,000 m

**12.11.0060 Filterkies 8/16 unter der Bodenplatte**
Filterkies 8/16 unter der Bodenplatte

Kies der Körnung 8/16, mit einer Einbaudicke von mind.
30 cm und Breite von mind. 30 cm als kapillarbrechende
Schicht unter der Bodenplatte nach DIN 4095 in
Verbindung mit dem Filtervlies, nach Planung liefern
und einbauen.
Menge: 125,000 m

**12.11.0070 Zulage PVC (U)-Stangendränrohre DN 125 (Fläche), zur Fundamentdurch...**
Zulage PVC (U)-Stangendränrohre DN 125 (Fläche), zur
Fundamentdurchführung in Leerrohren DN 250
Fundamentbreite varriert zw. 40 + 70 cm
Menge: 15,000 St

**12.11.0080 T-Stück DN 160 aus PVC-U**
T-Stück mit Reduzierung DN 160/DN 125aus PVC-U

T-Stück liefern und fachgerecht einbauen.
Menge: 11,000 St

**12.11.0090 PVC-Rohre ungeschlitzt DN 160 (Vorflutzuleitung), Einzellänge 2,50 m**
PVC-Rohre ungeschlitzt DN 160 (Vorflutzuleitung),
Einzellänge 2,50 m

PVC (U)-Stangendränrohre nach DIN 1187, ungeschlitzt,
flexibel und gütegesichert, Farbe orange, Einzellänge
2,50 m mit einseitig aufgesteckter Muffe, liefern und
höhen- und fluchtgerecht im Arbeitsraum von Baugruben
verlegen (Mindestgefälle 0,5 %).
Menge: 25,000 m

**12.11.0100 Dränageleitung Endstopfen**
Verschließen den am Hochpunkt befindlichen
Dränagerohrenden mit Endstopfen aus Kunststoff.

Durchmesser nach Erfordernis.
Menge: 4,000 St

**12.11.0110 Kontrollschacht ohne Sandfang mit Deckel + Dichtung**
Kontrollschacht ohne Sandfang einschl. Blindstopfen,
mit Schachtabdeckung aus GKF sowie eines gas- und
wasserdichten Profildichtringes liefern und an
Hochpunkten, an allen Ecken und an Stellen seitlicher
Anschlüsse der Ringleitung setzen. Einschl. Herstellen
der Anschlüsse an die anschließenden
Dränageringleitungen.

Nutzhöhe:  65 cm
Material:  PVC - U
Durchmesser:  DN 315
Menge: 10,000 St

**12.11.0120 Spül-, Kontroll- und Sammelschacht DA 315 mit Sandfang**
Spül-, Kontroll- und Sammelschacht DA 315 aus PVC-U
nach DIN 4095, Bauhöhe 80 cm, Nutzhöhe 35 cm, Farbe
orange, mit 3 Stück Anschlussstutzen DN 200, 3 Stück
Blindstopfen,mit arretierbarer und trittfester
Schachtabdeckung (PP), mit füllbarem Doppelboden zur
Verbesserung der Stand- und Auftriebssicherheit (siehe
nachfolgende Position "Beton-, Kies- Sandfüllung")

liefern und einbauen.
Menge: 1,000 St

**12.11.0130 Reduzierstücke für Kontrollschächte**
Reduzierstücke für die zuvor beschriebenen
Kontrollschächte zum Anschluß der an die
Kontrollschächte führenden Dränageleitungen.
Durchmesser nach Erfordernis.
Menge: 7,000 St

**12.11.0140 Kontrollschachtaufsatzrohre, l = 110 cm**
Schachtaufsatzrohre zur Verlängerung der
Kontrollschächte aus PVC - U, DN 315 mm, bis
Geländeoberfläche. Das Schachtaufsatzrohr ist beim
Einfüllen des Arbeitsraumes so zu sichern, daß es nach
dem Verfüllen senkrecht steht. Gegebenenfalls ist eine
Verankerung an der Betonaußenwand vorzunehmen. Die
Schachtaufsatzrohre sind nach den baulichen
Gegebenheiten abzulängen.
Menge: 10,000 St

**12.11.0150 Beton- , Kies- oder Sandfüllung für Spül-, Kontroll- und Sammelschacht**
Beton- , Kies- oder Sandfüllung für Spül-, Kontroll-
und Sammelschacht

Hohlraumverfüllung PVC Schacht Befüllen des Hohlraums
zwischen Bodenteil und Innenboden des Spül-, Kontroll-
und Sammelschachtes DN 315, Höhe ca. 15 cm, mit Beton,
Kies oder Sand zur Erhöhung der Stand- und
Auftriebsicherheit.
Menge: 2,000 St

**12.11.0160 Schachtabdeckung aus Guss, Klasse B 125, LW 305 mm,**
Schachtabdeckung aus Guss, Klasse B 125, LW 305 mm,
ohne Lüftungsöffnungen

Schachtabdeckung aus Guss, Klasse B (Prüfkraft 125 kN),
LW 305 mm, bestehend aus Gussrahmen und - abdeckung,
für Schachtrohre DA 315

liefern und einbauen.
Menge: 7,000 St

**12.11.0170 Schachtabdeckung Drainageschacht Guß**
Schachtabdeckung aus Guss, Klasse D 400, LW 305 mm,
ohne Lüftungsöffnungen

Schachtabdeckung aus Guss, Klasse D 400 (Prüfkraft 400
kN), LW 305 mm, bestehend aus Gussrahmen und -
abdeckung, für Schachtrohre DA 315

liefern und einbauen.
Menge: 4,000 St

#### 12.12 T 12- Dämmungen, Abdichtungen und dergle

**12.12.0010 Außenwand-Abdichtung, Wassereinwirkungsklasse W2.1-E (mit Drainage)**
Abdichtung erdberührter Außenwand- und
Bodenplattenflächen unter Beachtung der Vorgaben aus
den Planvorgaben des Architekten und den Vorgaben aus
dem bauphysikalischen Gutachten sowie entsprechend der
örtlichen Verhältnisse liefern und vor Ort fachgerecht
nach Herstellerrichtlinien herstellen.

Ausführung als Flächenabdichtung gegen die
Wassereinwirkungsklasse W1.2-E "Bodenfeuchte und nicht
drückendes Wasser bei Bodenplatten und erdberührten
Wänden mit Dränung"

nach DIN 18533, Stand 07/2017 aus der 2-komp.,
kunststoffmodifizierten Bitumendickbeschichtung (PMBC
CE geprüft nach DIN EN 15814) auf der Kratz- /
Füllspachtelung in zwei Arbeitsgängen aufbringen.

Trockenrückstand: = 90 Vol.-%. Dichte: 0,7 kg/dm³.

Druckfestigkeit: 0,6 MN/m².

Mindesttrockenschichtdicke: 3 mm.

Ausgeschriebener Leistungsumfang wie folgt:

1. Reinigen der abzudichtenden Flächen sowie des
Stahlbetonsohlplatte von Erdreich, Zementleim, Schmutz,
Staub, Öl, Fett und entfernen von Graten, Mörtelresten,
losen sowie von allen haftungsmindernden Teilen

2. Fehlstellen wie offene Fugen, Mörteltaschen,
Kiesnester und Ausbruchsstellen > 5mm mittels
schwindkompensierter, schnellabbindender
wasserundurchlässiger Egalisierspachtel, verschließen.

3. Voranstrich aller aufgehenden Bauteile als
Grundierung aufbringen.

4. Kratz-/Füllspachtelung auftragen, Verbrauch
mindestens 1,5-l/m²

5. Flächenabdichtung gegen die Wassereinwirkungsklasse
W1.2-E "Bodenfeuchte und nicht drückendes Wasser bei
Bodenplatten und erdberührten Wänden mit Dränung nach
DIN 18533, Stand 07/2017 aus der 2-komp.,
kunststoffmodifizierten
Bitumendickbeschichtung (PMBC,CE geprüft nach DIN EN
15814) auf der Kratz- / Füllspachtelung in zwei
Arbeitsgängen aufbringen.

Trockenrückstand: = 90 Vol.-%. Dichte: 0,7 kg/dm³.
Druckfestigkeit: 0,6 MN/m².
Mindesttrockenschichtdicke: 3 mm.

Die Abdichtung ist mittels Fotoaufnahmen und
Schichtdickenmessprotokollen, bezogen auf die
jeweiligen Bauteile zu dokumentieren. Die Aufnahmen
sind den Abrechnungsunterlagen beizufügen. Vergütung
erfolgt nur gegen entsprechenden Nachweis.
Menge: 180,000 m2

**12.12.0020 Zulage Außenwand-Abdichtung, Wassereinwirkungsklasse W2.1-E (ohne D...**
Zulage Außenwand-Abdichtung, Wassereinwirkungsklasse
W2.1-E (ohne Drainage)
Abdichtung erdberührter Außenwand- und
Bodenplattenflächen unter Beachtung der Vorgaben aus
den Planvorgaben des Architekten und den Vorgaben aus
dem bauphysikalischen Gutachten sowie entsprechend der
örtlichen Verhältnisse liefern und vor Ort fachgerecht
verarbeiten.
Ausführung als Zulage zu vorbeschriebener
Flächenabdichtung jedoch gegen die
Wassereinwirkungsklasse W2.1-E "Mäßige Einwirkung von
drückendem Wasser" nach DIN 18533, Stand 07/2017
alszweikomponentige kunststoffmodifizierte
Bitumendickbeschichtung.
Ausgeschriebener Leistungsumfang wie folgt:
1. Reinigen der abzudichtenden Flächen sowie
desStahlbetonsohlplatte von Erdreich, Zementleim,
Schmutz,Staub, Öl, Fett und entfernen von Graten,
Mörtelresten, losensowie von allen haftungsmindernden
Teilen 2. Fehlstellen wie offene Fugen, Mörteltaschen,
Kiesnester und
Ausbruchsstellen > 5mm mittels schwindkompensierter,
schnellabbindender wasserundurchlässiger
Egalisierspachtel, verschließen.
3. Voranstrich aller aufgehenden Bauteile als
Grundierung aufbringen.
4. Kratz-/Füllspachtelung auftragen, Verbrauch
mindestens 1,5-l/m²
5. Flächenabdichtung gegen die Wassereinwirkungsklasse
W2.1-E aus 2-komponentiger, kunststoffmodifizierter
Bitumendickbeschichtung, (PMBC, CE geprüft nach DIN EN
15814) auf der vorbeschriebenen Kratz- /
Füllspachtelung in
zwei Arbeitsgängen aufbringen. Trockenrückstand: e
90Vol.-%.
Dichte: 0,7kg/dm³. Druckfestigkeit: 0,6 MN/m².
Mindesttrockenschichtdicke: 4mm.

Die Abdichtung ist mittels Fotoaufnahmen und
Schichtdickenmessprotokollen, bezogen auf die
jeweiligen Die Abdichtung ist mittels Fotoaufnahmen und
Schichtdickenmessprotokollen, bezogen auf die
jeweiligen Bauteile zu dokumentieren. Die Aufnahmen
sind den Abrechnungsunterlagen beizufügen. Vergütung
erfolgt nur gegen entsprechenden Nachweis.
Menge: 10,000 m2

**12.12.0030 XPS-Hartschaumplatten unter Sohlplatte, Dicke 120mm**
XPS-Hartschaumplatten als Sohlplattendämmung liefern
und fachgerecht verlegen. Bemessungswert der
Wärmeleitfähigkeit für Anwendungen nach DIN 4108 Lambda
= 0,037 W/(m*K). Bemessungswert der Druckspannung fcd =
185kPa, Schwerentflammbar, Brandklasse B1 nach DIN 4102

Dicke 140 mm

Dämmung aus XPS-Hartschaumplatten, Bezeichnung nach DIN
EN 13164/ DIN 4108-10 XPS 037 PB-dh liefern und nach
Zeichnung bzw. Angaben  auf Kiesfilterschicht der
Flächendrainage, Schotterschichten,
Sauberkeitsschichten o.ä. dicht gestoßen  verlegen und
an Fundamentbalken, abgehende und aufgehenden Bauteile
sowie durchstoßende Leitungen,  Kanalisationsrohre o.a.
sauber anpassen. Im Verband verlegen, einschließlich
aller Zuschnitt- und Anpassarbeiten. Fugen und
Kreuzstöße vermeiden, Platten gegen Lageänderung
sichern, Platten mit Stufenfalz.

Die Zulassungen für Einsatzfall unter Bodenplatten und
Fundamenten sowie die Zulassung für den Einbau in
drückendem Wasser sind durch den Auftragnehmer vor der
Ausführung unaufgefordert vorzulegen.

Abrechnung nach m² eingebauter Dämmung.
Menge: 1085,000 m2

**12.12.0040 XPS-Hartschaumplatten Styrodur an Aufzugsschacht, Dicke 120mm**
XPS-Hartschaumplatten als Dämmung an Außenwänden,
Fundamenten, Wandversprüngen oder ähnlichem als
Perimeterdämmung liefern und fachgerecht verlegen.

Dämmung aus XPS-Hartschaumplatten WLG 037, Typ XPS 037
PW-dh, gem DIN EN 13164, nach Zeichnung bzw. Angaben
auf den vertikalen Flächen aufkleben/fixieren, dicht
gestoßen verlegen und an einbindende bzw.
anschliessende Bauteile sowie durchstoßende Leitungen,
Kanalisationsrohre o.a. sauber anpassen.

Im Bereich von Aufzugsunterfahrt und Schächten
Fundamentvorsprüngen oder -Balken sind auch diese
Bereiche zu dämmen und mit nach dieser Position
abzurechnen. Die Zulassungen für Einsatzfall Aussenwand
im erdüberschüttenden Bereich mit Abdichtung aus
bituminöser Dickbeschichtung sind vorzulegen.

Dicke 140 mm
XPS mit glatter Oberfläche und umlaufendem Stufenfalz
Zulassungs-Nr.: Z-23.15-1481;
Bezeichnungsschlüssel nach DIN EN 13 164;
Normalentflammbar, Euroklasse E nach DIN EN 13 501;
Anwendungsgebiet PW nach DIN 4108-10;

Der Einbau ist mittels Fotoaufnahmen zu dokumentieren.
Die Aufnahmen sind den Abrechnungsunterlagen
beizufügen. Vergütung erfolgt nur gegen entsprechenden
Nachweis.
Menge: 10,000 m2

**12.12.0050 XPS-Hartschaumplatten als Dämmung an Fundamenten Bodenpl Dicke 80 mm**
XPS-Hartschaumplatten als Dämmung an Außenwänden,
Fundamenten, Bodenplatten Sockelbereich Wandversprüngen
oder ähnlichem als Perimeterdämmung liefern und
fachgerecht verlegen.

Dämmung aus XPS-Hartschaumplatten WLG 037, Typ XPS 037
PW-dh, gem DIN EN 13164, nach Zeichnung bzw. Angaben
auf den vertikalen Flächen aufkleben/fixieren, dicht
gestoßen verlegen und an einbindende bzw.
anschliessende Bauteile sowie durchstoßende Leitungen,
Kanalisationsrohre o.a. sauber anpassen.

Im Bereich von Fundamentvorsprüngen oder -Balken sind
auch diese Bereiche zu dämmen und mit nach dieser
Position abzurechnen. Die Zulassungen für Einsatzfall
Aussenwand im erdüberschüttenden Bereich mit Abdichtung
aus bituminöser Dickbeschichtung sind vorzulegen.

Dicke 80 mm
XPS mit glatter Oberfläche und umlaufendem Stufenfalz
Zulassungs-Nr.: Z-23.15-1481;
Bezeichnungsschlüssel nach DIN EN 13 164;
Normalentflammbar, Euroklasse E nach DIN EN 13 501;
Anwendungsgebiet PW nach DIN 4108-10;

Die Perimeterplatte ist bis 300 mm über GOK bzw. OK
Bodenplatte im Bereich der Gebäudezugänge zu führen
Der Einbau ist mittels Fotoaufnahmen zu dokumentieren.
Die Aufnahmen sind den Abrechnungsunterlagen
beizufügen. Vergütung erfolgt nur gegen entsprechenden
Nachweis.
Menge: 115,000 m2

**12.12.0060 Grundmauerschutz-/Drainagebahn auf senkrechter Abdichtung**
Grundmauerschutz/Drainagebahn mit Vlieskaschierung nach
DIN 4095 als dreischichtiges Schutz- und Dränsystem
liefern und fachgerecht auf senkrechter
Bauwerksabdichtung aus kunststoffmodifizierter Bitumen-
Dickbeschichtung mit Perimeterdämmung verlegen.

Dreilagige PE-HD Noppenbahn, die drei Funktionen in
einem Produkt kombiniert, nämlich mechanischer Schutz
der Abdichtungslage beim Verfüllen des Arbeitsraumes
nach DIN 18533, die Entkopplung der Abdichtungslage von
Bewegungen des Untergrundes sowie als Drainageschicht,
um anfallendes Sicker- und Stauwasser sicher an die
Drainage abzuleiten.

Schutz- und Drainagebahn liefern und fachgerecht
einbauen. Abrechnung erfolgt nach m² Ansichtfläche.
Verschnitt und Überlappung ist einzurechnen.
Menge: 115,000 m2

**12.12.0070 Trennfugen-Dämmplatte HW- O Steinwolle 50 mm**
Trennfugenplatte aus Steinwolle nach DIN EN 13162. Mit
RAL-Gütezeichen der Gütegemeinschaft Mineralwolle e.V.
(freigezeichnet gemäß deutscher Gefahrstoffverordnung
und europäischer Verordnung Nr. 1272/2008 (CLP-VO) Nota
Q).

Nennwert der Wärmeleitfähigkeit: 0,038 W/mK nach DIN EN
13162
Bemessungswert der Wärmeleitfähigkeit: 0,039 W/mK nach
DIN 4108-4:2017-03

Anwendungsgebiet nach DIN 4108-10: WTH-sg;
Bezeichnungsschlüssel gem. DIN EN 13162:
MW EN 13162-T7-DS(70,-)-WL(P)-SD50-CP2
Nichtbrennbar, Euroklasse A1 nach DIN EN 13501-1;
Schmelzpunkt > 1000° C nach DIN 4102-17;

Dämmschichtdicke: 50 mm
Länge x Breite: 1200 mm x 1900 mm

Liefern und einlagig mit geeignetem Klebemörtel auf
vorhandenem Untergrund dichtgestoßen befestigen. An der
bestehenden Wand sind Unebenheiten zu entfernen.
Die Trennfugen-Dämmplatten sind dicht zu stoßen.
Um Schallbrücken zu vermeiden ist der Hohlraum von
Mörtel freizuhalten. Der Stufenfalz ist so anzuordnen,
dass keine Betonmilch beim Betoniervorgang zwischen die
Fugen und somit hinter die Platten laufen kann. Die
Wandschalung der zweiten Wand ist ohne Verbindung zur
ersten Schale aufzustellen, um Schallbrücken zu
vermeiden. Die Befestigung erfolgt mit einem geeigneten
Baukleber. Der Zuschnitt der Platten ist
einzukalkulieren.

Verschnitte und Nachbesserungen werden nicht gesondert
vergütet.
Menge: 12,000 m2

#### 12.13 T 13 - Beton- und Stahlbetonarbeiten

*Hinweis*
ETV- Beton Stahlbetonarbeiten

1. ZEICHNUNGEN, PLANUNTERLAGEN
Die erforderlichen Positions-, Schalungs- und
Bewehrungspläne werden dem Auftragnehmer lediglich in
digitaler Form zur Verfügung gestellt.  Eventuell
erforderliche Plot- und/oder Vervielfältigungen sind
durch den Auftragnehmer ohne Mitwirkung des
Auftraggebers zu erbringen. Die Abnahme der Bewehrung
ist rechtzeitig vom Auftragnehmer beim Prüfingenieur
und beim Traggwerksplaner zu beantragen. Die
Bewehrungsabnahmen sind im Bautagebuch festzuhalten und
zu unterzeichnen.
Grundlage für die Ausführung der Arbeiten sind die
Schal- und Bewehrungspläne des Tragwerksplaners, die
Werk- und Detailpläne der Architekten, die
Planunterlagen der Fachingenieure sowie Pläne anderer
Gewerke und Auftragnehmer.
Die Ausführung auf der Baustelle erfolgt grundsätzlich
nach den Schalplänen und den Werkplänen.
Der AN kann sich nicht darauf berufen, nur nach dem
Schalplan zu arbeiten, da in den Werkplänen des
Architekten ggf. ergänzende Angaben (statisch nicht
relevante Dinge) enthalten sind
Der AN ist dazu verpflichtet die ihm vorliegenden
Planunterlagen eigenverantwortlich auf massliche
Übereinstimmung, Massen und der Situation vor Ort  zu
prüfen.
Bei Abweichungen ist Rücksprache mit der Bauleitung zu
nehmen.
Bei vom AN zu fertigenden Plänen darf nur nach
geprüften und freigegebenen Plänen gefertigt und
montiert werden. Es ist eine ausreichende Prüfzeit je
nach Umfang auf Seiten des AG einzukalkulieren. Von zu
spät eingereichte Planunterlagen kann keine Behinderung
abgeleitet werden.

Für Fertigteile erstellt der auf der Auftragnehmer auf
der Grundlage der Werkpläne und statischen Berechnungen
des Tragwerkplaners Element- und Montagepläne sowie die
notwendige Planung und statischen Nachweise und reicht
sie zur Prüfung ein.
Die prüffähigen Pläne müssen dem Tragwerkplaner des AG
(1-fach) und dem Prüfingenieur (2-fach) vorgelegt
werden.
Eine Vorlauf- und Prüfzeit von mind. 5 Wochen ist
einzukalkulieren.
Für alle Sichtbetonbauteile sind die Schalbildpläne
unaufgefordert spätestens 6 Wochen vor Arbeitsbeginn
vorzulegen und mit dem Architekten abzustimmen nur
freigegebene Pläne dürfen ausgeführt werden.
 Es werden in Teilbereichen auch hochfeste Betone >
C50/60 eingebaut (in separaten Positionen erfasst).

2. BETON + STAHLBETON - QUALITÄTSANFORDERUNGEN
Beim Betonieren entstandene Kiesnester müssen durch
Ausstemmen der schadhaften Stellen entfernt und durch
Ergänzung mit neuem Beton ersetzt werden. Nach dem
Ausschalen des Betons ist dieser immer sofort zu
entgraten, die Spannlöcher zu verschließen. Spannlöcher
in Innenwänden (Brandschutzwände, schalldämmenden Wände
o. ä. sind voll auszumörteln oder - zwischen den
"Spannloch-Stöpseln" - mit einem Rundeisen über die
gesamte Wanddicke press auszufüllen. Bei dieser
Gelegenheit sind alle erforderlichen Nacharbeiten
auszuführen, sowie eventuell ausgelaufene Betonmilch
und neben die Schalung geschütteter Beton von den
darunterliegenden Bauteilen zu entfernen.

Betonier Ablauf
Vor Beginn der Betonierarbeiten muss der AN der Objekt-
/Bauüberwachung des AG ein ausführliches Betonier
Konzept einschließlich der vorgesehenen
Nachbehandlungsmaßnahmen zur Prüfung und Genehmigung
vorlegen.

Betonzusammensetzung, Verarbeitung und Nachbehandlung
des Betons sind so zu planen, dass mit der vorgesehenen
Bewehrung zur Rissbreitenbegrenzung die
höchstzulässigen Rissbreiten eingehalten werden.
Die aktuell gültigen Normen. Richtlinien, Merkblätter,
etc. sind zu beachten.
Vor dem Betonieren ist der zuständige Prüfingenieur
sowie der mit der ingenieurtechnischen Überwachung
durch den AG Beauftragte zur Kontrolle der verlegten
Bewehrung rechtzeitig zu Bauteilen dürfen erst nach
Freigabe durch den Prüfingenieur betoniert werden. Die
notwendige Bewehrungsabnahmen sind rechtzeitig, mind. 3
Tage im Voraus bei der Objekt-/Bauüberwachung des AG
und dem Prüfingenieur anzukündigen.

Betondeckung
Unmittelbar vor dem Betonieren sind vom AN in
Abstimmung mit dem AG Betondeckungsmessungen in einem
engen Raster über die gesamte Bauteiloberfläche
durchzuführen.
Die Messergebnisse sind in einem Protokoll
festzuhalten, welches unmittelbar nach Abschluss der
jeweiligen Messungen dem AG zu übergeben ist.
Die Objekt-/Bauüberwachung des AG ist zu den
Betondeckungsmessungen hinzuzuziehen

3. BAUSTAHL - BEWEHRUNGEN - FORMSTAHL - + EINBAUTEILE
Die einzelnen Stahlbetonkonstruktionen dürfen erst dann
betoniert werden, wenn eine mit der Überprüfung im
bauaufsichtlichen Sinne beauftragte Person die fertige
Bewehrung abgenommen und als ordnungsgemäß verlegt
anerkannt hat. Die rechtzeitigen Abstimmungen sind
direkt zwischen Auftragnehmer und Prüfstatiker, ohne
Mitwirkung des Auftraggebers vorzunehmen. Es sind
entsprechende Protokolle zu führen und der Bauleitung
vorzulegen. Eine stichprobenartige Überprüfung durch
den Statiker bzw. Prüfstatiker bleibt vorbehalten.

Alle einzubauenden Formstahlteile erhalten eine
Rostschutzgrundbehandlung entsprechend DIN 18364, mind.
jedoch einen 2-fachen Rostschutzanstrich mit geeignetem
Kunstharzlack. Werden in der Leistungsbeschreibung
Stahlteile in feuerverzinkter Ausführung verlangt, so
sind diese im Vollbad zu verzinken (auch
Schnittflächen, Schweißnähte und Gewinde). Die
Zinkauflage muß mehr als 0,08 mm dick sein.
Ausbesserungen beschädigter Zinkauflagen sind mit
Epoxydharz-Reaktions-Zinkstahlfarbe (dicker Auftrag)
vorzunehmen und werden nicht besonders vergütet. Bei
einbetonierten Ankerschienen sind nach dem
Ausschalvorgang die Abklebungen oder Schutzfüllungen
fachgerecht und vollständig zu entfernen.

Es dürfen nur bauaufsichtlich zugelassene und
ausreichend gekennzeichnete Betonstähle verwendet
werden, deren ordnungsgemäße Güteüberwachung
nachgewiesen ist.
Es ist grundsätzlich schweißgeeigneter Betonstahl nach
DIN 488 vorgesehen.
Alle Positionen für Bewehrungsstahl beinhalten neben
Liefern, einbauen und fixieren (flechten) auch das
schneiden und biegen.
Die im LV angegebenen Massen für Betonstahl sind nach
einer Vorberechnung ermittelt und sind nicht
verbindlich.
Eine Massenverschiebung zwischen den einzelnen
Bewehrungspositionen ist zulässig und ändert die
Einheitspreise nicht. Die eingebauten Betonstahlmengen
für Ortbeton und Fertigteile (soweit vorgesehen) werden
nach den Stahllisten und Mattenlisten auf den
Bewehrungsplänen des Tragwerksplaners abgerechnet.
Ein Anspruch auf zusätzliche Stahllisten besteht nicht.

Mattenstahl
Lager-, Listen und Zeichnungsmatten werden nach
Separaten Positionen vergütet.

Stabstahlbewehrung
Der Auftragnehmer hat kleinere Mengen an Rundstahl
verschiedener Durchmesser auf der Baustelle
vorzuhalten, um kurzfristige Ergänzungen der Bewehrung
infolge baulicher Gegebenheiten durchführen zu können.
Ebenso hat der AN Schneide- und Biegeeinrichtungen
dieser Stäbe vorzuhalten.
Von der Objekt-\Bauüberwachunq oder vom Prüfingenieur
geforderte Zulagen, die nicht in den Bewehrungsplänen
stehen, werden von dort bestätigt. Diese werden nach
Gewicht auf Nachweis abgerechnet.

Bewehrungsanschlüsse, Anschlussbewehrung
Geschraubte oder rückbiegbare Bewehrungsanschlüsse sind
in separaten Positionen ausgeschrieben. Die zugehörigen
Anschlussstäbe werden über die jeweiligen
Stabstahlpositionen ohne weitere Zulage abgerechnet.
Rückbiegbare Bewehrungsanschlüsse dürfen nur mit
speziellen, vom Hersteller vorgeschriebenen
Gerätschaften einmalig zurückgebogen werden,
Mehrmaliges Rückbieqen bzw. rückbiegen von Hand, mit
Verlängerungsrohren o.a. ist nicht zulässig.
Das DBV-Merkblatt "Rückbiegen von Betonstahl und
Anforderungen an Verwahrkästen" ist zu beachten
Geschraubte und Rückbiegbare Bewehrungsanschlüsse
werden nur dort vergütet, wo sie in den Plänen des
Tragwerksplaners angegeben sind.
Mehrkosten für auf Wunsch des AN eingebaute
Bewehrungsanschlüsse werden nicht vergütet.

Qualität
Ein Qualitätssicherungssystem ist dem Bauherrn
nachzuweisen
Der AN verpflichtet sich eine betriebsinterne
Überwachung der Verlegung der Bewehrung aller Bauteile
durchzuführen und zu protokollieren. Diese Protokolle
sind der Bauleitung des AG vor der Betonage vorzulegen.

4. SCHALUNGEN
Folgende Schalklassen kommen zur Ausführung:

Schalung 1 (NS I) = Normalschalung
Ausführung: Herstellen glatter Betonflächen ohne
besondere Anforderungen. Diese Ausführung liegt allen
Positionen ohne weitere besondere Angaben zugrunde.

Schalung 2 (NS-II) = Normalschalung mit erhöhten
Anforderungen an die Toleranzen. Die Toleranzen gemäß
DIN 18202 Tabelle 3 Zeile 6 sind einzuhalten. Sprünge,
Absätze Höhensprünge dürfen nicht mehr als 2mm
betragen. Alle Kanten und Ecken sind mit einer Phase
von max. 4-mm zu fasen. Die Betonflächen werden maximal
gespachtelt und gestrichen. Gegebenenfalls bleiben sie
sichtbar, also gänzlich unbehandelt.

SCHALÖL - Die Verwendung von Schalölen ist nur erlaubt,
wenn diese nicht zur Beeinträchtigung der Betonfarbe
oder nicht zu Herabsetzung der Betonhaftung gegenüber
dem Putz führen.
Die Verarbeitungsvorschriften des Herstellers sind
genauestens zu beachten und der Bauleitung auf Wunsch
auszuhändigen.

SICHTBETON - Später sichtbar bleibender Beton
Bei Ausführung von Sichtbetonflächen ist das DBV
Merkblatt ?Sichtbeton" Tab. 1 + 2, Ausgabe 2015  zu
beachten.

Es ist davon auszugehen, dass Sichtbeton keine
besondere Veredelung (Anstriche) erhält. Ausbesserungen
schadhafter Stellen in den Sichtbetonbauteilen werden
von der Bauleitung nur akzeptiert, wenn sie als solche
nicht mehr zu erkennen sind.  Sichtbetonflächen und
Flächen aus WU-Beton müssen rissefrei übergeben werden.
Alle eventuell erforderlichen Nacharbeiten hat der
Auftragnehmer ohne Entschädigung auszuführen.
Sichtbeton wird nur vergütet, soweit dieser in den
Plänen verlangt oder nach Angabe der Bauleitung
ausgeführt wurde und den Forderungen des LVs bzw.
diesen ETV entspricht!
Sichtbetonteile sind gegen Verschmutzungen und
mechanische Beschädigungen zu schützen. Ausblühungen
und Verschmutzungen, die durch das Weiterarbeiten
entstehen, sind durch geeignete Maßnahmen zu
verhindern. (Abdecken der fertigen Flächen mit Folien +
Abklebestreifen o.ä. diese müssen Rückstandsfrei wieder
abgezogen werden.können). Die Bewehrung ist an allen
Stellen so zu verwahren, dass auf den fertigen
Sichtbetonflächen keine Rostflecken entstehen können.
Bei der Herstellung von Sichtbeton  sind nur speziell
dafür geeignete und erprobte Abstandhalter bzw.
Verspannungen zu verwenden. Sämtliche
Sichtbetonbauteile sind - sofern nichts anderes
angegeben - mit Spanndrähten  mit Kunststoffhülsen und
Konus (max. d < 12-mm) zu verwenden. Nach dem Entfernen
der Spanndrähte sind die Hülsen fachgerecht zu
verschließen.

Sichtbetonausführungen sind mit der Bauleitung bzw. den
Architekten abzusprechen. Es ist eine rechtzeitige
Klärung der Arbeitsabschnitte und Arbeitsfugen
herbeizuführen. Alle Sichtbetonkanten - auch bei
Fertigteilen sind leicht gefast (3mm) herzustellen.
Zur Sicherstellung einer ausreichenden
Gebrauchstauglichkeit werden die Rissbreiten gemäß den
Vorgaben der DIN EN 1992-1-1 Abschnitt 7.3 wie folgt
festgelegt:
- Innenbauteile mit Expositionsklasse XC1 wk=0,4mm
- Bauteile mit anderen Expositionsklassen: wk=0,3mm
Die rechnerischen Werte für die Rissbreiten werden im
statischen Nachweis unter Last bzw. einer zentrischen
Zwangsbeanspruchung im frühem Betonalter (abfließende
Hydratationswärme) nachgewiesen.

Schalung 3 = Sichtbeton II (SB2 nach DBV Merkblatt)
Sichtbeton mit normalen gestalterischen Anforderungen.
Glatte Sichtbetonschalung für sichtbar bleibende,
planebene Betonflächen eventuell für bauseitige
Spachtelung oder nur malermäßige Nachhbehandlung.
Schalmaterial: Rahmenschalung belegt mit großflächigen
Betoplan-Tafeln oder  gleichwertig.
Arbeitsfugen sind absolut Plan herzustellen (keine
Trapez- oder Dreikantleisten)
und mit geeigneten Dichtungsbändern abzudichten.
Bei Fensteraussparungen sind vor dem Betonieren der
umgebenden Wandflächen zuerst die Brüstungen durch ein
Füllrohr mit Beton zu verfüllen. Gleichmäßige Anordnung
von Spannstahlhülsen + Schalungsstößen bei Wänden
Anordnung der Schalungsstöße, abgestimmt auf das
Gebäuderaster und die Geschosshöhen, ist mit dem
Architekten abzusprechen bzw. entsprechende
Ausführungspläne sind zur Genehmigung vorzulegen.
Textur Schalelementstoß T2 = geschlossene und
weitgehend einheitliche Betonoberfläche, Versatz, Stöße
und Grate bis 5,0-mm sind zulässig.
Farbtongleichmäßigkeit FT2 = gleichmäßige, großflächige
Hell-/Dunkelverfärbungen sind zulässig,
unterschiedliche Arten und Vorbehandlungen der
Schalhaut, Ausgangsstoffe verschiedener Art und
Herkunft sind unzulässig.
 Ebenheit E1 = nach DIN 18202, Tab. 3 Zeile 5
Arbeits- und Schalhautfugen AF2 = Flächenversatz bis
10,0-mm zulässig Schalhautklasse SHK 2 = Bohrlöcher
verschlossen, Nagellöcher, Kratzer, Reparaturstellen
sind zulässig. Beschädigungen, Betonreste nicht
zulässig.

Schalung 4 = Sichtbeton III (SB3 nach DBV Merkblatt)
Sichtbeton mit hohen gestalterischen Anforderungen.
Wie Schalung 3 jedoch folgende erhöhte Anforderung:
Schalmaterial: Trägerschalung mit vollflächiger
Betonplan-Belegung.  Arbeits- und Schalhautfugen AF3
= Flächenversatz bis 5,0-mm zulässig  Ebenheit E2 =
nach DIN 18202, Tab. 3 Zeile 6 Kanten scharfkantig mit
geeigneter Abdichtung der Schalungsstöße.
Porigkeitsklasse P3 = 1.500,0 je mm2 Prüffläche (ca.
0,6-%)  Spannstellen frei wählbar in Abstimmung mit dem
Architekten.

Schalung 5 = Sichtbeton IV (SB 4 nach DBV Merkblatt)
Sichtbeton mit besonders hoher gestalterischer
Bedeutung.  Wie Schalung 4 jedoch folgende erhöhte
Anforderung: Textur Schalelementstoß T3 = glatte,
geschlossene und weitgehend einheitliche  Betonfläche.
Feine, technisch unvermeidbare Grate bis 3,0-mm sind
zulässig.  Porigkeitsklasse P4 = 750,0 je mm2
Prüffläche (ca. 0,3-%)  Farbtongleichmäßigkeit FT3 =
geringe Hell-/Dunkelverfärbungen sind zulässig,
(leichte Wolkenbildung, geringe Farbtonabweichungen).
Rost- und Schmutzflecken sowie deutlich sichtbare
Schüttlagen sind unzulässig Arbeits- und Schalhautfugen
AF4 = Detailplanung in Abstimmung mit Architekt
erforderlich. Arbeitsfugen sind detailliert
festzulegen. Flächenversatz bis 5,0-mm zulässig.
Schalhautklasse SHK 3 = nicht zulässig sind Bohrlöcher,
Beschädigungen,

5. DÄMMPLATTEN
Bei zementgebundenen Holzwolle-Leichtbauplatten dürfen
nur solche nach DIN 1101 und 1102 eingelegt werden,
oder aus diesen hergestellte Verbundplatten (Nowesta,
o.ä.). Soweit Isolierplatten, Dübel oder sonstige
Einbauteile in die Schalung eingelegt werden müssen,
sind diese mit dem Beton einwandfrei + festhaftend zu
verankern. Die Einbau- und Verarbeitungsrichtlinien des
Verbandes der Leichtbauplattenindustrie sind zu
beachten. Bei allen Dämmungen müssen die Stoßfugen der
Dämmplatten so ausgebildet werden, dass keine
Betonmilch herein- oder durchlaufen kann. Trotzdem ein-
bzw. durchgelaufener Beton muß nach dem Ausschalen
herausgestemmt und die Fugen mit Dämmmaterial
ausgefüllt bzw. ausgeschäumt werden.

Für den Einbau von Styropor- oder Styrodur-Dämmungen o.
ä. gelten die gleichen Anforderungen. Unabhängig von
den Herstellerempfehlungen anzuordnende Haften sind die
Ecken der Dämmplatten auf jeden Fall zusätzlich zu
sichern. Bei nachträglich aufzuklebenden Dämmungen muß
mit vom Plattenhersteller geeigneten Klebern gearbeitet
werden, zusätzlich sind die Platten mit geeigneten +
zugelassenen Tellerdübeln  zu befestigen.
Dübelbefestigung lt. Herstellervorschrift - ohne
Kleberberücksichtigung - auf jeden Fall an allen
Plattenecken.

6. ARBEITS-, BEWEGUNGS;- UND SETZFUGEN
Sichtbar bleibende Dehn- / Bewegungsfugen sind
scharfkantig bzw. nach Zeichnung auszubilden! Die Lage
und Ausbildung von Arbeitsfugen bei größeren Bauteilen
darf nur nach vorheriger Absprache mit dem Statiker,
dem Architekten bzw. der Bauleitung festgelegt werden.
Bei kleineren Bauteilen genügt die Absprache mit der
Bauleitung. Arbeitsfugen in Sichtbetonbereichen müssen
mit dem Architekten und der Bauleitung abgesprochen
werden.

Arbeitsfugen sind mindestens als raue Fuge entsprechend
DIN EN 1992-1-1 auszuführen.

Wird die Unterteilung der Außenwände in einzelne
Betonierabschnitte vom Auftragnehmer als  sinnvoll bzw.
wirtschaftlicher angesehen jedoch technisch nicht
notwendig, so ist ein Arbeitsfugenband einzubauen.
Die Art und Lage des Fugenbandes ist mit der Bauleitung
abzusprechen bzw. von dieser genehmigen zu lassen.

Sofern durch die Planung nicht vorgegeben, sind das
Herstellen von Schwindbrücken in Decken, Wänden usw.
sowie das Zubetonieren derselben frühestens 4 Wochen
nach dem ersten Betonierabschnitt bzw. -vorgang sofern
von AN für sinnvoll erachtet - bei der Bauleitung
frühzeitig zu beantragen, um Rücksprache dem Statiker
halten zu können.

7. ELEKTRO-EINLEGEARBEITEN
Sofern Elektroeinlegearbeiten in Stahlbetonteilen
vorgesehen sind gilt:
Jeweils nach Erstellung einer Schalungsseite ist die
Fertigstellung der erforderlichen Rohrinstallation,
(Elektro-Leerrohre + -Dosen o.ä.) abzuwarten. Für die
rechtzeitige Benachrichtigung der Bauleitung bzw. der
betroffenen Firma ist der Auftragnehmer verantwortlich.
Die Befestigung von Installationsrohren, Dosen und
sonstigen Einbauteilen in Großflächenschalungen mittels
Nägeln, Schrauben oder Durchbohren der Schalungen durch
Nebenunternehmer ist grundsätzlich vom AN zu gestatten.

8. TREPPENANLAGEN
An die Treppenläufe + ggf. auch an die Podeste werden
besondere schalldämmende Anforderungen gestellt, sie
sind in den Zeichnungen dargestellt.

9. BODENAUSSPARUNGEN FÜR HT- + E- INSTALLATIONEN
müssen durch seitliches Einlegen von Dreikant- bzw.
Trapezleisten oder durch konische Ausbildung so
ausgebildet werden, dass beim Verguss der Aussparungen
der eingebrachte Beton nicht durchfallen, sondern sich
seitlich "abstützen" kann.

10. WASSERUNDURCHLÄSSIGE WAND-, DECKEN- UND
BODENPLATTENKONSTRUKTIONEN
Sofern einzelne Wand-, Decken- und
Bodenplattenkonstruktionen als WU-Bauteil herzustellen
sind gelten über die vorgenannten Punkte hinaus weitere
Anforderungen wie folgt. Alle Betonflächen- und -
bauteile welche als wasserundurchlässiger Beton
beschrieben sind müssen im Betonquerschnitts-
Abdichtungsverfahren abgedichtet werden. Für die
Ausführung gelten grundsätzlich die Vorgaben des
Deutscher Ausschuss für Stahlbeton e.V., Berlin; WU-
Richtlinie des DafStb in der jeweils aktuellen Fassung.

Die Nachbehandlung hat mindestens 2-Tage länger zu
erfolgen, als nach der Richtlinie zur Nachbehandlung
von Beton des "Deutschen Ausschusses für Stahlbeton"
gefordert wird.
Die Betonüberwachung ist zusätzlich zur
Eigenüberwachung bei einer Fremdüberwachung zu
Beauftragen und von dieser Überwachungsstelle
durchzuführen. Die Überwachungsstelle ist dem AG
mitzuteilen und darf erst nach dessen Zustimmung
eingesetzt werden.

Das SG (BodenpIatte+Wände) wird als Weiße Wanne
erstellt.
Das Bauwerk Wird gemäß DAfStb-Richtlinie
?Wasserundurchlässige Bauwerke aus Beton" unterhalb der
Drainagebene in die Beanspruchungsklasse 1 und oberhalb
der Drainagebene in die Beanspruchungsklasse 2
eingestuft. Aufgrund der unterschiedlichen Nutzung
innerhalb des SG´s werden die Räume unterschiedlichen
Nutzungsklassen zugewiesen (A und B)
Alle UG-Bodenplatten und erdberührenden Außenwände sind
nach DIN 1045 und O IN EN 206-1 mit einem Beton mit
hohem Wassereindringwiderstand auszuführen
Die zulässige Wassereindringtiefe von emax<=5 cm ist
nach DIN 1048 nachzuweisen.
Der einzuhaltende Wasserzementwert liegt für Bauteile
mit Dicken bis 40cm bei w/z 0,55 bei massigen Bauteilen
(d>40cm), bei w/z 0,65.
Als Rissbreitenbegrenzung ist eine mittlere
rechnerische Rissbreite von 0.20mm festgelegt
Die rechnerischen Werte für die Rissbreiten werden im
statischen Nachweis für eine zentrischen
Zwangsbeanspruchung im späten Betonalter nachgewiesen.
Bei Einsatz von Betonverflüssiger ist dieser mit den
Einheitspreisen der WU-Betone abgegolten. Das
sorgfältige Einbringen, Verdichten und Nachbehandeln
wird dadurch nicht ersetzt.
Es dürfen nur Abstandshalter verwendet werden, welche
die Wasserundurchlässigkeit des Bauwerks nicht
beeinträchtigen. Vgl. hierzu DBV-Merkblatt
?Abstandshaller" Dies ist in die Einheitspreise
einzukalkulieren.
Besondere Nachbehandlung: grundsätzlich Abdeckung als
Wärme- und Frostschutz mit Bewässerung zur kapillaren
Versinterung.

11. - SONSTIGES
Der Einbau des Beton auf der Baustelle unterliegt zum
Teil der Überwachungsklasse 2 nach DIN 1045-3. Alle
hierfür erforderlichen Maßnahmen sind zu treffen. Die
Prüfprotokolle sowie die weiteren Unterlagen bezüglich
der Betonüberwachung sind der Bauleitung nach dem Ende
der Rohbauarbeiten, spätestens bei Abnahme der
Leistungen, zusammen mit den Bewehrungsüberwachungs- +
-
Abnahmeprotokollen zu übergeben. Die entsprechende LV-
Position wird erst vergütet nach Vorlage der
entsprechenden Unterlagen. Für die Ausführung sind u.a.
die DIN EN 13670 und die DIN 1045-3 zu beachten.

**12.13.0010 PE-Folie, 2 x 0,2-mm, auf Dämmung-/Kies- oder Schotterschicht**
Doppellagige Folienabdeckung als Trenn- und
Gleitschicht, liefern und fachgerecht auf Dämmung-,
Schotter- oder Kiesschichten bzw. - verfüllungen
verlegen, Stöße mind. 20cm überlappt.

Abrechnung nach m² eingebauter Folie.
Menge: 1115,000 m2

**12.13.0020 Sauberkeitsschichten, Beton C12/15, d=10cm**
Sauberkeitsschicht liefern und fachgerecht unter
Stahlbetonfundamenten, Sohlplatten, auch kleinen
Einzelfundamenten, unter Schächten, bewehrten
Bodenplatten, auf Dämmung-, Kiesfilter- oder
Schotterschichten u. a. fachgerecht einbauen,
verdichten und abziehen, in Teilbereichen auch im
Gefälle ausführen.

Abgerechnet wird nach m² eingebauter
Sauberkeitsschicht.
Menge: 1115,000 m2

**12.13.0030 Magerbeton C8/10 für Auffüllungen**
Magerbetonauffüllungen bei Höhenversätzen,
Abschrägungen, in Schrägbereichen unterhalb der
Sohlplatten im Bereich unter  Fundamenten, Schächten
o.ä. nach Planangaben/Erfordernis liefern, einbauen und
verdichten.

Ausführung mit Beton C8/10

Abrechnung erfolgt nach m³ eingebauter Kubatur.
Unmittelbar nach dem Einbau ist zusammen mit der
örtlichen Bauleitung ein Handaufmaß anzufertigen.
Menge: 100,000 m3

**12.13.0040 Schalung, einhäuptig, für vorgenannten Magerbeton**
Randschalung Einhäuptig für Plattenränder von
vorgenannten Magerbeton für den Bereich der
Auffüllungen, rau, einhäuptig.
Menge: 20,000 m2

**12.13.0050 Zulage - Mehraufwand Wand für Schachtausführung**
Zulage zu vorbeschriebenen Stahlbetonwänden für alle
Mehraufwendungen, die durch die Schal-, Bewehrungs- und
Betonagearbeiten in Schächten, insbesondere im
Aufzugsschacht und/oder in kleinformatigen Nischen
entstehen.

Abrechnung als Zulage zu den Stahlbetonwänden für allen
resultierenden Mehraufwand.
Menge: 18,000 m2

**12.13.0060 Außenfundamente, Frostschürzen, Pfahlbalken, Stahlbeton C25/30,**
Streifenfundamente, Stahlbeton C25/30 ,40/80 cm. SF1
Streifenfundamente, Frostschürzen, Pfahlbalken und/oder
ähnliche Bauteile liefern und vor Ort fachgerecht auf
Sauberkeits-, Schottertragschichten oder ähnlichem
einbauen. Abrechnung von Bewehrung und Schalung in
gesonderter Position.

Ausführung als  Beton  nach Norm  DIN 1045/2

Abmessung b/h:  ca. 40/80 UK-1.20 OK -40cm
Betongüte:  C25/30
Expositionsklasse:  XC2,WF

Abgerechnet wird nach lfm Streifenfundament.
Menge: 185,000 m

**12.13.0070 Streifenfundamente, Stahlbeton C25/30 ,50/80 cm SF 2**
Streifenfundamente, Stahlbeton C25/30 ,50/80 cm SF 2
Streifenfundamente, Frostschürzen, Pfahlbalken und/oder
ähnliche Bauteile liefern und vor Ort fachgerecht auf
Sauberkeits-, Schottertragschichten oder ähnlichem
einbauen. Abrechnung von Bewehrung und Schalung in
gesonderter Position.

Ausführung als  Beton nach Norm  DIN 1045/2

Abmessung b/h:  ca. 50/80 UK-1.20 OK -40cm
Betongüte:  C25/30
Expositionsklasse:  XC2,WF

Abgerechnet wird nach lfm Streifenfundament.
Menge: 27,000 m

**12.13.0080 Streifenfundamente, Stahlbeton C25/30 ,70/80 cm .SF 3**
Streifenfundamente, Stahlbeton C25/30 ,70/80 cm .SF 3
Streifenfundamente, Frostschürzen, Pfahlbalken und/oder
ähnliche Bauteile liefern und vor Ort fachgerecht auf
Sauberkeits-, Schottertragschichten oder ähnlichem
einbauen. Abrechnung von Bewehrung und Schalung in
gesonderter Position.

Ausführung als  Beton  nach Norm  DIN 1045/2

Abmessung b/h:  ca. 70/80 UK-1.20 OK -40cm
Betongüte:  C25/30
Expositionsklasse:  XC2,WF

Abgerechnet wird nach lfm Streifenfundament.
Menge: 47,000 m

**12.13.0090 Streifenfundamente, Stahlbeton C25/30 ,40/80 cm....SF 04**
Streifenfundamente, Stahlbeton C25/30 ,40/80 cm....SF
04
Streifenfundamente, Frostschürzen, Pfahlbalken und/oder
ähnliche Bauteile liefern und vor Ort fachgerecht auf
Sauberkeits-, Schottertragschichten oder ähnlichem
einbauen. Abrechnung von Bewehrung und Schalung in
gesonderter Position.

Ausführung als Beton nach Norm  DIN 1045/2

Abmessung b/h:  ca. 40/80 UK-1.55 OK -75cm
Betongüte:  C25/30
Expositionsklasse:  XC2,WF

Abgerechnet wird nach lfm Streifenfundament.
Menge: 38,000 m

**12.13.0100 Streifenfundamente,Stahlbeton C25/30 ,60/80 cm....SF 03**
Streifenfundamente,Stahlbeton C25/30 ,60/80 cm....SF 03
Streifenfundamente, Frostschürzen, Pfahlbalken und/oder
ähnliche Bauteile liefern und vor Ort fachgerecht auf
Sauberkeits-, Schottertragschichten oder ähnlichem
einbauen. Abrechnung von Bewehrung und Schalung in
gesonderter Position.

Ausführung als Stahlbeton nach Norm  DIN 1045/2

Abmessung b/h:  ca. 40/80 UK-1.55 OK -75cm
Betongüte:  C25/30
Expositionsklasse:  XC2,WF

Abgerechnet wird nach lfm Streifenfundament.
Menge: 12,000 m

**12.13.0110 Einzelfundamente Stahlbeton C 25/30 120/120/35 F 01 + F 02**
Einzelfundamente Stahlbeton C 25/30 120/120/35 F 01 + F
02
Einzelfundamente, Frostschürzen, Pfahlbalken und/oder
ähnliche Bauteile liefern und vor Ort fachgerecht auf
Sauberkeits-, Schottertragschichten oder ähnlichem
einbauen. Abrechnung von Bewehrung und Schalung in
gesonderter Position.

Ausführung als Stahlbeton nach Norm  DIN 1045/2

Abmessung b/h:  ca. 120/120/35 cm  UK-1.20 OK -85cm
Betongüte:  C25/30
Expositionsklasse:  XC2,WF

Abgerechnet wird nach Stück Einzelfundament.
Menge: 24,000 St

**12.13.0120 Einzelfundamente Stahlbeton C 25/30 140/140/35 F 06**
Einzelfundamente Stahlbeton C 25/30 140/140/35 F 06

Einzelfundamente, Frostschürzen, Pfahlbalken und/oder
ähnliche Bauteile liefern und vor Ort fachgerecht auf
Sauberkeits-, Schottertragschichten oder ähnlichem
einbauen. Abrechnung von Bewehrung und Schalung in
gesonderter Position.

Ausführung als Stahlbeton nach Norm  DIN 1045/2
Abmessung b/h:  ca. 140/140/35 cm  UK-1.20 OK -85cm
Betongüte:  C25/30
Expositionsklasse:  XC2,WF

Abgerechnet wird nach Stück Einzelfundament.
Menge: 2,000 St

**12.13.0130 Einzelfundamente Stahlbeton C 25/30 150/150/35 F 03**
Einzelfundamente Stahlbeton C 25/30 150/150/35 F 03

Einzelfundamente, Frostschürzen, Pfahlbalken und/oder
ähnliche Bauteile liefern und vor Ort fachgerecht auf
Sauberkeits-, Schottertragschichten oder ähnlichem
einbauen. Abrechnung von Bewehrung und Schalung in
gesonderter Position.

Ausführung als Stahlbeton nach Norm  DIN 1045/2

Abmessung b/h:  ca. 150/150/35 cm  UK-1.20 OK -85cm
Betongüte:  C25/30
Expositionsklasse:  XC2,WF

Abgerechnet wird nach Stück Einzelfundament.
Menge: 7,000 St

**12.13.0140 Einzelfundamente Stahlbeton C 25/30 180/180/45 F 04**
Einzelfundamente Stahlbeton C 25/30 180/180/45 F 04

Einzelfundamente, Frostschürzen, Pfahlbalken und/oder
ähnliche Bauteile liefern und vor Ort fachgerecht auf
Sauberkeits-, Schottertragschichten oder ähnlichem
einbauen. Abrechnung von Bewehrung und Schalung in
gesonderter Position.

Ausführung als Stahlbeton nach Norm  DIN 1045/2

Abmessung b/h:  ca. 180/180/45 cm  UK-1.20 OK -85cm
Betongüte:  C25/30
Expositionsklasse:  XC2,WF

Abgerechnet wird nach Stück Einzelfundament.
Menge: 2,000 St

**12.13.0150 EinzelfundamenteStahlbeton C 25/30 250/250/60 F 07**
EinzelfundamenteStahlbeton C 25/30 250/250/60 F 07

Einzelfundamente, Frostschürzen, Pfahlbalken und/oder
ähnliche Bauteile liefern und vor Ort fachgerecht auf
Sauberkeits-, Schottertragschichten oder ähnlichem
einbauen. Abrechnung von Bewehrung und Schalung in
gesonderter Position.
Ausführung als Stahlbeton nach Norm  DIN 1045/2

Abmessung b/h:  ca. 250/250/60 cm  UK-1.20 OK - 60 cm
Betongüte:  C25/30
Expositionsklasse:  XC2,WF

Abgerechnet wird nach Stück Einzelfundament.
Menge: 1,000 St

**12.13.0160 Einzelfundamente Stahlbeton C 25/30 120/120/30 F 05**
Einzelfundamente Stahlbeton C 25/30 120/120/30 F 05

Einzelfundamente, Frostschürzen, Pfahlbalken und/oder
ähnliche Bauteile liefern und vor Ort fachgerecht auf
Sauberkeits-, Schottertragschichten oder ähnlichem
einbauen. Abrechnung von Bewehrung und Schalung in
gesonderter Position.
Ausführung als Stahlbeton nach Norm  DIN 1045/2

Abmessung b/h:  ca. 120/120/30 cm  UK-1.20 OK -90cm
Betongüte:  C25/30
Expositionsklasse:  XC2,WF

Abgerechnet wird nach Stück Einzelfundament.
Menge: 1,000 St

**12.13.0170 Stahlbeton Sockel C 25/30 18/56/45**
Stahlbeton Sockel  C 25/30 18/56/45

Stahlbeton Sockel auf Einzelfundament und Bodenplatte
und/oder ähnliche Bauteile liefern und vor Ort
fachgerecht auf Einzelfundament oder ähnlichem
einbauen. Abrechnung von Bewehrung und Schalung in
gesonderter Position.
Ausführung als Stahlbeton nach Norm  DIN 1045/2

Abmessung b/h:  ca. 18/56/45 cm  UK-85 OK -40cm
Betongüte:  C25/30
Expositionsklasse:  XC1,WO

Abgerechnet wird nach Stück Stahlbeton Sockel
Menge: 5,000 St

**12.13.0180 Stahlbeton Sockel C 25/30 20/40/45**
Stahlbeton Sockel  C 25/30 18/56/45

Stahlbeton Sockel auf Einzelfundament und Bodenplatte
und/oder ähnliche Bauteile liefern und vor Ort
fachgerecht auf Einzelfundament oder ähnlichem
einbauen. Abrechnung von Bewehrung und Schalung in
gesonderter Position.
Ausführung als Stahlbeton nach Norm  DIN 1045/2

Abmessung b/h:  ca. 18/56/45 cm  UK-85 OK -40cm
Betongüte:  C25/30
Expositionsklasse:  XC1,WO

Abgerechnet wird nach Stück Stahlbeton Sockel
Menge: 1,000 St

**12.13.0190 Stahlbeton Sockel C 30/37 30/30/65**
Stahlbeton Sockel  C 30/33 30/30/65

Stahlbeton Stützen Sockel auf Einzelfundament und
Bodenplatte und/oder ähnliche Bauteile liefern und vor
Ort fachgerecht auf Einzelfundament oder ähnlichem
einbauen. Abrechnung von Bewehrung und Schalung in
gesonderter Position.
Ausführung als Stahlbeton nach Norm  DIN 1045/2

Abmessung b/h:  ca. 30/30/65 cm  UK-85 OK -20cm
Betongüte:  C30/37
Expositionsklasse:  XC1,WO

Abgerechnet wird nach Stück Stahlbeton Sockel
Menge: 1,000 St

**12.13.0200 Zerrbalken,Stahlbeton C25/30 ,40/35 cm**
Zerrbalken,Stahlbeton C25/30 ,40/35 cm
Streifenfundamente, Frostschürzen, Pfahlbalken und/oder
ähnliche Bauteile liefern und vor Ort fachgerecht auf
Sauberkeits-, Schottertragschichten oder ähnlichem
einbauen. Abrechnung von Bewehrung und Schalung in
gesonderter Position.

Ausführung als Stahlbeton nach Norm  DIN 1045/2

Abmessung b/h:  ca. 40/35 UK-1.20 OK -85cm
Betongüte:  C25/30
Expositionsklasse:  XC2,WF

Abgerechnet wird nach lfm Zerrbalken.
Menge: 18,000 m

**12.13.0210 Fundamentschalumg, einhäuptig für vorgenannten Beton**
Randschalung für Sohl- und Fundamentplatten, Absätze,
Gruben oder ähnliche Bauteile. Abgerechnet wird nach
tatsächlich mit Beton in Berührung gekommener Fläche.
Menge: 100,000 m2

**12.13.0220 Fundamentschalung, zweihäuptig für vorgenannten Beton**
Menge: 440,000 m2

**12.13.0230 Kunststoff-Rohrhülsen in Streifenfundamenten, DN 200;**
Kunststoff Rohrhülsen DN 200
Zur Spannungsfreien Durchführung von Grund- und
Drainageleitungen sind nach Planangaben in die
Fundamente und/oder in ähnliche Massivbauteile
Rohrhülsen DN 200 einzubauen.
Alle sich hieraus ergebenden Mehraufwendungen,
einschließlich erforderlicher Bewehrungsanpassung sind
einzurechnen.

Abgerechnet wird nach lfm verbauter Rohrhülsen
Menge: 20,000 m

**12.13.0240 Fundament-/Sohlplatten C25/30, Dicke 25cm, Kleinflächen**
Fundament-/Sohlplatte C 30/37  in Kleinfläche
Tragende Fundament-/Sohlplatte in Kleinfläche -
beispielsweise für Pumpschächten, Aufzugsunterfahrten
und dergleichen - elastisch gebettet als
Stahlbetonkonstruktion auf Sauberkeits-, Kies- oder
Schotterschicht, Wärmedämmplatten, Folienabdeckungen
oder Noppenfolien- Sauberkeitsschicht einbauen.
Oberfläche eben abgezogen und abgescheibt.

Ausführung als in Stahlbeton nach Norm  DIN 1045/2

Schalung und Bewehrung in gesonderter Position.

Bauteildicke:  25cm
Betongüte:  C30/37 WU
Expositionsklasse:  XC3, WF

Abgerechnet wird nach m² eingebauter Bodenplatte
Menge: 8,500 m2

**12.13.0250 Fundament-/Sohlplatten C25/30, Dicke 25cm**
Fundament-/Sohlplatten Stahlbeton C25/30, Dicke 20cm
Tragende Fundament-/Sohlplatte, elastisch gebettet als
Stahlbetonkonstruktion in auf Sauberkeits-, Kies- oder
Schotter- schicht, Wärmedämmplatten, Folienabdeckungen
oder Noppenfolien- Sauberkeitsschicht einbauen.
Oberfläche eben abgezogen und abgescheibt.

Ausführung als Stahlbeton nach Norm  DIN 1045/2

Schalung und Bewehrung in gesonderter Position.

Bauteildicke:  20 cm
Betongüte:  C25/30
Expositionsklasse:  XC1, WO

Abgerechnet wird nach m² eingebauter Bodenplatte
Menge: 1150,000 m2

**12.13.0260 Fundament-/Sohlplatten Stahlbeton C25/30, Dicke 20cm**
Fundament-/Sohlplatten Stahlbeton C25/30, Dicke 20cm
Tragende Fundament-/Sohlplatte, elastisch gebettet als
Stahlbetonkonstruktion in auf Sauberkeits-, Kies- oder
Schotter- schicht, Wärmedämmplatten, Folienabdeckungen
oder Noppenfolien- Sauberkeitsschicht einbauen.
Oberfläche mechanisch verdichtet und flügelgeglättet.

Ausführung als Stahlbeton nach Norm  DIN 1045/2
Schalung und Bewehrung in gesonderter Position.

Bauteildicke:  20 cm
Betongüte:  C25/30
Expositionsklasse:  XC1, WO

Abgerechnet wird nach m² eingebauter Bodenplatte

Nach dem Glätten sind die Betonflächen gegen zu
schnelles austrocknen mit Folienlagen abzudecken. Die
Folien sind ausreichend Windsicher zu
belasten/befestigen. Nach ca. 8 Tagen sind die
Folienabdeckungen zu entfernen und zu entsorgen.

Bodenplatte Müllhaus
Menge: 81,500 m2

**12.13.0270 Aussparungen in Bodenplatten herstellen V bis 0,05m3**
Aussparungen in Bodenplatten herstellen V bis 0,05m3

Leistung komplett wie beschrieben. in allen Arten,
Formen und Zuschnitten nach Zeichnung herstellen,
einschließlich aller Einmeß- und Schalarbeiten sowie
der Kantenbrechung mit Dreikantleisten nach Vorgabe an
allen freien Kanten.

Aussparungsgrößen mit Volumen bis 0,05-m3

z.B. 0,4m x 0,4m x 0,2 m
0,6 x 0,4 x 0,2 m

Leistung komplett wie beschrieben.
Menge: 21,000 St

**12.13.0280 Aussparungen in Bodenplatten schließen V bis 0,05m3**
Aussparungen in Bodenplatten schließen V bis 0,05m3
u. ä. Bauteilen nach Einbau der technischen
Installationen hohlraumfrei schließen durch
zubetonieren als Ergänzung der tragenden Fundament
Sohlplatte auf Sauberkeits, Kies-Schotterschicht,
Wärmedämmplatten oder Folienabdeckungen herstellen.
Oberfläche eben abgezogen und abgescheibt
erforderlicher Bewehrungsanteil ist einzurechnen.

Die Leistung ist als gebrauchsfertige Leistung
anzubieten, inklusive aller notwendigen
Reinigungsarbeiten, Materialien, Maschineneinsätze,
sowie Lohn- und Lohnnebenkosten. Eventuell entstehendes
Abbruchmaterial geht in das Eigentum des AN über und
ist fachgerecht zu entsorgen. Abrechnungseinheit ist
die m³- zu verschliessende Fläche.
Bei der Preisbildung ist ein erhöter Aufwand für den
Materialtransport von Hand zu berücksichtigen.

Betongüte C 25/30
Expositionsklasse XC1 WO

Aussparungsgrößen mit Volumen bis 0,05-m3

z.B. 0,4m x 0,4m x 0,2 m, 0,6 x 0,4 ,x 0,2 m

Gesonderte Anfahrt und Materialtransport ist
einzurechnen,
Leistung komplett wie beschrieben.
Menge: 21,000 St

**12.13.0290 Vertiefungen in Bodenplatte herstellen**
Vertiefungen 2135/50/4 cm in Bodenplatten herstellen

Leistung komplett wie beschrieben. in allen Arten,
Formen und Zuschnitten nach Zeichnung herstellen,
einschließlich aller Einmeß- und Schalarbeiten .
Menge: 3,000 St

**12.13.0300 Sohlplattenschalung, einhäuptig für vorgenannten Beton**
Randschalung für Sohl- und Fundamentplatten, Absätze,
Gruben oder ähnliche Bauteile. Abgerechnet wird nach
tatsächlich mit Beton in Berührung gekommener Fläche.
Menge: 82,000 m2

**12.13.0310 Stahlbetonwände C25/30, d=24cm inkl. Schalung, Kleinflächen**
Stahlbeton-Wandkonstruktion C 30/37 WU, incl Schalung
Kleinflächen
Stahlbeton-Wandkonstruktion als erdberührte
Aussenwandfläche mit tragender Funktion aus Stahlbeton
in Kleinfläche -  beispielsweise für Pumpschächten,
Aufzugsunterfahrten und dergleichen - einschließlich
Schalung, Bewehrung in gesonderter Position.

Schalung als zweihäuptige Normalschalung mit erhöhten
Anforderungen an die Oberfläche, später sichtbar
bleibend also in oberflächenfertiger Ausführung.

Ausführung -Beton nach Norm  DIN 1045/2

Bauteildicke:  25cm
Betongüte:  C30/37
Expositionsklasse:  XC2, XF1, WF

Abgerechnet wird nach m² hergestellter Wandfläche.
Menge: 18,000 m2

**12.13.0320 Arbeitsfuge Boden/Wand, Grube Hausanschluss, druckwasserdicht, Stahlblech d=16,7-cm;**
Arbeitsfuge Boden/Wand - Grube Hausanschluß + Aufzug
druckwassersicht;
als beidseitig beschichtetes Fugenblech/Element liefern
und im Zuge der Herstellung Stahlbetonboden- und
Wandflächen einbauen und verkleben, einschließlich
Haltebügel, Klammern, Stoßverbindern und Abschalungen.

Ausführung druckwasserdicht und gemäß
Vorgaben/Herstellervorschriften

Alle durch den Einbau des vor beschriebenen Fugenblech
entstehenden Aufwendungen sind in diese Position
einzurechnen.
Menge: 16,500 m

**12.13.0330 Arbeitsfuge Wand/Boden, Grube Hausanschluss, druckwasserdicht, Stahlblech d=16,7-cm;**
*** wie Position 12.13.0320
Arbeitsfuge Wand Boden, Grube Hausanschluss + Aufzug
druckwasserdicht,
als beidseitig beschichtetes Fugenblech/Element liefern
und im Zuge der Herstellung Stahlbetonboden- und
Wandflächen einbauen und verkleben, einschließlich
Haltebügel, Klammern, Stoßverbindern und Abschalungen.

Ausführung druckwasserdicht und gemäß
Vorgaben/Herstellervorschriften

Alle durch den Einbau des vor beschriebenen Fugenblech
entstehenden Aufwendungen sind in diese Position
einzurechnen.
Menge: 16,500 m

**12.13.0340 Stahlbetonsockelwände C25/30, d=18cm inkl. Schalung, erdberührt**
Stahlbetonsockel  Beton C 25/30 XC1,WO incl. 2 häupt.
Schalung

Stahlbetonsockel als Randaufkantung der Sohlplatte und
zur Aufstellung der Holzwandkonstruktion u.Ä, für
später später erdberührte Außenwände mit tragender
Funktion, gegebenenfalls auch für wandartige Träger,
Überzüge, Wandscheiben, Schachtwände u.ä.,
einschließlich Schalung. Die Abrechnung der Bewehrung
erfolgt in gesonderter Position.

Schalung als zweihäuptige Normalschalung glatt mit
erhöhten Anforderungen an die Toleranzen gem DIN 18202
Tab. 3 Zeile 7 an die Oberfläche. Die Wandflächen
werden später bekleidet erhalten außen eine Abdichtung
und Perimeterdämmung.

Einzurechnen ist das ebene Abziehen und Glätten der
Wandkrone, zur Aufnahme der bauseitigen Richtschwelle
der Holzständerwand,daher erhöhte Anforderungen. Alle
sich daraus ergebenden Mehraufwendungen sind
einzurechnen.

Ausführung als Stahlbeton nach Norm  DIN 1045/2

Bauteildicke:  20 cm
Bauteilhöhe:  50 cm
Betongüte:  C25/30
Expositionsklasse:  XC1,WO

Abgerechnet wird nach m² hergestellter
Sockelwandfläche.
Menge: 100,000 m2

**12.13.0350 Stahlbetonsockel Beton C 25/30 XC1,WO incl. 2 häupt. Schalung**
Stahlbetonsockel R Beton C 25/30 XC1,WO incl. 2 häupt.
Schalung

Stahlbetonsockel als Randaufkantung der Sohlplatte und
zur Aufstellung der Holzwandkonstruktion u.Ä, für
später später erdberührte Außenwände mit tragender
Funktion, gegebenenfalls auch für wandartige Träger,
Überzüge, Wandscheiben, Schachtwände u.ä.,
einschließlich Schalung. Die Abrechnung der Bewehrung
erfolgt in gesonderter Position.

Schalung als zweihäuptige Normalschalung glatt mit
erhöhten Anforderungen an die Toleranzen gem DIN 18202
Tab. 3 Zeile 7 an die Oberfläche. Die Wandflächen
erhalten außen eine Abdichtung .

Einzurechnen ist das ebene Abziehen und Glätten der
Wandkrone, zur Aufnahme der bauseitigen Richtschwelle
der Holzständerwand,daher erhöhte Anforderungen. Alle
sich daraus ergebenden Mehraufwendungen sind
einzurechnen.

Ausführung Stahlbeton nach Norm  DIN 1045/2

Bauteildicke:  20 cm
Bauteilhöhe:  50 cm
Betongüte:  C25/30
Expositionsklasse:  XC1,WO

Abgerechnet wird nach m² hergestellter Wandfläche.
Einbauort: Gefahtstofflager
Menge: 6,000 m2

**12.13.0360 Stahlbetonstütze mit quadratischem Stützenquerschnitt 32x32 cm StS 01**
Stahlbetonstütze mit quadratischem Stützenquerschnitt
32x32 cm StS 01
Stahlbetonstütze mit  Stützenquerschnitt, 32 x 32 cm
Kanten gefast einschließlich zweihäuptiger Schalung 4
SB III nach Planangaben herstellen einschließlich 4
seitiger hochwertiger Sichtbetonschalung glatt,
Trägerschalung mit erhöhten Anforderungen an die
Oberfläche, später sichtbar bleibend also in
oberflächenfertiger Ausführung.

Bewehrung in gesonderter Position.

Stützenabmessung: 32 x 32  cm
Einzellänge:  5,26 m
Betongüte:  C30/37
Expositionsklasse:  XC1, WO

Schalung 4 SB III

Abrechnung erfolgt nach lfm hergestellter Stütze.
Menge: 5,810 m

**12.13.0370 Stahlbetonstütze mit rechteckigem Querschnitt, 32 x 35 cm StS 10-14**
Stahlbetonstütze mit rechteckigem Querschnitt, 32 x 35
cm StS 10-14
Stahlbetonstütze mit rechteckigem Stützenquerschnitt,
Kanten gefast einschließlich zweihäuptiger Schalung 4
SB III nach Planangaben herstellen einschließlich 4
seitiger hochwertiger Sichtbetonschalung glatt,
Trägerschalung mit erhöhten Anforderungen an die
Oberfläche, später sichtbar bleibend also in
oberflächenfertiger Ausführung.
Bewehrung in gesonderter Position.

Stützenabmessung:  32 x 35 cm
Einzellänge:  bis 5,26 m
Betongüte:  C30/37
Expositionsklasse:  XC1, WO

Schalung 4 SB III

Abrechnung erfolgt nach lfm hergestellter Stütze.
Menge: 26,300 m

**12.13.0380 Stahlbetonstütze mit rechteckigem Querschnitt, 35 x 35 cm STS 08**
Stahlbetonstütze mit rechteckigem Querschnitt, 35 x 35
cm STS 08
Stahlbetonstütze mit rechteckigem Stützenquerschnitt,
Kanten gefast einschließlich zweihäuptiger Schalung 4
SB III nach Planangaben herstellen einschließlich 4
seitiger hochwertiger Sichtbetonschalung glatt,
Trägerschalung mit erhöhten Anforderungen an die
Oberfläche, später sichtbar bleibend also in
oberflächenfertiger Ausführung.

Bewehrung in gesonderter Position.

Stützenabmessung: 35 x 35 cm
Einzellänge:  bis 5,26 m
Betongüte:  C30/37
Expositionsklasse:  XC1, WO
Schalung 4 SB III

Abrechnung erfolgt nach lfm hergestellter Stütze.
Menge: 5,810 m

**12.13.0390 Stahlbetonstütze mit rechteckigem Querschnitt, 50x 30 cm Sts 02-07**
Stahlbetonstütze mit rechteckigem Querschnitt, 50x 30
cm Sts 02-07
Stahlbetonstütze mit rechteckigem Stützenquerschnitt,
Kanten gefast einschließlich zweihäuptiger Schalung 4
SB III nach Planangaben herstellen einschließlich 3
seitiger hochwertiger Sichtbetonschalung glatt,
Trägerschalung mit erhöhten Anforderungen an die
Oberfläche, später sichtbar bleibend also in
oberflächenfertiger Ausführung.

Bewehrung in gesonderter Position.

Stützenabmessung: 50 x 30 cm
Einzellänge:  bis 5,26 m
Betongüte:  C30/37
Expositionsklasse:  XC1, WO
Schalung 4 SB III

Abrechnung erfolgt nach lfm hergestellter Stütze.
Menge: 31,600 m

**12.13.0400 Stahlbetonstütze mit rechteckigem Querschnitt, 20 x 53,5 cm**
Stahlbetonstütze mit rechteckigem Querschnitt, 20 x
53,5 cm
Stahlbetonstütze mit rechteckigem Stützenquerschnitt,
Kanten gefast einschließlich zweihäuptiger Schalung 4
SB III nach Planangaben herstellen einschließlich 4
seitiger hochwertiger Sichtbetonschalung glatt,
Trägerschalung mit erhöhten Anforderungen an die
Oberfläche, später sichtbar bleibend also in
oberflächenfertiger Ausführung.
Bewehrung in gesonderter Position.

Stützenabmessung: 20 x 53,5 cm
Einzellänge:  bis 5,45
 m
Betongüte:  C25/30
Expositionsklasse:  XC1, WO
Schalung 4 SB III
Abrechnung erfolgt nach lfm hergestellter Stütze.
Menge: 5,450 m

**12.13.0410 Wände im Innenbereich, C25/30, Dicke 25cm**
Wände im Innenbereich, C25/30, Dicke 25cm
aus Stahlbeton, C25/30 als Wandscheiben, die dem
Müllhaus dienen, aufgebaut auf Stahlbetonbodenplatte,
einschließlich zweihäuptiger Schalung.

Bewehrung in gesonderter Position.

Schalung glatt als zweihäuptige Normalschalung mit
erhöhten Anforderungen an die Oberfläche, später
sichtbar bleibend also in oberflächenfertiger
Ausführung.

Bauteildicke:  d = 25cm
Wandhöhe: 3,00 m
Betongüte:  C25/30
Expositionsklasse  XC1 WO

Einzurechnen ist das ebene Abziehen und Glätten der
Mauerkrone Auf die Mauerkrone wird später die
Holzsbalkenkonstruktion aufgebaut, die Stahlbetonwand
bleibt sichtbar, daher erhöhte Anforderungen. Alle sich
daraus ergebenden Mehraufwendungen sind einzurechnen.

Abgerechnet wird nach m² hergestellter Wandfläche.
Menge: 41,000 m2

**12.13.0420 Stützwände im Außenbereich, C25/30, Dicke 24cm**
Wände im Innenbereich, C35/45, Dicke 20cm
aus Stahlbeton, C35/45 als Wandscheiben, die der
Fahrzeughalle dienen, aufgebaut auf
Stahlbetonbodenplatte, einschließlich zweihäuptiger
Schalung.

Bewehrung in gesonderter Position.

Schalung glatt als zweihäuptige Normalschalung mit
erhöhten Anforderungen an die Oberfläche, später
sichtbar bleibend also in oberflächenfertiger
Ausführung.

Bauteildicke:  d = 20cm
Wandhöhe: 3,60 m
Betongüte:  C35/45
Expositionsklasse  XC4, XD1, XF 2, WA

Einzurechnen ist das ebene Abziehen und Glätten der
Mauerkrone Auf die Mauerkrone wird später die
Holzständerwandkonstruktion aufgebaut, die
Stahlbetonwand bleibt sichtbar, daher erhöhte
Anforderungen. Alle sich daraus ergebenden
Mehraufwendungen sind einzurechnen.

Abgerechnet wird nach m² hergestellter Wandfläche.
Menge: 120,000 m2

**12.13.0430 Zulage - Wandflächen mit Sichtanforderung SBIII**
Zulage Wände SB III
Zulage zu vorbeschriebenen Wänden im Innenbereich für
die Ausführung mit Sichtanforderung nach SBIII mit
zusätzlicher Belegung der Schalhaut.
Ausführung als glatte Sichtbetonschalung für sichtbar
bleibende, planebene Betonflächen die später keinerlei
optische Nachbehandlung mehr erfahren. Die zum Einsatz
kommende Stahlrahmenschalungen sind mit großformatigen
(ca. 2,0/5,2m) Betonplanschalungtafeln zu belegen.
Betoplan S Großflächenschalung aus Furniersperrholz mit
saugfähiger Filmbeschichtung für porenarmen Beton.

Arbeitsfugen sind absolut plan herzustellen, Ecken und
Kanten scharf - ausdrücklich ohne Verwendung von
Dreikant- und/oder Trapezleisten. An Ecken, Rändern und
den Schalungsstößen sind die Fugen mit Dichtband und
zusätzlicher Versiegelung auszuführen (Radius maximal
2mm), so dass das Auslaufen von Betonwasser verhindert
wird.

Gleichmäßige Anordnung von Schalungsbild und
Ankerlöchern, auch bei stehendem und/oder liegendem
Schalungsbild und/oder bei Versprüngen in der
Bodenplatte. Die Planung ist dem Architekten mit
ausreichendem Vorlauf zur Genehmigung vorzulegen.
Gewünschte Änderungen sind ohne gesonderte Vergütung zu
übernehmen.

Bei Sichtbetonwandflächen sind auch die sichtbaren
Stirnseiten in Sichtbetonqualität auszuführen. Eine
gesonderte Vergütung erfolgt hier nicht, der Aufwand
ist in den Einheitspreis einzurechnen.

Alle Spannlöcher nach Mustervorlage einheitlich
verschlossen mit konischen Sichtbetonstopfen aus
Faserbeton. Die Stopfen sind durchgängig vertieft
einzusetzen und zu fixieren.

Bei der Preisbildung sind alle durch die
Sichtanforderung entstehenden Mehraufwendungen
einzurechnen, einschließlich geeigneter Betonbrezeptur,
verlängerter Schalungsstandzeit und entsprechender
Nachbehandlung usw.

Die zugehörige Sichtbetonplanungen sind durch den
Auftragnehmer in Abstimmung mit dem Architekten
auszuführen. Die Einteilung ist an Hand von
Grundrissen, Schnitten und Ansichten darzustellen.
Technisch erforderliche Betonierabschnitte sind auch
mit dem Tragwerksplaner abzustimmen.

Alle Sichtbetonwandflächen sind während der weiteren
Roh- und Ausbauphase durch geeignete Schutzmaßnahmen,
insbesondere stabile Folienabhängungen vor
Verschmutzungen zu schützen. Dies beinhaltet
ausdrücklich auch Schutzmaßnahmen gegen korrodierende
Anschlussbewehrung.

Abrechnung erfolgt nach m² in Sichtbetonqualität
ausgeführter Ansichtsfläche, demnach alle Flächen die
mit Beton in Berührung gekommen sind.
Menge: 120,000 m2

**12.13.0440 Zulage Betonage und Schalung der Wandflächen und Lisenen in einem B...**
Zulage Betonage und Schalung der Wandflächen und
Lisenen in einem Betonierabschnitt.

Die in Pos.12.14.0600 ff beschriebenen
Sichtbetonwandflächen und die in Pos. 12.14.0570
beschriebenen Lisenen sollen in einem Betonierabschnitt
bis OK Wand, ca. 3,38 m hergestellt werden. Dadurch
können Wandöffnungen näher an den Stützen platziert
werden ohne Qualitätsverluste zu erhalten.
Vergütet wird der dadurch entstehende Mehraufwand bei
der Herstellung der Schalung und Bewehrung.
Menge: 1,000 psch

**12.13.0450 Aussparungen in Stahlbetonwänden herstellen V bis 0,01m3**
in allen Arten, Formen und Zuschnitten nach Zeichnung
herstellen, einschließlich aller Schalmaterialien sowie
der Kantenbrechung mit Dreikantleisten nach Vorgabe an
allen freien Kanten. Aussparungsgrößen mit Volumen bis
0,01-m3

Leistung komplett wie beschrieben.
Menge: 10,000 St

**12.13.0460 Aussparungen in Stahlbetonwänden herstellen V bis 0,20m3**
Aussparungsgrößen mit Volumen bis 0,20-m3 sonst wie vor
beschrieben
Menge: 6,000 St

**12.13.0470 Aussparungen in Stahlbetonwänden herstellen V > 0,20m3**
wie vor beschrieben jedoch bei Außenwandöffnungen >
2,5m² Ansichtsfläche. Die Abrechnung erfolgt nach
Abwicklung geschalter Betonfläche.
Menge: 3,500 m2

**12.13.0480 Aussparungen in Stahlbetonwänden schließen V bis 0,01m3**
u. ä. Bauteilen nach Einbau der technischen
Installationen hohlraumfrei schließen durch
zubetonieren oder zumauern mit Vollsteinen,
einschließlich aller dafür erforderlichen Materialien,
Abschalungen Hilfsgerüste usw.

Die Einbauteile dürfen nicht beschädigt, müssen jedoch
voll umschlossen sein.

Aussparungsgrößen mit Volumen bis 0,01-m3

Leistung komplett wie beschrieben.
Menge: 10,000 St

**12.13.0490 Aussparungen in Stahlbetonwänden schließen V bis 0,20m3**
sonst wie vor beschrieben
Menge: 5,000 St

*Hinweis*
Einlegearbeiten Elektro in Stahlbetonwände
In den Einheitspreisen der nachfolgenden Positionen
sind alle zusätzlichen Kosten, wie selbständige
Kommunikation und Koordination, einzukalkulieren.

Montage:
Alle Gerätedosen, Verbindungsdosen,
Kabeldurchführungen, Universalkästen usw. sind auf
Schalung gegen Eindringen von Beton abzudichten.

Verlegung aller folgenden Positionen in Teillängen und
zeitversetzt, d. h. in mehreren Betonierabschnitten,
einschließlich allem Montagematerial und Lohnkosten.
Befestigung der Einbauteile an der Bewehrung.

**12.13.0500 Elektroinstallationsrohr PVC-U AD 25 mm Beton**
Elektroinstallationsrohr PVC-U AD 25 mm Beton

Elektroinstallationsrohr DIN EN 61386 (VDE 0605), Maße
DIN EN 60423, aus PVC-U, einwandig, glatt, biegsam,
Außendurchmesser 25 mm, Druckfestigkeit Klasse 3 -
mittel (750 N) DIN EN 61386-1 (VDE 0605-1), Klasse
Schlagbeanspruchung 3 - mittel DIN EN 61386-1 (VDE
0605-1), min. Gebrauchstemperatur Klasse 4 (-25 Grad C)
DIN EN 61386-1 (VDE 0605-1), max. Gebrauchstemperatur Klasse 1 (60 Grad C) DIN EN 61386-1 (VDE
0605-1), Verlegung in Beton, Ausführung gemäß
Zeichnung.
Menge: 76,000 m

**12.13.0510 Elektroinstallationsrohr PVC-U AD 32 mm Beton**
Elektroinstallationsrohr PVC-U AD 32 mm Beton

Elektroinstallationsrohr DIN EN 61386 (VDE 0605), Maße
DIN EN 60423, aus PVC-U, einwandig, glatt, biegsam,
Außendurchmesser 32 mm, Druckfestigkeit Klasse 3 -
mittel (750 N) DIN EN 61386-1 (VDE 0605-1), Klasse
Schlagbeanspruchung 3 - mittel DIN EN 61386-1 (VDE
0605-1), min. Gebrauchstemperatur Klasse 4 (-25 Grad C)
DIN EN 61386-1 (VDE 0605-1), max. Gebrauchstemperatur Klasse 1 (60 Grad C) DIN EN 61386-1 (VDE
0605-1), Verlegung in Beton, Ausführung gemäß
Zeichnung.
Menge: 15,000 m

**12.13.0520 Elektroinstallationsrohr PVC-U AD 40 mm Beton**
Elektroinstallationsrohr PVC-U AD 40 mm Beton

Elektroinstallationsrohr DIN EN 61386 (VDE 0605), Maße
DIN EN 60423, aus PVC-U, einwandig, glatt, biegsam,
Außendurchmesser 40 mm, Druckfestigkeit Klasse 3 -
mittel (750 N) DIN EN 61386-1 (VDE 0605-1), Klasse
Schlagbeanspruchung 3 - mittel DIN EN 61386-1 (VDE
0605-1), min. Gebrauchstemperatur Klasse 4 (-25 Grad C)
DIN EN 61386-1 (VDE 0605-1), max. Gebrauchstemperatur Klasse 1 (60 Grad C) DIN EN 61386-1 (VDE
0605-1), Verlegung in Beton, Ausführung gemäß
Zeichnung.
Menge: 7,000 m

**12.13.0530 Zugdraht einziehen und Durchgängigkeit prüfen**
Zugdraht einziehen und Durchgängigkeit prüfen

Um die Durchgängigkeit der vorgenannten in Beton
eingelegten Elektroinstallationsrohre zu überprüfen,
muss ein verzinkter Zugdraht eingezogen werden.
Menge: 98,000 m

**12.13.0540 End- und Übergangstülle 25 mm**
End- und Übergangstülle 25 mm zum Verbinden von Rohren
oder als Endauslass, zur Schalungsseite mit Putzhaut
verschlossen, halogenfrei, für DIN EN Rohr
Außendurchmesser 25 mm, Feuerbeständigkeit 650 °C nach
DIN VDE 0606, für alle Schalungsarten geeignet, für
Rohre nach DIN EN Norm
Menge: 38,000 St

**12.13.0550 End- und Übergangstülle 32 mm**
End- und Übergangstülle 32 mm zum Verbinden von Rohren
oder als Endauslass, zur Schalungsseite mit Putzhaut
verschlossen, halogenfrei, für DIN EN Rohr
Außendurchmesser 32 mm, Feuerbeständigkeit 650 °C nach
DIN VDE 0606, für alle Schalungsarten geeignet, für
Rohre nach DIN EN Norm
Menge: 5,000 St

**12.13.0560 End- und Übergangstülle 40 mm**
End- und Übergangstülle 40 mm zum Verbinden von Rohren
oder als Endauslass, zur Schalungsseite mit Putzhaut
verschlossen, halogenfrei, für DIN EN Rohr
Außendurchmesser 40 mm, Feuerbeständigkeit 650 °C nach
DIN VDE 0606, für alle Schalungsarten geeignet, für
Rohre nach DIN EN Norm
Menge: 4,000 St

**12.13.0570 Geräte-Verbindungsdose auf Schalung**
Geräte-Verbindungsdose auf Schalung
DIN EN 60670-1 (VDE 0606-1) und DIN 49073, mit
Einführungen für glatte oder gewellte
Elektroinstallationsrohre, aus Kunststoff, mit
Schrauben, Unterputz, auf Schalung.
Menge: 23,000 St

**12.13.0580 Geräte-Verbindungsdose an Bewehrung**
Geräte-Verbindungsdose an Bewehrung
nach DIN EN 60670-1 und DIN 49073, aus Kunststoff
Einbauöffnung Ø 60 mm, Einbautiefe 95 mm,
Schutzart IP 3X DIN EN 60529,
Feuerbeständigkeit 650 °C,
1-teilig mit Frontteil,
mit Montageklemmen zur Befestigung an der Bewehrung und
Montageklammern zur Vorfixierung, für die Installation
zur Gegenschalung ohne Abstützung, mit zwei
integrierten Frontteilen, für Betonüberdeckungen 20 mm
bis 60 mm,
für 6 Kabel oder Rohre bis Ø 25 mm, anreihbar im
Kombinationsabstand von 71 mm, vollisolierter
Leitungsübergang bei Kombinationen
Menge: 15,000 St

**12.13.0590 Universeller Decken- und Wandauslass für Betonbau**
Universeller Decken- und Wandauslass für Betonbau
nach DIN EN 60529, Schutzart IP 3X, auf Schalung,
Deckenauslass 48 mm
zur Befestigung von selbstformenden Leuchtenhaken und
zur Aufnahme von Klemmenmaterial, mit großer
universeller Befestigungsfläche von Ø 85 mm für Rauch-
oder Bewegungsmelder unter der Decke ohne zu dübeln, 4
Schlagkupplungen/Kombinationseinführungen für
DIN EN Ø 20 oder Ø 25 mm mit Rohreinführungsbegrenzung
2 Ausbrechöffnungen DIN EN Ø 20 oder Ø 25 mm
2 Ausbrechöffnungen DIN EN Ø 25 oder Ø 32 mm
mit 2 Nägeln
Menge: 5,000 St

**12.13.0600 Stützelement**
Stützelement zum Abstützen von Dosen und Kästen in
liegender und stehender Schalung; Länge bis 300mm
- für alle Schalungsarten geeignet
Menge: 15,000 St

**12.13.0610 Gegenlager**
Gegenlager zum Abstützen von Wanddosen und Kästen bei
liegender und stehender Schalung. Für vorgenanntes
Stützelement; für vorgenannte Beton-Gerätedosen.
Befestigung an der Schalung durch Spreizdübel, Nägel
oder Schrauben
- für alle Schalungsarten geeignet
Menge: 4,000 St

**12.13.0620 Betonstahlmatten B St 500 M (A) - Matten**
Bewehrung aus Betonstahl als geschweißte Lagermatten B
500 A
nach DIN 488-4 in unterschiedlichen Querschnitten und
Mattenabmessungen geschnitten und ggf. unterschiedliche
Biegeformen auch Unterstützungskörbe für die obere
Bewehrung.

Liefern und Einbauen von Lagermatten aus Betonstahl aus
B500A, Mattentyp R188A bis R524A, bzw. Q 188A -Q636 A
einschließlich Schneiden und soweit erforderlich,
örtliches Anpassen, Verlegen, sowie mit Bindedraht
knüpfen. Zuschneiden im Bereich kleinerer Aussparungen
und eventuell Überständen.

Beim Verlegen der Armierung sind Abstandshalter aus
Beton- oder Faserbeton, Unterstützungsträger mit
entsprechender Höhe sind in den EP einzurechnen,
Aufwendungen für Öffnungen zum Einbringen des Betons
sind einzukalkulieren. Die Öffnungen zum Einbringen des
Betons und Rüttellücken sind entsprechend den
maßgebenden Vorschriften  herzustellen und
freizuhalten.
Menge: 5,000 t

**12.13.0630 Betonstahl B St 500 S (A) - Rundstahl**
Bewehrung Betonstabstahl B 500 B d=von 8 mm - 28 mm
Bewehrung aus Betonstabstahl B 500 B nach DIN488-2
Durchmesser von 8-28mm in unterschiedlichen Längen
d = 8-12 mm, max. L= 12 m
d = 14-16 mm, max. L=14 m
d= 20-28 mm, max. L= 16 m
einschließlich Schneiden und Biegen und soweit
erforderlich örtliches Anpassen, Verlegen sowie mit
Bindedraht knüpfen. Zuschneiden im Bereich kleiner
Aussparungen und eventuell Überständen. Beim Verlegen
der Armierung sind Abstandshalter aus Beton oder
Faserbeton, Unterstützungsträger in entsprechender Höhe
zu liefern. Die Öffnungen zum Einbringen des Betons und
Rüttelgassen sind entsprechend den maßgebenden
Vorschriften herzustellen und freizuhalten.
Menge: 68,000 t

**12.13.0640 Bewehrung B 500 A bzw. B 500 B in Fertigteilen**
Bewehrung B 500 A bzw. B 500 B in Fertigteilen
Bewehrung aus Betonstabstahl B 500 B oder
Betonstahlmatten B 500 A nach DIN 488 in Fertigteilen,
Durchnesser 8 bis 28 mm in unterschiedlichen Längen.
Menge: 2,000 t

**12.13.0650 Bewehrungsschraubanschlüsse d = 12 mm bis 14 mm**
Bewehrungsschraubanschlüsse d = 12 mm bis 14 mm
Schraubmuffen für Betonstahl B 500 B, einschließlich
dem Hertsellen der Geweinde am Betonstahl(ankommender
sowie abgehender Stab ) oder andere Arten der
Verbindung nach bauaufsichtlicher Zulassung sowie den
Richtlinien des Herstellers, einschließlich sämtlicher
Nebenleistungen und Montagegeräten. Liefern, einbauen
auch zwischen verlegter Bewehrung und Vorhalten der
erforderlichen Schutzkappen zum Gewindeschutz.
Die abrechnung des ankommenden sowie des abgehendesn
Rundstahls erfolgt über die entsprechenden
Betonstabstahlpositionen.
Durchmesser 12-14 mm
Richtqualitärä: System Lenton(mit Standardmuffe A 12)
oder gleichwertig
Menge: 10,000 St

**12.13.0660 Bewehrungsschraubanschlüsse d = 16 mm bis 20 mm**
Bewehrungsschraubanschlüsse d = 16 mm bis 20 mm
wie Pos. 12.14.0830, jedoch Durchmesser 16 bis 20 mm
Menge: 15,000 St

**12.13.0670 Bewehrungsschraubanschlüsse d = 25 mm bis 28 mm**
Bewehrungsschraubanschlüsse d = 25 mm bis 28 mm
wie Pos. 12.14.0830, jedoch Durchmesser 25 bis 28 mm
Menge: 20,000 St

*Hinweis*
Kalkulationshinweis Rückbiegeanschlüsse
Abrechnungsanspruch für Rückbiegeanschlüsse besteht nur
für die aus den Plänen der Tragwerksplanung
dargestellten Elemente

**12.13.0680 Rückbiegeanschlüsse d = 10 mm, e = 15 cm zweilagig**
Rückbiegeanschlüsse d = 10 mm, e = 15 cm zweilagig
vorgefertigte Bewehrungsanschlußelemente nach DBV-
Merkblatt Rückbiegeanschlüsse und Verwahrkästen mit
bauaufsichtlicher Zulassung liefern, ablängen und mit
Nägeln an der Schalung fachgerecht befestigen,
Abdeckungen entfernen
Menge: 12,000 m

**12.13.0690 Rückbiegeanschlüsse d = 10 mm, e = 15 cm jedoch einlagig**
Rückbiegeanschlüsse d = 10 mm, e = 15 cm jedoch
einlagig
wie Pos 12.14.0860 jedoch nur al s Standard- und
Mischtyp, einlagig und Durchmesser 1d = 10 mm,
Stababstand e = 15 cm
Menge: 8,000 m

**12.13.0700 Nachtraglicher Bewehrungsanschluß d= 12 mm**
Nachtraglicher Bewehrungsanschluß d= 12 mm
Bewehrungsanschlüssen von Stabstahlin bestehende
Stahlbetonbauteile mittels Reaktionsharzpatronrn mit
allgemeiner bauaufsichtlicher Zulassung. Löcher aus
erforderliche setztiefe bohren, säubern und Stahl
fachgerecht einbauen. Die abrechnung des Rundstahls
erfolgt über die erforderlichen Betonstahlpositionen.
 Setztiefe/Bohrlochtiefe: ca. 15-25 mm
Richtqualität Hilti Hit HY 200 oder gleichwertig
Menge: 10,000 St

**12.13.0710 Ankerplatten aus Baustahl S 235 JR 10-30 kg**
Ankerplatten aus Baustahl S 235 JR 10-30 kg
Ankerplatten aus Baustahl, Stahlgüte S235 JR, mit
angeschweißten Bewehrungsstäben B 500 B oder
Bolzenankern liefern und in die Schalung einbauen, für
Befestigungen aller Art, incl.
Korrossionschutzbeschichtung einschließlich aller
Nachweise, Bescheinigungen, Arbeits-proben,
Eignungsprüfungen bzw. Herstellerqualifikationen für
das Schweißen für Betonstahl nach DIN EN ISO 17660 bzw.
für das Schweißen von Kopfbolzen nach DIN EN ISO 14555
Einzelgewicht über 10 kg bis 30 kg
Menge: 300,000 kg

#### 12.14 T 14 - Sonstiges

**12.14.0010 Schnurgerüst für Gesamtprojekt**
Aufstellen des Schnurgerüstes, wo erforderlich mit
Laufstegen, rund um die Baugruben, solide verstrebt und
entsprechend baurechtlicher Vorschriften. Die
durchgehend angeordneten Horizontaldielen zum
Einschneiden für den Geometer müssen absolut waagrecht
und mindestens 1,00m über Gelände angebracht werden.
Sie dürfen erst nach erfolgtem Anlegen sämtlicher
Umfassungs- und tragender Zwischenwände Erdgeschoss
entfernt werden.

Leistung komplett wie beschrieben.
Menge: 1,000 psch

**12.14.0020 Arbeitsbühnen in Aufzugsschächten, b/h = 1,60/1,80m**
Schachtbühne nach Zeichnung bzw. Angaben der
Aufzugsfirma herstellen und einbauen und nach Gebrauch
wieder abbauen und entsorgen.

Arbeitsbühne rechteckförmig, bestehend aus 2 Kanthölzer
ca. 10/20-cm, einzulegen in Gerüstschuhe, die von der
Aufzugsfirma zur Verfügung gestellt und in die in den
Schachtwänden einbetonierten Unterteile eingebaut
werden können. Auf die Kanthölzer ist ein Bohlenbelag,
d = 5-cm aufzubringen. Randabstand zu den Aufzugswänden
und im Bereich der Aufzugsführungsschienen nach
Zeichnung der Aufzugsfirma. An den Arbeitsbühnen ist
auf der Seite an welcher die Aufzugsunterkonstruktion
montiert wird ein vollständiger Seitenschutz (3-teilig)
anzubringen da der Wandabstand des Belages > 30-cm ist.

Leistung komplett wie beschrieben.
Menge: 1,000 St

**12.14.0030 Schutz der hergestellten Sichtbetonwandflächen während der Bauzeit ...**
Schutz der hergestellten Sichtbetonwandflächen während
der Bauzeit mit geeignetem selbstklebenden Abdeckvlies
herstellen. Befestigung mit geeigneten Klebebändern
welche keine Kleberückstände nach dem entfernen auf den
Sichtbetonflächen hinterlassen.

Abdeckvlies mit selbsthaftender Unterseite,
integrierter wasserundurchlässiger Folie, sowie
saugende, Oberseite; diffusionsgeschlossen - robust und
reissfest - leicht zu verlegen und zu entfernen,
wiederverwendbar - rutschsicher liefern und an den
Sichtbetonflächen montieren.

Eigenschaften ca. 300 g/m², dreischichtig,
diffusionsoffen, wasser- und UV-beständig.
Menge: 100,000 m2

**12.14.0040 Schutz der hergestellten Sichtbetonecken während der Bauzeit mit ge...**
Schutz der hergestellten Sichtbetonecken während der
Bauzeit mit geeignetem Kantenschutzprofilen an den
Türöffnungen herstellen. Befestigung mit geeigneten
Klebebändern welche keine Kleberückstände nach dem
entfernen auf den Sichtbetonflächen hinterlassen.

Kantenschutzprofile 30/30/3 mm l = ca.  2,20 m aus
Vollpappe mit  liefern und an den Kanten der
Sichtbetonflächen mit geeigneten Klebebändern
montieren.
Menge: 50,000 m

**12.14.0050 Zulage - Mehraufwand wegen Verlegung der Fundamenterdung**
Die gesamte Blitzschutzanlage wird bauseits durch eine
Fachfirma geliefert und verlegt. Zu kalkulieren ist der
gesamte dadurch entstehende Mehraufwand für die
Verlegung während dem Einbau der Schottertrag- und
Sauberkeitsschichten sowie während der Herstellung der
Stahlbetonfundamente, -Bodenplatten, -Wand- und
Deckenkonstruktionen bis über die Attika hinaus.

Die jeweiligen Einlegetermine sind durch den
Auftragnehmer beim bauseitigen Blitzschutzbauer
rechtzeitig mit mindestens 3 Tagen Vorlauf
eigenverantwortlich zu koordinieren.

Abrechnung pauschal für gesamten Mehraufwand.
Menge: 1,000 psch

**12.14.0060 Dokumentation eingebauter Materialien**
Vom AG wird gefordert, dass alle vom AN zum Einbau
vorgesehenen Materialien in Form einer technischen
Dokumentation aufgelistet werden.

Diese technische Dokumentation ist rechtzeitig vor
Einbau des Materials der Bauleitung vorzulegen damit
ggf. über die Verwendung entschieden werden kann. Nach
Abschluß aller Arbeiten erhält der AG einen
vollständigen Satz aller technischen Unterlagen über
die zum Einbau gekommenen Materialien in einem Leitz
Ordner sauber und übersichtlich sortiert inkl.
Inhaltsverzeichnis.

Alle für diese Dokumentation entstehenden
Mehraufwendungen sind in die Einheitspreise
einzurechnen.
Menge: 1,000 psch

#### 12.15 T 15 - Tagelohnarbeiten

*Hinweis*
Tagelohnarbeiten
Bei Tagelohnarbeiten werden Löhne einschließlich aller
Zuschläge für Gemeinkosten, Gewinn, Wagnis,
Sozialabgaben, Auslösungen o.ä., Vorhaltung aller
Kleingeräte bis zu einem Netto-Wert von ¬ 400,-
Fahrtkosten, Werkzeuge und Transportgerüste verrechnet.
Reine Aufsicht führende Personen dürfen nicht mit
verrechnet werden, sie sind in den vorgenannten
Zuschlägen enthalten. Die Arbeiten und die Gründe sind
der Bauleitung vor Beginn anzuzeigen und durch diese
genehmigen zu lassen. Die Rapporte sind täglich zu
schreiben und der Bauleitung täglich zur Unterschrift
vorzulegen oder per Fax/email zu übermitteln, wobei die
Arbeitskräfte namentlich mit Berufs- und
Qualifikationsbezeichnungen aufzuführen sind. Es
besteht nur Anspruch auf Bezahlung von Tagelohnarbeiten
bei Vorlage von entsprechenden, von der Bauleitung
gegengezeichneten Rapporten. Es wird nur die
tatsächliche Arbeitszeit vergütet, ohne Anfahrtszeiten
auf die Baustelle, ausgenommen die Bauarbeiten sind
abgeschlossen und die Baustelle muß nur wegen der
Tagelohnarbeiten angefahren werden.

**12.15.0010 Stunden für Meister, Poliere + Gleichgestellte**
Menge: 15,000 h

**12.15.0020 Stunden für Vorarbeiter, Facharbeiter+Gleichgestellte**
Menge: 15,000 h

**12.15.0030 Stunden für Werker, Helfer + Gleichgestellte**
Menge: 15,000 h

**12.15.0040 Transporter für Tagelohnarbeiten;**
einschließlich Gerät und Bedienung.
Menge: 5,000 h

**12.15.0050 LKW bis 7,5 to einschliesslich Bedienung;**
einschließlich Gerät und Bedienung.
Menge: 5,000 h

**12.15.0060 LKW über 7,5 to einschliesslich Bedienung;**
einschließlich Gerät und Bedienung.
Menge: 5,000 h

**12.15.0070 Kompressor + 1 Hammer ohne Bedienung;**
bei Tagelohnarbeiten
Menge: 2,000 h

**12.15.0080 Boschhammer/Hilti einschl. Meißel/Bohrerverschleiß ohne Bedienung;**
bei Tagelohnarbeiten
Menge: 2,000 h

**12.15.0090 Trennscheibe einschliesslich Diamantscheibenverschleiß;**
jedoch ohne Bedienung
Menge: 2,000 h

**12.15.0100 Baukran inklusive Bedienung;**
einschließlich Gerät und Bedienung.
Menge: 3,000 h

**12.15.0110 Minibagger inklusive Bedienung;**
einschließlich Gerät und Bedienung.
Menge: 3,000 h

**12.15.0120 Flächenrüttler ATS 2000 o.glw. ohne Bedienung;**
Menge: 2,000 h

**12.15.0130 Greifbagger oder Raupe einschließlich Bedienung;**
einschließlich Gerät und Bedienung.
Menge: 2,000 h

**12.15.0140 Unterwassermotorpumpe einschließlich Gerät und**
Unterwassermotorpumpe einschließlich Gerät und
Saug Druck Leitung, bis 10 l/Sek. bei Taglohnarbeiten
mit Bedienung
Menge: 10,000 h

**12.15.0150 Beton C8/10;**
Menge: 1,000 m3

**12.15.0160 Beton C20/25;**
Menge: 1,000 m3

**12.15.0170 Beton C30/37;**
Menge: 1,000 m3

**12.15.0180 Bauholz, imprägniert, verschiedene Querschnitte;**
Menge: 1,000 m3

**12.15.0190 Betonstahl IV S;**
Menge: 50,000 kg

**12.15.0200 Betonstahlmatten IV M;**
Menge: 50,000 kg

**12.15.0210 PVC-Folie d=0,4 mm;**
Menge: 100,000 m2

USt %: 19,00
